# 6-str. Ausbau der A44 vom AK Do-Un bis AS Unna-Ost
Angebotsaufforderung (GAEB DA XML 3.2, DA83)
Projekt: A-09017-00
Währung: EUR
Vergabeart: Öffentliche Ausschreibung
Auftraggeber: Autobahn GmbH des Bundes, Niederlassung Westfalen (Hamm), AdB-NL Westfalen-Otto-Krafft-Pl. 8-59065 Hamm, Otto-Krafft-Platz 8, 59065 Hamm, Telefon 02381912-0, E-Mail fu-wef-nl-ham-Vergabeservice@autobahn.de; Vergabenummer: 230-26-0068
Erstellt mit: GXML Toolbox V3.3 R20230829, iTWO_64 V25.0.650, 21.05.2026

## 230-26-0068 A44, RWBA Kortelbach, Unna
Datum: 21.05.2026
WaGr: 99_99_01

### Bereich 00 Allgemeines

*Hinweis: Hinweis:*
Hinweis:
Bodenklassen und Homogenbereiche gemäß dem beiliegenden
Baugrundgutachten vom  14.02.2024

#### Untertitel 00.00 Baustelleneinrichtung

**00.00.0001 Baustelle einrichten**
*** Pauschalposition
StL-Nr. 1910110799
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für 'für alle Leistungen sämtlicher Abschnitte des
Leistungsverzeichnisses'

Zufahrt zur Baustelle 'von der »Hertingerstraße über
die Straße »Wellingloh«'
Menge: 1,000 Psch

**00.00.0002 Baustelle räumen**
*** Pauschalposition
StL-Nr. 1910111299
Baustelle von allen Geräten, Anlagen, Einrichtungen und
dgl. räumen. Benutzte Flächen und Wege entsprechend dem
ursprünglichen Zustand herrichten. Soweit nicht für
bestimmte Leistungen für das Räumen der Baustelle gesonderte Positionen im Leistungsverzeichnis enthalten
sind, gilt die Pauschale
für 'alle Leistungen sämtlicher Abschnitte des
Leistungsverzeichnisses'
Menge: 1,000 Psch

**00.00.0003 Bauzeitenplan aufstellen**
*** Pauschalposition
Bauzeitenplan aufstellen ( Bauzeitenplan mit einer
Aufgliederung in Planung, Lieferung, Herstellung, ggf.
Montage und Erprobung nach Abschnitten des LV prüffähig
aufstellen.
Abhängigkeiten der Vorgänge darstellen.
Vereinbarte Termine und Abläufe berücksichtigen für
alle Leistungen des LV als Balkenplan .
Einzurechnen ist die Fortschreibung entsprechend dem
Bauablauf, ( Fortschreibung je nach Baufortschritt,
mndestens 3 mal ).
Medium und Format für die Datenübergabe nach
Vertragsunterlagen.
Menge: 1,000 Psch

**00.00.0004 Baustelleneinrichtungsplan aufste**
*** Pauschalposition
Baustelleneinrichtungsplan mit Darstellung der
Baustelleneinrichtung einschließlich Lager - und
Verkehrsflächen, Wohncontainer, Ver - und
Entsorgungsleitungen usw. aufstellen für alle
Leistungen des LV. Darstellung / Beschreibung der zur
Entwässerung im Bereich Baustraßenrampe und
Bereitstellungsfläche des AG
vorgesehenen Wasserhaltungsanlagen. Lieferung auf
Papier, weiß, Anzahl 4-ach.
Druckbild = farbig und digital als PDF. Medium und
Format für die Datenübergabe nach Vertragsunterlagen.
Menge: 1,000 Psch
AKVS: 513

**00.00.0005 Bereitstellungsflächen herstellen.**
*** Pauschalposition
Flächen für die zeitweilige Lagerung von Bodenmaterial,
Baggergut, Ausbaustoffen oder Abfällen nach Unterlagen
des AG als Bereitstellungsflächen herstellen.
Haufwerks- und Behälterkataster mit Lageplänen, Angaben
zu Haufwerksnummer, Anlieferungszeitraum, Herkunf nach
Entnahmestelle mit Homogenbereich und Probenahmen
aufstellen. Haufwerke mit reißfester,
witterungsbeständiger Folie abgedeckt und Behälter mit
witterungsfester Beschilderung einschließlich der
Angaben zu Haufwerks- oder Behälternummer,
Anlieferungszeitraum, Herkunft nach Entnahmestelle und
Homogenbereich ausstatten. Erforderliche Schutz- und
Betriebseinrichtungen sowie Betriebsräume mit
Sanitäreinrichtungen einschließlich erforderlicher Ver-
und Entsorgung mit den erforderlichen Medien nach
Unterlagen des AG aufstellen. Bereitstellungsflächen
nach Wahl des AN für alle Leistungen sämtlicher
Abschnitte des Leistungsverzeichnis. Gebundene,
wasserundurchlässige Flächenbefestigungen nach Wahl des
AN und technischen Erfordernissen nach Unterlagen des
AG herstellen. Oberflächenentwässerung erfassen und mit
wasserrechtlicher Genehmigung ableiten. Vorhalten,
Betreiben, Unterhalten und Beseitigen werden gesondert
vergütet. Lagerfläche für Menge nach Wahl des AN.
Haufwerksgröße bis 1.000 m³. Vorhalten, Betreiben,
Unterhalten und Beseitigen werden gesondert vergütet.
Material = für alle Abfälle und Ausbaustoffe.
Lagerung = Zwischenlagerung zum Wiedereinbau, sowie
zeitweilige Lagerung von Abfällen.
Menge: 1,000 Psch

**00.00.0006 Bereitstellungsflächen betreiben**
Flächen für die zeitweilige Lagerung von Bodenmaterial,
Baggergut, Ausbaustoffen oder Abfällen nach Unterlagen
des AG als Bereitstellungsflächen vorhalten,
unterhalten und betreiben. Haufwerks- und
Behälterkataster mit Lageplänen, Angaben zu
Haufwerksnummern, Anlieferungszeitraum, Herkunft nach
Entnahmestelle mit Homogenbereich und Probenahmen auf
der Baustelle führen und fortschreiben. Wetterfeste
Beschilderung einschließlich der Angaben zu Haufwerks-
oder Behälternummer, Anlieferungszeitraum, Herkunft
nach Entnahmestelle und Homogenbereich vorhalten, bei
Bedarf anpassen und unterhalten. Haufwerksabdeckungen
aus reißfester, witterungsbeständiger Folie nachBedarf
des AN verwehungssicher öffnen und schließen,
arbeitstäglich kontrollieren und beschädigte Folien
austauschen. Erforderliche Schutz- und
Betriebseinrichtungen sowie Betriebsräume mit
Sanitäreinrichtungen nach Wahl des AN einschließlich
erforderlicher Ver- und Entsorgung mit den
erforderlichen Medien nach Unterlagen des AG vorhalten,
unterhalten und betreiben. Teilzeiten nach Tagen werden
zu 1/30 des Einheitspreises vergütet.
Menge: 18,000 Mt
AKVS: 514

**00.00.0007 Bereitstellungsflächen räumen**
*** Pauschalposition
Flächen für die zeitweilige Lagerung von Bodenmaterial,
Baggergut, Ausbaustoffen oder Abfällen nach Unterlagen
des AG als Bereitstellungsflächen einschließlich aller
Betriebseinrichtungen, Abdichtungs- und
Abdeckmaterialien, hergestellte Medienanschlüsse und
Flächenbefestigungen beseitigen. Benutzte Flächen
entsprechend dem ursprünglichen Zustand
wiederherstellen. Abdichtungs- und Abdeckmaterialien
aufnehmen und entsorgen.
Menge: 1,000 Psch

**00.00.0008 Bauzaun aufstellen und entfernen Zaunhöhe 2,0 m*Stahlgitter-FT**
StL-Nr. 1910120733
Bauzaun nach Unterlagen des AG einschl. der erforderlichen Tore und Pfosten standsicher aufstellen, während
der Bauzeit vorhalten und unterhalten sowie nach Beendigung der Bauzeit entfernen. 70 v.H. des Preises werden nach Aufstellen, der Rest nach Entfernen des Bauzaunes vergütet.
Zaunhöhe = 2,00 m.
Zaun aus Stahlgitter-Fertigteilen.
Menge: 800,000 m
AKVS: 513

**00.00.0009 Bauzaun umsetzen Zaunhöhe 2,0 m*StahlgitterFT**
StL-Nr. 1910121233
Bauzaun innerhalb der Baustelle umsetzen. Nicht wiederverwertbare Teile ersetzen.
Zaunhöhe = 2,00 m.
Zaun aus Stahlgitter-Fertigteilen.
Menge: 50,000 m
AKVS: 513

**00.00.0010 Baggermatratzen auslegen**
Herstellen, Unterhalten und Beseitigen von
Baustraßenbefestigungen (z. B. Baggermatratzen,
Kunststoffmatten, Stahlplatten (nach Wahl des AN für
die Zuwegung in das Baufeld sowie Rangierflächen. Nach
Baufortschritt vorhalten und beseitigen. Nach Abschluss
der Arbeiten ist das eingebaute Material mit dem
Baufortschritt aufzunehmen und zur Verwendung des
Auftragnehmers abzufahren. Einzurechnen sind:
das Auflockern der befahrenen Flächen nach dem Bauende
mit einem Verfahren nach Wahl des AN,sodass der
Urzustand wiederhergestellt ist. Nachbesserungsarbeiten
werden nicht extra vergütet. Die Baufläche ist so
auszuführen, dass nachteilige Auswirkungen auf den
Baugrund und Baumwurzeln der am Baufelrand stehenden
Platanen ausgeschlossen werden. Sämtliche hierdurch
bedingte Kosten gehen zulasten des AN.
Menge: 380,000 m2
AKVS: 345

**00.00.0011 Pfostenverstrebungen herstellen**
Pfostenverstrebungen inklusive Erdnagel für Bauzaun
herstellen.
Vor dem Rückbau des Bauzaunes demontieren.
Strebe für Zaunhöhe: 2,00 m
Strebe für Zaunlänge: 3,50 m
Gewicht: ca. 4,00 kg
Material: feuerverzinkter Stahl
Erdnagel Winkel abgeschrägt
Erdnagellänge: 500 mm
Durchmesser: 16 mm
Gewicht: 0,95 kg
Material: Stahl verzinkt
An jedes zweite Zaunfeld sind jeweils zwei
Pfostenverstrebungen auf beiden Seiten des Zaunes
anzubringen.
Menge: 110,000 St

**00.00.0012 Reifenwaschanlage einrichten**
StL-Nr. 19101901
Reifenwaschanlage nach Unterlagen des AG einrichten,
erforderlichenfalls umsetzen und abbauen. Anlage bei
Erfordernis wintertauglich einrichten. Anschluss für
Strom und Wasser herstellen und zurückbauen. Anlage
einschl. Ölabscheidung. Erforderliche Erd- und Betonarbeiten ausführen.
Menge: 1,000 St
AKVS: 513

**00.00.0013 Reifenwaschanlage vorhalten**
StL-Nr. 19101905
Reifenwaschanlage vorhalten, unterhalten und betreiben.
Auffanggrube leeren und anfallende Stoffe entsorgen.
Menge: 18,000 Mt

**00.00.0014 Reinigung d. ö ff. S traßenverkehrs**
*** Pauschalposition
Das öffentliche Straßenverkehrsnetz ist frei von
Verunreinigungen aus der Baustelle / Baumaßnahme
zu halten. Vorübergehende Verkehrs -
sicherungsmaßnahmen durchführen.
Bei Ein - und Ausfahren ins und aus dem Baufeld
sind die Fahrbahnen der öffentlichen Verkehrswege
mittels einer selbstaufnehmenden Kehrmaschine - falls
erforderlich- m ehrfach täglich zu reinigen. Kehrgut
der
Verwertung nach Wahl des AN zuführen. Entsprechende
zusätzlich notwendigen Reinigungsmaßnahmen sind
einzukalkulieren, bzw. eine Vorreinigung ( auch
händische) der Fahrzeuge.
Menge: 1,000 Psch
AKVS: 392

**00.00.0015 Bewässerung Baustellenbereich**
Bewässerung / Befeuchtung des Baustellenbereiches auf
gesamter Strecke als Maßnahme zur Verminderung der
Staubentwicklung.
Nach Erfordernis während der gesamten Bauzeit auf
Anordnung des AG im Baufeld.
Menge: 10,000 h

**00.00.0016 Schachtscheinverfahren durchführen**
*** Pauschalposition
Einholung der Schachtgenehmigungen von allen Ver- und
Entsorgungsunternehmen bzw. Rechtsträgern öffentlicher
und privater Leitungen, die von der Baumaßnahme
einschließlich sämtlicher erforderlicher Gebühren.
Auslagen und sonstige Kosten. In den Lageplänen wurden
diese, soweit bekannt, zur Information dargestellt. Die
Sicherheitsanforderungen der Versorgungsunternehmen und
Leitungseigentümer sind einzuhalten. Die erforderlichen
Abstimmungen mit den Versorgungsunternehmen sind
einzukalkulieren.
Menge: 1,000 Psch

**00.00.0017 Koordinierungspauschale**
*** Pauschalposition
Koordinierung und Abstimmung des Gewerkes RWBA/und
Erdbau mit dem Auftraggeber und dessen
Bevollmächtigten, allen an der Baumaßnahme beteiligten
Auftragnehmern sowie beteiligten Dritten z. B.
beteiligte Verkehrsbehörden, Entsorger, Polizei,
Rettungsdienste, Feuerwehren. Koordinierung und
Abstimmung gemäß  Angaben in der Baubeschreibung.
Einschließlich Teilnahme des Bauleiters oder eines
weisungsbefugten Stellvertreters des AN allen
zweiwöchentlich stattfindenden Baubesprechungen.
Sämtliche mit der Koordinierung und Abstimmung
erforderlichen Aufwendungen,einschließlich
erforderlicher Ortstermine, sind in diese OZ
einzurechnen. Die Pauschale gilt für alle Leistungen
sämtlicher Abschnitte des Leistungsverzeichnisses.
Menge: 1,000 Psch

#### Untertitel 00.01 Verkehrssicherung

**00.01.0001 Baken unbeleuchtet**
Zusätzliche zum angeordneten Verkehrszeichenplan
unbeleuchtete Baken auf Anordnung des AG aufstellen,
vor - und unterhalten, nach Ablauf der Baumaßnahme
abbauen und von der Baustelle entfernen.
Menge: 20,000 St

**00.01.0002 Baken beleuchtet**
Zusätzliche zum angeordneten Verkehrszeichenplan
beleuchtete Baken auf Anordnung des AG aufstellen,
vor - und unterhalten, nach Ablauf der Baumaßnahme
abbauen und von der Baustelle entfernen .
Menge: 20,000 St
AKVS: 514

#### Untertitel 00.02 Technische Bearbeitung

*Hinweis: Hinweis: Die Übergabe der Bestandsunterlagen an den*
Hinweis: Die Übergabe der Bestandsunterlagen an den
AG hat spätestens mit der Vorlage des Antrags auf
Abnahme der Leistungen zu erfolgen.

**00.02.0001 Ausführungszeichnungen herstellen**
*** Pauschalposition
StL-Nr. 1910161090
Ausführungszeichnungen herstellen.
Ausführungszeichnungen für '= für alle Bauwerke
(Montage und Endzustand.)
Die Unterlagen sind dem AG digital und 1-Fach in Papierform zu übergeben.'
Menge: 1,000 Psch

**00.02.0002 Ausführungszeichnungen herstellen**
*** Pauschalposition
StL-Nr. 1910161090
Ausführungszeichnungen herstellen.
Ausführungszeichnungen für '= für sämtliche Baubehelfe
für die Herstellung der Bauwerke (in Montage und
Endzustand).
Die Unterlagen sind dem AG digital und 1-fach in Papierform zu übergeben.'
Menge: 1,000 Psch
AKVS: 352

**00.02.0003 Standsicherheitsnachweis aufstellen**
*** Pauschalposition
StL-Nr. 1910160590
Standsicherheitsnachweis aufstellen.
Standsicherheitsnachweis für '= für alle Bauwerke (in
Montage und Endzustand).
Die Unterlagen sind dem AG digital zu übergeben.'
Menge: 1,000 Psch

**00.02.0004 Standsicherheitsnachweis aufstellen**
*** Pauschalposition
StL-Nr. 1910160590
Standsicherheitsnachweis aufstellen.
Standsicherheitsnachweis für '= für sämtliche
Baubehelfe für die Herstellung der Bauwerke (in Montage
und Endzustand).
Die Unterlagen sind dem AG digital zu übergeben.'
Menge: 1,000 Psch
AKVS: 552

**00.02.0005 BW-Daten erfassen**
*** Pauschalposition
Die Bauwerksdaten für das elektronische Bauwerksbuch
mit
einem Erfassungsprogramm auf der Datenbasis der ASB.ING
erfassen.
Vor Beginn der Datenerfassung werden die ggf.
vorhandenen
Bauwerksdaten vom AG mit SIB-Bauwerken (Oracle-Version)
auslesen und in Form einer cab-Datei zuzüglich
Bildverzeichnis an den AN übergeben.
Die Bauwerksdaten sind dann durch den AN in das
Programmsystem des AN einzulesen und mit der aktuellen
Version von SIB-Bauwerken auf der Datenbasis der ASB-
ING
zu sichten und fortzuführen.
Datenbasis:
Digitalisierte Bilder:
Farbfoto 10×15, 300 DPI, JPG-Format
Statische Berechnungsunterlagen:
SW-Scan, 200 DPI, PDF-Format
Zeichnungen:
SW-Scan, 400 DPI, TIF-Format, Gruppe 4
Ein farbiger Ausdruck des gesamten Bauwerksbuches aus
den erfassten Daten ist zu liefern.
Übergabe der Daten an den AG in dem Übergabeformat des
ASB-ING (als komprimierte 1.CAB-Datei) auf mit dem AG
abgestimmten Datenträger (CD-ROM oder DVD).
Die Übergabe der Daten an den AG muss spätestens mit
der
Vorlage des Antrages auf Abnahme der Leistung zu
erfolgen.
Menge: 1,000 Psch

**00.02.0006 Bestandsunterlagen gemäß ZTV - Ing**
*** Pauschalposition
Bestandsunterlagen gemäß ZTV-Ing, Teil 1, Abschnitt 2,
für jedes Teilbauwerk (RWBA-Bauwerk,
Auslaufauslaufwerk, Kanalleitungen, Schächte
Durchlässe,) sowie Bestandsübersichtszeichnungen herstellen und liefern.
Zusätzlich gilt für die Herstellung der Bestandsübersichtzeichnung(en)
der CAD-Standard für "Erzeugung, Austausch und
Archivierung von CAD-Daten im konstruktiven
Ingenieurbau " für Die Autobahn GmbH des Bundes. Die
Bauwerksdaten sind mit einem Erfassungsprogramm auf der
Datenbasis der ASB-Ing zu erfassen. Digitalisierte
Bilder, Pläne und Dokumente sind einzubinden. Einen
Ausdruck des Bauwerksbuches aus den erfassten Daten ist
beizufügen. Übergabe der Daten an den AG in dem
Übergabeformat der ASB - Ing (CAB-Datei) auf den mit
dem AG abges timmten Datenträger (CD oder DVD).
Übergabe der Bestandsunterlagen an den AG hat
spätestens mit der Vorlage des Antrages auf Abnahme der
Leistung zu erfolgen.
Menge: 1,000 Psch

**00.02.0007 Prüfbuch f. Einbauteile herst.**
*** Pauschalposition
Prüfbuch für sämtliche ortsfeste Einbauteile im Bauwerk
wie Steigschutzeinrichtungen, Leitern, Tritte,
Einsteigbügel, Schieber etc. herstellen und liefern.
Inhalt Prüfbuch: Betriebsanleitung, Prüfplaketten,
Auszug aus Handlungsanleitungen (sofern vorhanden),
Formulare für die Dokumentation von Zustand und
Mängeln. Das Kontrollblatt zur Überprüfung von Leitern
und Tritten ist nach dem Muster der DGUV-Information
208-016 - Handlungsanleitung für den Umgang mit Leitern
und Tritten (BGI 694), Anhang 2 zu erstellen. Das
Kontrollblatt für Schieber beinhaltet zum einen
allgemeine Angaben wie Hersteller, Produktnummer,
Durchmesser, Name Prüfberechtigter etc. sowie
Prüfkriterien über die Funktionsfähigkeit wie
Dichtigkeit, Beschädigung etc. Die detaillierten
Angaben sind mit dem AG abzustimmen. Die Prüfbücher
sind in digital inventarisierter Form sowie in Papierform Form herzustellen und auf Datenträger zu liefern. Die Übergabe der Daten an den AG hat spätestens mit der Vorlage des Antrages auf Abnahme der Leistung zu erfolgen.
Menge: 1,000 Psch
AKVS: 517

**00.02.0008 Planung der kompletten Erdungsanl.**
*** Pauschalposition
Planung der kompletten Erdungsanlage. Die Unterlagen
mit allen Plänen sind dem AG 2 - fach in den Formaten
dwg/ pdf sowie 2 fach in Papierform zu übergeben.
Für alle Teilbauwerke der Regenwasserbehandlungsanlage,
einschl . dem Auslaufbauwerk .
Menge: 1,000 Psch
AKVS: 421

*Hinweis: Hinweis: Lichtbilder herstellen u. liefern. Die*
Hinweis: Lichtbilder herstellen u. liefern. Die
Lichtbilder über den wesentl. Bauablauf sind in einer
Fotodokumentation zusammenzustellen.u. mit Datum u.
Hinweistexten zu ergänzen

**00.02.0009 Lichtbilder herst. und liefern**
StL-Nr. 19101620
Lichtbilder über den wesentlichen Bauablauf des Bauwerks in digitalisierter Form (Auflösung mindestens
1024 mal 768 Pixel, 24 Farben) mit Digitalkamera herstellen und auf mit dem AG abgestimmten Datenträger (CD
oder DVD) liefern. Das Komprimierungsverhältnis bzw.
die Bildqualität ist so zu wählen, dass durch die Komprimierung keine für den Sachverhalt wesentlichen Bildinformationen verloren gehen.
Menge: 600,000 St
AKVS: 531

**00.02.0010 Betriebsbuch fortschreiben/ liefern**
*** Pauschalposition
Beckenbuchergänzungen eintragen undliefern, 4 Ausfertigungen in Papierform.
Folgende Bestandsdaten sind zu ergänzen:
- Bestandsliste Bauteile
- Herstellerangaben inkl. Anschrift
- Materialangaben
- Bestandspläne
- Gebrauchsanweisungen
Menge: 1,000 Psch

#### Untertitel 00.03 Vermessung

**00.03.0001 Vermess . - allgemeine Bauausf.**
*** Pauschalposition
In diesem OZ sind alle Vermessungsleistungen zur
Bauausführung erhalten, einschließlich aller vom AN
liefernden Unterlagen für die Bauausführung.
Soweit nicht für Vermessungsarbeiten zur Bauausführung
gesonderte Positionen im Leistungsverzeichnis erhalten
sind, gilt die pauschale für alle Leistungen. Die
Festpunkte
sind zu sichern.
Kosten für Aufmasse von Leistungen sind in dieser OZ
nicht enthalten. Die Kosten für Aufmasse von Leistungen
sind gemäß der Baubeschreibung in die entsprechenden OZ
mit einzurechnen.
Menge: 1,000 Psch

#### Untertitel 00.04 Prüfungen Ew- Leitungen

**00.04.0001 Entwässerungsleitung reinigen Kamera/Dicht.*Rohr DN ü.600-900*Haltung bis 30 m Füll. bis 10 v.H.*Räumg. verwerten**
StL-Nr. 24110903139111
Entwässerungsleitung im Hochdruck- oder Vakuumspülverfahren reinigen. Räumgut vorentwässern.
Reinigung zur Vorbereitung auf die Kameradurchfahrung
bzw. Dichtheitsprüfung.
Rohr DN/ID über 600 bis 900.
Rohr 'UP-GF'

Haltungslänge bis 30,00 m.
Verschmutzung bis 10 v.H. der Profilhöhe.
Räumgut nach Wahl des AN verwerten.
Menge: 90,000 m
AKVS: 214

**00.04.0002 Entwässerungsleitung reinigen Kamera/Dicht.*Rohr DN ü.600-900 Füll. bis 10 v.H.*Räumg. verwerten**
StL-Nr. 24110903139911
Entwässerungsleitung im Hochdruck- oder Vakuumspülverfahren reinigen. Räumgut vorentwässern.
Reinigung zur Vorbereitung auf die Kameradurchfahrung
bzw. Dichtheitsprüfung.
Rohr DN/ID über 600 bis 900.
Rohr 'UP-GF'

Haltungslänge 'über 60,00 m'

Verschmutzung bis 10 v.H. der Profilhöhe.
Räumgut nach Wahl des AN verwerten.
Menge: 140,000 m

**00.04.0003 Entwässerungsleitung reinigen Kamera/Dicht.*Rohr DN bis 300 Beton*Haltung ü. 30-60m Füll. bis 25 v.H.*Räumg. verwerten**
StL-Nr. 24110903111221
Entwässerungsleitung im Hochdruck- oder Vakuumspülverfahren reinigen. Räumgut vorentwässern.
Reinigung zur Vorbereitung auf die Kameradurchfahrung
bzw. Dichtheitsprüfung.
Rohr DN/ID bis 300.
Rohr aus Beton.
Haltungslänge über 30,00 bis 60,00 m.
Verschmutzung bis 25 v.H. der Profilhöhe.
Räumgut nach Wahl des AN verwerten.
Menge: 50,000 m
AKVS: 334

**00.04.0004 Schacht reinigen Kamera/Dicht.*DN 1,00 - 1,50 m Betonfertigteile*Tiefe 1,25-2,00 m Verschm.Ger.b.10*Räumg. verwerten**
StL-Nr. 2411090512120101
Entwässerungsschacht im Hochdruck- oder Vakuumspülverfahren reinigen. Räumgut vorentwässern.
Reinigung zur Vorbereitung auf die Kameradurchfahrung
bzw. Dichtheitsprüfung.
Runder Schacht, DN/ID 1 bis 1,50 m.
Schacht aus Betonfertigteilen.
Schachttiefe ab OK Abdeckung über 1,25 bis 2,00 m.
Höhe der Verschmutzung des Gerinnes bis 10 v.H.
Räumgut nach Wahl des AN verwerten.
Menge: 1,000 St
AKVS: 345

**00.04.0005 Schacht reinigen Kamera/Dicht. Betonfertigteile Verschm.Ger.b.10*Räumg. verwerten**
StL-Nr. 2411090519190101
Entwässerungsschacht im Hochdruck- oder Vakuumspülverfahren reinigen. Räumgut vorentwässern.
Reinigung zur Vorbereitung auf die Kameradurchfahrung
bzw. Dichtheitsprüfung.
Schacht 'Bauwerk-eckig'

Schacht aus Betonfertigteilen.
Schachttiefe '= 1,45 bis 2,38 m'

Höhe der Verschmutzung des Gerinnes bis 10 v.H.
Räumgut nach Wahl des AN verwerten.
Menge: 3,000 St

**00.04.0006 Kameradurchfahrung ausführen Rohr DN 800 Haltung bis 30 m*Betrieb/Wasserhtg SL.*ISY-Bau/Unterl.AG**
StL-Nr. 2411091210912101
Kameradurchfahrung von Entwässerungsrohrleitungen ausführen. Auf Schadstellen untersuchen und auf Da-
tenträger dokumentieren. Datenträger dem AG übergeben.
Abrechnung nach Länge der Rohrleitung.
Rohrleitung DN/ID 800.
Rohr 'UP-GF'

Haltungslänge bis 30,00 m.
Leitung ist in Betrieb. Erforderliche Wasserhaltung
ausführen.
Befahrung der Sammelleitung.
Daten im ISY-Bau Austauschformat Abwasser (XML) sowie
aufbereitet in Video-Datenformat nach Unterlagen des AG
übergeben. Datenträger nach Unterlagen des AG.
Menge: 5,000 m

**00.04.0007 Kameradurchfahrung ausführen Rohr DN 900 Haltung bis 30 m*vor Betrieb SL.*Dokumentation*ISY-Bau/Unterl.AG**
StL-Nr. 2411091211911111
Kameradurchfahrung von Entwässerungsrohrleitungen ausführen. Auf Schadstellen untersuchen und auf Da-
tenträger dokumentieren. Datenträger dem AG übergeben.
Abrechnung nach Länge der Rohrleitung.
Rohrleitung DN/ID 900.
Rohr 'UP-GF'

Haltungslänge bis 30,00 m.
Leitung vor Inbetriebnahme prüfen.
Befahrung der Sammelleitung.
Dokumentation mit Angabe von Haltung, Rohrmaterial,
Rohrdurchmesser, Haltungslänge, Gefälle im Rohr und
Stationierung von seitlichen Zuläufen und Schadstellen
schriftlich vorlegen.
Daten im ISY-Bau Austauschformat Abwasser (XML) sowie
aufbereitet in Video-Datenformat nach Unterlagen des AG
übergeben. Datenträger nach Unterlagen des AG.
Menge: 90,000 m

**00.04.0008 Kameradurchfahrung ausführen Rohr DN 900*vor Betrieb SL.*Dokumentation*ISY-Bau/Unterl.AG**
StL-Nr. 2411091211991111
Kameradurchfahrung von Entwässerungsrohrleitungen ausführen. Auf Schadstellen untersuchen und auf Da-
tenträger dokumentieren. Datenträger dem AG übergeben.
Abrechnung nach Länge der Rohrleitung.
Rohrleitung DN/ID 900.
Rohr 'UP-GF'

Haltungslänge 'über 30,00 bis 70,00 m'

Leitung vor Inbetriebnahme prüfen.
Befahrung der Sammelleitung.
Dokumentation mit Angabe von Haltung, Rohrmaterial,
Rohrdurchmesser, Haltungslänge, Gefälle im Rohr und
Stationierung von seitlichen Zuläufen und Schadstellen
schriftlich vorlegen.
Daten im ISY-Bau Austauschformat Abwasser (XML) sowie
aufbereitet in Video-Datenformat nach Unterlagen des AG
übergeben. Datenträger nach Unterlagen des AG.
Menge: 140,000 m

**00.04.0009 Dichtheit Rohrleitung prüfen Rohr DN 200*Steinzeug*Prüf. Wahl AN Prüfung SL.**
StL-Nr. 24110907023931
Entwässerungsrohrleitung auf Dichtheit prüfen. Erforderliche Verankerungen und Rohrverschlüsse herstellen
und beseitigen. Notwendigen Füllstoff liefern und ableiten. Prüfprotokoll erstellen und dem AG übergeben.
Rohrleitung DN/ID 200.
Rohr aus Steinzeug.
Prüfung '= 42,00 m'

Prüfung nach Wahl des AN.
Prüfung der Sammelleitung.
Menge: 1,000 St
AKVS: 352

**00.04.0010 Dichtheit Rohrleitung prüfen Rohr DN 800 Haltung bis 30 m*Prüf. Wahl AN Prüfung SL.**
StL-Nr. 24110907109131
Entwässerungsrohrleitung auf Dichtheit prüfen. Erforderliche Verankerungen und Rohrverschlüsse herstellen
und beseitigen. Notwendigen Füllstoff liefern und ableiten. Prüfprotokoll erstellen und dem AG übergeben.
Rohrleitung DN/ID 800.
Rohr 'UP-GF'

Prüfung von Haltungslängen bis 30,00 m.
Prüfung nach Wahl des AN.
Prüfung der Sammelleitung.
Menge: 1,000 St

**00.04.0011 Dichtheit Rohrleitung prüfen Rohr DN 900 Haltung bis 30 m*Prüf. Wahl AN Prüfung SL.**
StL-Nr. 24110907119131
Entwässerungsrohrleitung auf Dichtheit prüfen. Erforderliche Verankerungen und Rohrverschlüsse herstellen
und beseitigen. Notwendigen Füllstoff liefern und ableiten. Prüfprotokoll erstellen und dem AG übergeben.
Rohrleitung DN/ID 900.
Rohr 'UP-GF'

Prüfung von Haltungslängen bis 30,00 m.
Prüfung nach Wahl des AN.
Prüfung der Sammelleitung.
Menge: 4,000 St

**00.04.0012 Dichtheit Rohrleitung prüfen Rohr DN 900*Prüf. Wahl AN Prüfung SL.**
StL-Nr. 24110907119931
Entwässerungsrohrleitung auf Dichtheit prüfen. Erforderliche Verankerungen und Rohrverschlüsse herstellen
und beseitigen. Notwendigen Füllstoff liefern und ableiten. Prüfprotokoll erstellen und dem AG übergeben.
Rohrleitung DN/ID 900.
Rohr 'UP-GF'

Prüfung 'von Haltungen über 30,00 bis 70,00 m'

Prüfung nach Wahl des AN.
Prüfung der Sammelleitung.
Menge: 2,000 St

**00.04.0013 Dichtheit Rohrleitung prüfen Rohr DN 150 Haltung bis 30 m*Prüf. Wahl AN SL./Anschl.**
StL-Nr. 24110907019133
Entwässerungsrohrleitung auf Dichtheit prüfen. Erforderliche Verankerungen und Rohrverschlüsse herstellen
und beseitigen. Notwendigen Füllstoff liefern und ableiten. Prüfprotokoll erstellen und dem AG übergeben.
Rohrleitung DN/ID 150.
Rohr '= PVC-U'

Prüfung von Haltungslängen bis 30,00 m.
Prüfung nach Wahl des AN.
Prüfung der Sammelleitung mit Anschlussleitungen.
Menge: 3,000 St

**00.04.0014 Dichtheitsprüfung Schacht, Fertigt.**
Schachtbauwerk nach DIN EN 1610 mit Wasser auf
Dichtheit prüfen. Die Prüfzeit muss der Hälfte der in
Tabelle 3,
DIN EN 1610 für gleiche Rohrdurchmesser für trockene
Betonrohre genannten entsprechen. Einzurechnen sind
alle Abdichtungen, Sicherungen, Lieferungen, Befüllen
und Entlüften, sowie das Stellen und Vorhalten der
erforderlichen Geräte und Personal. Die Messdaten und
Eingaben müssen durch ein automatisch arbeitendes
Aufzeichnungsgerät aufgezeichnet werden, so dass eine
vollständige Dokumentation der Prüfung gewährleistet
ist. Das Ergebnis ist unaufgefordert vorzulegen. Von
der beabsichtigten
Dichtheitsprüfung den Auftraggeber so rechtzeitig
verständigen, dass er an der Prüfung teilnehmen kann.
Zu-/Abläufe: DN 900 bis DN 900
Füllhöhe bis OK Konus / Abdeckplatte.
Die Arbeiten müssen von Unternehmen ausgeführt werden,
die das RAL Gütezeichen der Gruppe D aufweisen.
Menge: 3,000 St
AKVS: 345

**00.04.0015 Dichtheitsprüfung Schacht, Fertigt.**
Schachtbauwerk nach DIN EN 1610 mit Wasser auf
Dichtheit prüfen. Die Prüfzeit muss der Hälfte der in
Tabelle 3,
DIN EN 1610 für gleiche Rohrdurchmesser für trockene
Betonrohre genannten entsprechen. Einzurechnen sind
alle Abdichtungen, Sicherungen, Lieferungen, Befüllen
und Entlüften, sowie das Stellen und Vorhalten der
erforderlichen Geräte und Personal. Die Messdaten und
Eingaben müssen durch ein automatisch arbeitendes
Aufzeichnungsgerät aufgezeichnet werden, so dass eine
vollständige Dokumentation der Prüfung gewährleistet
ist. Das Ergebnis ist unaufgefordert vorzulegen. Von
der beabsichtigten
Dichtheitsprüfung den Auftraggeber so rechtzeitig
verständigen, dass er an der Prüfung teilnehmen kann.
Zu-/Abläufe: DN800, 900 bis DN 900
Füllhöhe bis OK Konus / Abdeckplatte.
Die Arbeiten müssen von Unternehmen ausgeführt werden,
die das RAL Gütezeichen der Gruppe D aufweisen.
Menge: 1,000 St
AKVS: 345

#### Untertitel 00.05 Kontrollprüfungen

**00.05.0001 Belastungsfahrzeug bereitstellen**
StL-Nr. 19101707
Belastungsfahrzeug als Gegengewicht (z.B. ausreichend
beladener Lkw) für Plattendruckversuch bei Kontrollprüfungen bereitstellen.
Menge: 15,000 h

**00.05.0002 Probegefäß liefern 10-l-Blecheimer*Mithilfe Kprüf.**
StL-Nr. 1910171211
Probegefäß zur Aufnahme von Baustoffproben, für Kontrollprüfungen und für Rückstellproben des AG liefern.
Probegefäß = sauberer 10-l-Blecheimer mit dicht schließendem Deckel.
Mithilfe bei der Probennahme im Baubereich nach Angaben
des AG.
Menge: 10,000 St
AKVS: 392

**00.05.0003 Probegefäß liefern Unlack.Blechdosen*Mithilfe Kprüf.**
StL-Nr. 1910171231
Probegefäß zur Aufnahme von Baustoffproben, für Kontrollprüfungen und für Rückstellproben des AG liefern.
Probegefäß = saubere unlackierte 1-l-Blechdose mit
dicht schließendem Eindruckdeckel.
Mithilfe bei der Probennahme im Baubereich nach Angaben
des AG.
Menge: 5,000 St

**00.05.0004 Bohrkern entnehmen Kern-DU 15 cm*Tiefe 20 bis 25cm*Verfül. Asphalt**
StL-Nr. 191017222491
Bohrkern für Kontrollprüfungen nach Angabe des AG entnehmen und im Baubereich dem AG übergeben. Bohrloch
fachgerecht verfüllen.
Bohrkerndurchmesser 15 cm.
Bohrtiefe über 20 bis 25 cm.
Material '= Asphaltschicht'

Verfüllmaterial = Asphalt. Material verdichten.
Menge: 10,000 St
AKVS: 392

**00.05.0005 Plattendruckvers.f. Kprüfg. durchf.**
Statischen Plattendruckversuch nach DIN 18134 für
Kontrollprüfung nach Angabe des AG durchführen,
einschliesslich Bereitstellung sämtlicher Geräte,
sowie Auswertung und Darstellung der Messergebnisse.
Prüfung auf Planum und Frostschutzschicht.
Menge: 10,000 St
AKVS: 542

**00.05.0006 Rammsondierung zum Nachweis**
Leichte Rammsondierung gem. DIN 4094 (DPL-5) zum
Nachweis der ausreichenden Bodenverdichtung.
Durchführung nach Grabenverfüllung bis 0,5 m unter
Rohrsohle.
Rammsondierungen neben den Rohren innerhalb der
Leitungszone in Anwesenheit des bauleitenden Ingenieurs
des AG und auf dessen Weisung.
Einschl. Untersuchungsbericht mit Auswertung der
Ergebnisse, 2-fach.
Grafische Darstellung der Eindringtiefen als
Widerstandsdiagramm.
Mindestanforderungen zum Verdichtungsgrad gem. ZTVEStb
94 unabhängig von der Bodenart DPr > 0,97,
Rammwiderstände N10 > 10 (DPr > 0,97) bzw. N12 > 10
(DPr> 1,0).
Diese Position dient zusätzlichen Kontrollprüfungen des
AG und ersetzt nicht die vom AN im Rahmen der
Eigenüberwachung durchzuführenden und vorzulegenden
Untersuchungen.
Die Rammsondierungen sind durch ein unabhängiges
Erdbaulabor durchzuführen.
Hinweis:
Vergütet werden nur Rammsondierungen, die die
geforderten Rammwiderstände einhalten.
2 Stck. pro Haltung und mindestens alle 25 m.
Menge: 10,000 St
AKVS: 542

**00.05.0007 Bestimmung Proctordichte**
Bodenverdichtung durch Proctorversuch bestimmen,
einschl. aller Nebenleistungen u. Hilfsmittel.
Probenahme vor Ort und Auswertung der Untersuchung.
Untersuchungsbericht mit Auswertung der Ergebnisse
2-fach übergeben.
Die Bestimmung der Proctordichte ist durch ein
unabhängiges Erdbaulabor durchzuführen.
Menge: 5,000 St

#### Untertitel 00.06 Sonstiges

**00.06.0001 Sichern von Kabeln, kreuzend**
Sichern von Kabeln, kreuzend
Versorgungsleitungen ( Fernmelde/ Elektro/ Sonstige) im
Bereich der Baustelle nach Angaben und Vorschriften der
Unterhaltungsträger durch ausreichende Maßnahmen
sichern, einschl. der Kosten für das Aufsuchen von Hand
im Sicherheitsbereich, für das sorgfältige Freilegen
bei größeren Berührungslängen sowie der Kosten für
Erschwernisse, die bei den Bauarbeiten durch das
Vorhandensein der Leitungen entstehen.
Abgerechnet wird nach Art der Verlegungsleitung
unabhängig von der ursächlichen Erdbauposition.
Leitungsbündel bis 0,30 m Abstand der Einzelleitungen
bis zu einer Gesamtbreite von 50 cm werden als eine
Leitung abgerechnet.
Einschl. aller anfallenden Erdarbeiten und sonstiger
Nebenleistungen.
Erkundigungen über die Lage der Leitungen hat der
Auftragnehmer selbst durchzuführen.
Menge: 15,000 St
AKVS: 321

**00.06.0002 Sichern von Leitungen, kreuzend**
Sichern von Leitungen, kreuzend
Versorgungsleitungen ( u . a . W asser- , Abwasser - ,
Gas - und Leerrohre) im Bereich der Baustelle nach
Angaben und Vorschriften der Unterhaltungsträger durch
ausreichende Maßnahmen sichern, einschl. der Kosten für
das Aufsuchen von Hand im Sicherheitsbereich, für das
sorgfältige Freilegen bei größeren Berührungslängen
sowie der Kosten für Erschwernisse, die bei den
Bauarbeiten durch das Vorhandensein der Leitungen
entstehen.
Abgerechnet wird nach Art der Verlegungsleitung
unabhängig von der ursächlichen Erdbauposition.
Einschl .aller anfallenden Erdarbeiten und sonstiger
Nebenleistungen.
Erkundigungen über die Lage der Leitungen hat der
Auftragnehmer selbst durchzuführen.
Menge: 20,000 m
AKVS: 321

**00.06.0003 Sichern von Kabeln, längslauf**
Sichern von Kabeln, längslaufende
Versorgungsleitungen ( Fernmelde/ Elektro/ Sonstige) im
Bereich der Baustelle nach Angaben und Vorschriften der
Unterhaltungsträger durch ausreichende Maßnahmen
sichern, einschl. der Kosten für das Aufsuchen von Hand
im Sicherheitsbereich, für das sorgfältige Freilegen
bei größeren Berührungslängen sowie der Kosten für
Erschwernisse, die bei den Bauarbeiten durch das
Vorhandensein der Leitungen entstehen.
Abgerechnet wird nach Art der Verlegungsleitung
unabhängig von der ursächlichen Erdbauposition.
Leitungsbündel bis 0,30 m Abstand der Einzelleitung bis
zu einer Gesamtbreite von 50 cm werden als eine Leitung
abgerechnet.
Einschl. aller anfallenden Erdarbeiten und sonstiger
Nebenleistungen.
Erkundigungen über die Lage der Leitungen hat der
Auftragnehmer selbst durchzuführen.
Menge: 50,000 m

**00.06.0004 Sichern von Leitungen, längslauf.**
Sichern von Leitungen, längslaufende
Versorgungsleitungen ( u. a. Wasser- , Abwasser - , Gas
und
Leerrohre) im Bereich der Baustelle nach
Angaben und Vorschriften der Unterhaltungsträger durch
ausreichende Maßnahmen sichern, einschl. der Kosten für
das Aufsuchen von Hand im Sicherheitsbereich, für das
sorgfältige Freilegen bei größeren Berührungslängen
sowie der Kosten für Erschwernisse, die bei den
Bauarbeiten durch das Vorhandensein der Leitungen
entstehen.
Abgerechnet wird nach Art der Verlegungsleitung
unabhängig von der ursächlichen Erdbauposition.
Einschl. aller anfallenden Erdarbeiten und sonstiger
Nebenleistungen.
Erkundigungen über die Lage der Leitungen hat der
Auftragnehmer selbst durchzuführen.
Menge: 20,000 m
AKVS: 211

**00.06.0005 Baustellenschild anfert. und aufst.**
Baustelleninformatonsschild einschließlich Aufstell -
vorrichtung anfertgen und beschriten, zur Baustelle
anfahren und standsicher aufstellen. Notwendige
Erdarbeiten ausführen, Fundamente herstellen.
Statschen Nachweis erbringen . Bauschild
während der Bauzeit unterhalten und säubern.
Höhe Unterkante über Oberkante Gelände 2,5 m.
Text und Bild als Folie auf das Schild kaschiert .
Verkehrszeichen - Baustelleninformatonsschild für
Autobahnen.
Layout nach Angaben des Auftraggebers
Menge: 1,000 St
AKVS: 515

*Hinweis: Hinweis:*
Hinweis:
Querschläge zur Feststellung der genauen Lage von
Kabeln oder Leitungen.
Die Vorschriften der Versorgungsunternehmen sind zu
beachten.

**00.06.0006 Suchgraben herstellen*Tiefe bis 1,25 m mitMasch.unterst.*Boden einb.u.v. Abrechnung Abtrag**
StL-Nr. 2410891291200101
Suchgraben nach Unterlagen des AG einschließlich Handschachtung herstellen. Aushub zur Wiederverwendung
seitlich lagern. Beschreibung der Homogenbereiche nach
Unterlagen des AG.
Homogenbereiche '= B'

Grabentiefe bis 1,25 m.
Handschachtung mit Maschinenunterstützung.
Seitlich gelagerten Boden einbauen und verdichten.
Abrechnung nach Abtragsprofilen.
Menge: 50,000 m3
AKVS: 345

**00.06.0007 Wasserhaltung Suchgraben (Zul.)**
Einfache Pumpenanlage für offene Wasserhaltung zum
Trockenlegen und Freihalten der Baugrube von Wasser
sowie zum Ableiten des geförderten Wassers einrichten.
Als Zulage zur Suchgrabenschachtung.
Pumpensumpf nach Wahl des AN herstellen
Förderdurchfluss bis 10 m 3/ h .
Förderhöhe bis 5,00 m
Ableitung mittels Schlauchleitung herstellen.
Menge: 7,000 St

**00.06.0008 Vermessung durchführen**
*** Pauschalposition
Tachymetrische Bestandsvermessung bzw. Absteckung von
Ausführungdaten durchführen.
Vermessungstechniker ggf. Messtrupp einschl. aller
vermessungstechnischer Geräte, EDV und Software.
Menge: 1,000 Psch

#### Untertitel 00.07 Kampfmittelräumung

**00.07.0001 Baustelleneinrichtung Kampfmittel**
*** Pauschalposition
An- und Abtransport sowie Vorhaltung aller Geräte,
Werkzeuge und sonstiger Betriebsmittel, die zur
Durchführung der Arbeiten der nachfolgenden Positionen
als Vorbereitung für die Untersuchungen auf Kampfmittel
erforderlich sind.
Einschl. Vorhalten und Umsetzen von Ansatzpunkt zu
Ansatzpunkt innerhalb der Baustelle.
Stillstandzeiten des Gerätes und des eingesetzten
Personals während des Sondierbetriebs werden nicht
gesondert vergütet.
Menge: 1,000 Psch
AKVS: 213

**00.07.0002 Aufstellen eines Bohrplans für die Kampfmittelsondierung**
*** Pauschalposition
Erstellung eines Sondierungsplanes zur Angabe der
erforderlichen Bohrungen für die Kampfmittelsondierung.
Ort = Wiesengelände gemäß Lageplan.
Unterlagen in 3 - f acher Ausfertigung liefern,
Zeichnungen auf Datenträger ( CD) im DWG- oder DXF- und
PDFf- Format liefern.
Menge: 1,000 Psch

**00.07.0003 Vertikale Bohrungen für Kampfmittelsondierung**
Sondierungsbohrungen für die Kampfmittelerkundung
herstellen.
Bohrtiefe bis ca. 5,0 m unter GOK. Bohren im
Homogenbereich gemäß Angaben des AG,
Homogenbereich A, B.
Neigung senkrecht oder Abweichung zur Senkrechten bis
zu 10 gon. Bohransatzpunkte in den Achsen der geplanten
Haltungsachsen. Bohrlochdurchmesser nach Wahl des AN,
jedoch abgestimmt auf die eingesetzte Sondiertechnik.
Sondierungsbohrungen als Schneckenbohrungen,
ausschließlich drehend. Bohrgut seitlich lagern.
Bohrlöcher mit Kunststoffrohr (Innendurchmesser mind.
60 mm ) und Bodendeckel versehen, 0,30 m über GOK
abschneiden. Nach Tiefensondierung durch den KBD
entfernen, mit gelagertem Bohrgut wieder verfüllen.
Überschüssiges Material der Verwertung nach Wahl des AN
zuführen. Die Bohrungen und deren Verfüllung sind in
Abstimmung mit dem KBD ggf. abschnittsweise auf den
angegebenen Trassen durchzuführen.
Abgerechnet wird die tatsächlich ausgeführte Summe an
Bohrmetern.
Menge: 1400,000 m
AKVS: 211

**00.07.0004 Ziehen der Bohrlochverrohrung**
Ziehen der Bohrlochverrohrung und Verfüllen der
Bohrlöcher
mit Bohrgut. Verfüllung bis UK- Deckschicht.
Verdichten des Füllgutes.
Bohrlochtiefe bis 5,00 m
Entsorgung der Verrohrung nach Wahl des AN.
Menge: 1400,000 m

**00.07.0005 An-/ Abtransport der Messausrüstung**
*** Pauschalposition
An- /Abtransport der Messausrüstung und Technik sowie
Personal zu den Untersuchungspunkten, Fahrten zur und
innerhalb der Untersuchungsfläche, Auf- /Abbau und
umsetzen von Untersuchungspunkt zu Untersuchungspunkt,
Initiale Kalibrierung der Messtechnik.
Menge: 1,000 Psch
AKVS: 211

**00.07.0006 Computergestützte Sondierung**
Computergestützte Sondierung der Bohrlöcher mit einem
geeigneten Verfahren der Magnetik oder Elektromagnetik
nach Wahl des AN. Einschl. Kalibrierung der
Messtechnik.
Für die Visualisierung der Ergebnisse ist dem AG ein
geeigneter Viewer zu liefern.
Die Messergebnisse sind als Rohdaten entsprechend zu
speichern.
Anforderungen nach der Technischen- Spezifikationen
A - 9.3.12 Bohrlochsondierung Phase B der Arbeitshilfen
Kampfmittelräumung. Die Dokumentation und
Berichterstattung wird gesondert vergütet.
Bohrlochtiefe bis 5,00 m
Menge: 280,000 St

**00.07.0007 Dokumentation der Messergebnisse**
*** Pauschalposition
Dokumentation der Messergebnisse liefern.
Für alle Prüffelder/ Prüfpunkte.
Es gelten die Mindestanforderungen der Technischen-
Spezifikationen A-9 .3.2, A - 9 .3.3, A - 9 .3.4 und A-
9 .3.12,
Phase B der Arbeitshilfen Kampfmittelräumung.
Unterlagen 2- f ach, farbig, in kopierfähiger
Papierform in DINFormaten und in digitaler Form auf
Datenträger in gängen
Text- und Grafikformaten.
Die Unterlagen müssen den Anforderungen des
Kampfmittelräumdienstes der Bez. -Reg. Arnsberg
genügen,
um eine eigene Auswertung durch den KMD zu ermöglichen.
Menge: 1,000 Psch
AKVS: 214

**00.07.0008 Abschlussbericht**
*** Pauschalposition
Abschlussbericht zur Gefährdungsbeurteilung liefern.
Für alle Prüffelder/Prüfpunkte.
Es gelten die Mindestanforderungen der Technischen-
Spezifikationen A-9.3.6 Phase B der Arbeitshilfen
Kampfmittelräumung, aktuelle Fassung.
Unterlagen 2 - fach, farbig, in kopierfähiger
Papierform in
DIN-Formaten und in digitaler Form auf Datenträger in
gängigen Text- und Grafikformaten.
Liegt kein Verdachtsfall vor, ist die
Kampfmittelfreiheit
schriftlich zu bestätigen.
Die Unterlagen müssen den Anforderungen des
Kampfmittelräumdienstes der Bez.-Reg. Arnsberg genügen,
um eine eigene abschließende Bewertung durch den KMD zu
ermöglichen.
Der komplette Abschlussbericht und die Dokumentation
sind an die Bezirksregierung Arnsberg, Derzernat 22
Kampfmittelbeseitigung, zu senden.
Der Abschlussbericht ist auf Verlangen fortzuschreiben
(Korrekturwünsche, Nachbearbeitungen).
Menge: 1,000 Psch

### Bereich 01 Entsorgungskonzept

#### Untertitel 01.00 Entsorgungskonzept-Boden

**01.00.0001 Entsorgungskonzept aufstellen alle Abfälle*Elektronisch**
*** Pauschalposition
StL-Nr. 2480201039901099
Entsorgungskonzept nach Unterlagen des AG zum
Beproben, Aufnehmen, Fördern, Zwischenlagern,
Verladen sowie Verwerten, Aufbereiten oder
Beseitigen von Abfällen und Ausbaustoffen
aufstellen. Positions- und ortsbezogenen
Ablaufplan mit Personal-, Maschinen- und
Geräteeinsatz auf Grundlage des Bauzeitenplanes
des AN aufstellen. Abbruch- und Aufnahmeverfahren
für die jeweiligen Abfälle und Ausbaustoffe zur
Entsorgung beschreiben. Fördern zur
Wiederverwendung bzw. Verwertung innerhalb der
Baustelle und Beförderung zur Entsorgungsanlage
außerhalb der Baustelle beschreiben.
Arbeitsanweisungen für sämtliche Prozessbeteiligte
aufstellen. Entsorgungskonzept mit zeichnerischen
Darstellungen übergeben.
Für alle Abfälle und Ausbaustoffe.
Mit Bereitstellungsflächen '= nach Wahl des AN.'

Lageplan '= der Bereitstellungsflächen mit
Haufwerksdarstellung anfertigen.'

Entsorgungskonzept vor erster Entsorgung dem AG
nach Unterlagen des AG elektronisch übergeben.
Deklarationsanalysen '= nach Unterlagen des AG.'
Menge: 1,000 Psch
AKVS: 352

**01.00.0002 Entsorgungskonzept fortschreiben Monatsende**
*** Pauschalposition
StL-Nr. 24802020003900
Entsorgungskonzept nach Unterlagen des AG zum
Beproben, Aufnehmen, Fördern, Zwischenlagern,
Verladen sowie Verwerten, Aufbereiten oder
Beseitigen von Abfällen und Ausbaustoffen während
der gesamten Bauzeit fortschreiben. Positions- und
ortsbezogenen Ablaufplan mit Personal-, Maschinen-
und Geräteeinsatz auf Grundlage des aktuellen
Bauzeitenplanes des AN, Abbruch- und
Aufnahmeverfahren für die jeweiligen Abfälle und
Ausbaustoffe zur Entsorgung, Fördern zur
Wiederverwendung bzw. Verwertung innerhalb der
Baustelle und Beförderung zur Entsorgungsanlage
außerhalb der Baustelle sowie Arbeitsanweisungen
überprüfen und bei Änderungen nach technischen und
vertraglichen Erfordernissen überarbeiten.
Geändertes Entsorgungskonzept mit zeichnerischen
Darstellungen zur Prüfung übersenden.
Entsorgungskonzept zum Monatsende überprüfen und
fortschreiben.
Änderungen zum Entsorgungskonzept '= und
Überprüfungsergebnis vor geänderter Entsorgung dem AG
elektronisch übergeben.'
Menge: 1,000 Psch
AKVS: 352

**01.00.0003 Bodenlogistikkonzept aufstellen Bodenkundl. BB*BSF Haufwerk Elekt. Papier*Elektronisch Analytik durch AN**
*** Pauschalposition
StL-Nr. 24802030201213
Bodenlogistikkonzept nach Unterlagen des AG zum
Beproben, Aufnehmen, Fördern, Zwischenlagern,
Verladen sowie Aufbereiten und Einbauen von
anfallendem Bodenmaterial und Baggergut mit
Bereitstellungsflächen aufstellen. Positions- und
ortsbezogenen Ablaufplan mit Personal-, Maschinen-
und Geräteeinsatz auf Grundlage des
Bauzeitenplanes des AN aufstellen. Aushub- und
Aufnahmeverfahren für die jeweiligen Böden und
Felsgesteine zur Wiederverwendung oder Verwertung
beschreiben. Transportwege von der Aufnahme- zur
Einbau- oder Verwertungsstelle beschreiben.
Bodenlogistikkonzept mit zeichnerischen
Darstellungen übergeben.
Nach Unterlagen des AG mit bodenkundlicher
Baubegleitung nach BBodSchV Abschnitt 2 unter
Berücksichtigung der Technischen Regeln und Normen
der BBodSchV Anlage 4.
Lageplan der Bereitstellungsflächen mit
Haufwerksdarstellung sowie Betriebs- und
Handlungsanweisung nach Unterlagen des AG
anfertigen.
Bodenlogistikkonzept vor Ausführung dem AG nach
Unterlagen des AG elektronisch und in Papierform
übergeben.
Vorlagen zur Dokumentation der Wiederverwendung
und Verwertung von Bodenmaterial und Baggergut
nach Unterlagen des AG vor Beginn der Erdarbeiten
aufstellen und dem AG nach Unterlagen des AG
elektronisch übergeben.
Deklarationsanalysen werden gesondert vergütet.
Menge: 1,000 Psch
AKVS: 352

**01.00.0004 Bodenlogistikkonzept fortschreib. Quartalsende*Elekt. Papier Elekt. Papier**
*** Pauschalposition
StL-Nr. 248020400222
Bodenlogistikkonzept nach Unterlagen des AG zum
Beproben, Aufnehmen, Fördern, Zwischenlagern,
Verladen sowie Aufbereiten und Einbauen von
anfallendem Bodenmaterial und Baggergut mit
Bereitstellungsflächen während der gesamten
Bauzeit fortschreiben. Positions- und
ortsbezogenen Ablaufplan mit Personal-, Maschinen-
und Geräteeinsatz auf Grundlage des aktuellen
Bauzeitenplanes des AN, Aushub- und
Aufnahmeverfahren für die jeweiligen Böden und
Felsgesteine, Fördern von der Aufnahme- zur
Einbau- oder Verwertungsstelle überprüfen und bei
Änderungen nach technischen und vertraglichen
Erfordernissen überarbeiten. Geändertes
Bodenlogistikkonzept mit zeichnerischen
Darstellungen zur Prüfung übersenden.
Bodenlogistikkonzept zum Quartalsende überprüfen
und fortschreiben.
Überprüfungsergebnis und Änderungen zum
Bodenlogistikkonzept vor geänderter
Wiederverwendung oder Verwertung dem AG nach
Unterlagen des AG elektronisch und in Papierform
übergeben.
Geänderte Vorlagen zur Dokumentation vor
geänderten Wiederverwendungs- oder
Verwertungsbedingungen dem AG nach Unterlagen des
AG elektronisch und in Papierform übergeben.
Menge: 1,000 Psch
AKVS: 352

**01.00.0005 Abfallnachweisverf. durchführen gefähr. Abfälle*Vorl.ENW gef.Abf. Vorl. TPPgef.Abf.**
*** Pauschalposition
StL-Nr. 24802060133099
Abfallnachweisverfahren mit Dokumentation der
Verbleibskontrolle als Verfahrensbeteiligter nach
Unterlagen des AG durchführen.
Für Abfälle und Ausbaustoffe, die gefährliche
Stoffe gemäß AVV enthalten.
Vorlagen für Entsorgungsnachweise für Abfälle, die
gefährliche Stoffe enthalten einschließlich aller
erforderlichen Angaben zu den
Verfahrensbeteiligten, Deklarationsanalysen und
sonstiger Anlagen mittels eigenem eANV-Zugang nach
Unterlagen des AG erstellen und dem AG oder seinem
Bevollmächtigten zur weiteren Bearbeitung mittels
eANV übersenden.
Vorlagen für Begleitpapiere für Abfälle, die
gefährliche Stoffe enthalten nach Bedarf des AN
mittels eANV mit Angaben zu Zeitraum, Menge und
den beteiligten Beförderern und Entsorgern
erstellen und dem AG oder seinem Bevollmächtigten
zum Signieren mit zeitlichem Vorlauf nach
Unterlagen des AG übersenden.
Deklarationsanalysen '= nach Unterlagen des AG.'
Menge: 1,000 Psch

**01.00.0006 Wiederverw. Bodenmat. dokument. Elektr. überg.*elektronisch**
*** Pauschalposition
StL-Nr. 248020700219
Dokumentation über den Ausbau und Wiederverwendung
sowie die Verwertung von Bodenmaterial als
Verfahrensbeteiligter nach Unterlagen des AG
durchführen.
Dokumentation der Wiederverwendung von
Bodenmaterial und Baggergut innerhalb der
Baustelle nach Unterlagen des AG führen. Aus- und
Einbaumengen erfassen, auswerten und nach
Abschluss dem AG nach Unterlagen des AG
elektronisch übergeben.
Elektronische Dokumentation der Verbleibskontrolle
Verwertung von Bodenmaterial und Baggergut
außerhalb der Baustelle nach Unterlagen des AG
führen. Wiege- bzw. Leistungsnachweise nach
Unterlagen des AG elektronisch erfassen und
auswerten. Dokumentation mit Wiege- bzw.
Leistungsnachweisen nach Abschluss dem AG
elektronisch übergeben.
Deklarationsanalysen '= nach Unterlagen des AG.'
Menge: 1,000 Psch

**01.00.0007 Abfallbeauftragten stellen*Koord. Verwend. eig. Probenahme*Bereitst. Auß.AG Vorl.ENW alleAbf.*Vorl. TPP Abf. Nachw. eANV*Elektr. überg.**
*** Pauschalposition
StL-Nr. 2480205092234432
Abfallbeauftragten mit Fachkunde nach Paragraph 9
AbfBeauftrV stellen. Prozesse, Abläufe und
Vorgänge in Vorbereitung, Planung, Durchführung
und Dokumentation aller Entsorgungs- und
Wiederverwendungsleistungen überwachen und
steuern.
eANV-Zugang '= An Baubesprechungen und Begehungen als
Ansprechpartner für den AG zum Abfallmanagement des
AN teilnehmen.
Mit eigenem eANV-Zugang.'

Vom AG freigegebenes Bodenlogistikkonzept des AN
zur Wiederverwendung von Bodenmaterial und
Baggergut umsetzen. Aushub, Getrennthaltung,
Herstellung von Haufwerken und Beprobung von zum
Wiedereinbau vorgesehenem Bodenmaterial und
Baggergut planen und überwachen.
Probenahmen fester Abfälle als Sachkundiger nach
LAGA PN98 durchführen. Deklarationsanalyse aus-
und bewerten. Dokumente zur Aus- und Bewertung an
den AG übergeben.
Tätigkeiten und Vorgänge zur Bereitstellung von
Abfällen und Ausbaustoffen mit
Bereitstellungsflächen nach Unterlagen des AG
außerhalb der Baustelle koordinieren.
Vorlagen für Entsorgungsnachweise für alle Abfälle
einschließlich aller erforderlichen Angaben zu den
Verfahrensbeteiligten, Deklarationsanalysen und
sonstiger Anlagen mittels eigenem eANV-Zugang nach
Unterlagen des AG erstellen und dem AG oder seinem
Bevollmächtigten zur weiteren Bearbeitung mittels
eANV übersenden.
Vorlagen nach Unterlagen des AG für Begleitpapiere
für alle Abfälle nach Bedarf des AN mittels eANV
mit Angaben zu Zeitraum, Menge und den beteiligten
Beförderern und Entsorgern erstellen und dem AG
oder seinem Bevollmächtigten zum Signieren mit
zeitlichem Vorlauf nach Unterlagen des AG
übersenden.
Dokumentation der Verbleibskontrolle von nicht
gefährlichen Abfällen, Ausbaustoffen und
Verwertung von Bodenmaterial und Baggergut
außerhalb der Baustelle mittels Nachweisführung im
eANV nach Unterlagen des AG führen. Wiege- bzw.
Leistungsnachweise nach Unterlagen des AG erfassen
und dem AG elektronisch übergeben.
Dokumentation der Wiederverwendung von
Bodenmaterial und Baggergut innerhalb der
Baustelle nach Unterlagen des AG führen. Aus- und
Einbaumengen erfassen, auswerten und nach
Abschluss dem AG nach Unterlagen des AG
elektronisch übergeben.
Menge: 1,000 Psch
AKVS: 345

**01.00.0008 Wiederverw. Bodenmat. dokument.*Elektr. überg. Elektr. überg.*Analyt. n. Unter.**
*** Pauschalposition
StL-Nr. 248020709221
Dokumentation über den Ausbau und Wiederverwendung
sowie die Verwertung von Bodenmaterial als
Verfahrensbeteiligter nach Unterlagen des AG
durchführen.
Für '= Bodenmaterial und Baggergut zur Wiederverwendung
innerhalb der Baustelle. Überschüssiges oder
ungeeignetes Bodenmaterial und Baggergut zur
Verwertung außerhalb der Baustelle.'

Dokumentation der Wiederverwendung von
Bodenmaterial und Baggergut innerhalb der
Baustelle nach Unterlagen des AG führen. Aus- und
Einbaumengen erfassen, auswerten und nach
Abschluss dem AG nach Unterlagen des AG
elektronisch übergeben.
Dokumentation der Verbleibskontrolle Verwertung
von Bodenmaterial und Baggergut außerhalb der
Baustelle nach Unterlagen des AG führen. Wiege-
bzw. Leistungsnachweise nach Unterlagen des AG
erfassen, auswerten und Dokumentation nach
Abschluss dem AG elektronisch übergeben. Wiege-
bzw. Leistungsnachweise in Papierform nach
Unterlagen des AG dem AG übergeben.
Deklarationsanalysen nach den Einbauparametern für
den Wiedereinbau nach Unterlagen des AG.
Menge: 1,000 Psch

#### Untertitel 01.01 Probenahmen, Analysen

**01.01.0001 Probenahme gemäß LAGA PN 98 durchf. Bepr.HFW Schürf.*Mge.60 b. 100m3 Baggergut*Probe an Lab AN**
StL-Nr. 2480214001030202
Probe gemäß LAGA PN98 nach Unterlagen des AG
entnehmen, in Probebehälter mit zugehörigem
Verschluss verpacken, bezeichnen, konservieren,
befördern und aufbewahren. Entnahme von
Einzelproben nach LAGA PN98 Tab. 2. Herstellung
von Mischproben, Sammelproben und Laborproben nach
LAGA PN98 Tab. 2. Probeentnahme durch Probenehmer
mit Fachkundenachweis nach LAGA PN98 für
umwelttechnische Untersuchungen, Nachweis nicht
älter als 5 Jahre. Probenüberschuss aus nicht
aufbereiteter Probenmasse als Rückstellprobe
aufbewahren.
Beprobung nach LAGA PN98 9.1.1a von Haufwerken
durch Entnahme aus bereits aufgeschütteten
Haufwerken mittels Anlegens von Schürfschlitzen.
Volumen der Grundmenge über 60 bis 100 m3.
Von Baggergut.
Probe an akkreditiertes Labor nach BBodSchV
Abschnitt 4 und Technischen Regeln und Normen der
BBodSchV Anlage 4 nach Wahl des AN mit Probenahme-
und gesondertem Probenbegleitprotokoll nach
Unterlagen des AG übergeben.
Menge: 35,000 St
AKVS: 345

*Hinweis: Parameterumfang nach EBV für die Materialklasse BM- 0**
Parameterumfang nach EBV für die Materialklasse BM- 0*
Als verbindliche Untersuchungsmethode für PAK-Gehalte
wird der Säulenkurztest nach DIN 19528 vorgegeben.
Wartezeiten durch längere Deklarationsanalysen sind
einzukalkulieren.

**01.01.0002 Deklarationsanalyse durchführen EBVTab.3 Sp. 6*BBodSchV Tab. 1/2 Elektr. Überg.*Rückstellp. 6Mon**
StL-Nr. 2480216011000101
Chemische Analyse von Proben nach Unterlagen des
AG durchführen. Probeneingang erfassen, Proben für
chemische Analyse zu umwelttechnischen
Untersuchungen aufbereiten, Laborbericht
einschließlich tabellarischer Aufstellung der
Ergebnisse mit Einstufung nach jeweiliger
Verordnung, Richtlinie oder Regelwerk und
Auswertung mit Abgrenzung gefährlicher/ nicht
gefährlicher Abfall nach länderspezifischen
Regelungen aufstellen. Entsorgung des
Probenmaterials nach Ende der Aufbewahrungsfrist.
Chemische Analyse für umwelttechnische
Untersuchungen mit Bestimmungsverfahren nach
jeweiliger Verordnung, Richtlinie oder Regelwerk
durch akkreditierte Untersuchungsstelle.
Untersuchung von Materialproben Bodenmaterial BM
und Baggergut BG gemäß Ersatzbaustoffverordnung.
Bestimmung der Materialklasse nach Anlage 1,
Tabelle 3, Spalte 6 einschließlich pH-Wert.
Untersuchung von Materialproben Boden gemäß
BBodSchV. Bestimmung der Vorsorgewerte nach Anlage
1, Tabellen 1 und 2.
Laborbericht als Deklarationsanalyse dem AG nach
Unterlagen des AG elektronisch übergeben.
Aufbewahrung und Lagerung von Rückstellproben
mindestens 6 Monate nach Vorlage Laborbericht als
Deklarationsanalyse.
Menge: 50,000 St

**01.01.0003 Deklarationsanalyse durchführen**
Chemische Analyse von Proben nach Unterlagen des
AGdurchführen. Probeneingang erfassen, Proben für
chemische Analyse zu umwelttechnischen Untersuchungen
aufbereiten, Laborbericht einschließlich tabellarischer
Aufstellung der Ergebnisse mit Einstufung nach
jeweiliger Richtlinie und Auswertung mit Abgrenzung
gefährlicher/nicht gefährlicher Abfall nach
länderspezifischen Regelungen aufstellen. Entsorgung
des Probenmaterials nach Ende der Aufbewahrungsfrist.
Chemische Analyse für umwelttechnische Untersuchungen
durch akkreditiertes Labor nach DIN EN ISO /I EC 17025
nach Wahl des AN. Untersuchung von Materialproben gemäß
BBodSchV Tabelle 1 und 2 der Anlage 1, Vorsorgewerte.
Laborbericht als Deklarationsanalyse als PDF - Dokument
und 3-fach in Papierform dem AG übergeben.
Aufbewahrung und Lagerung von Rückstellproben
mindestens 6 Monate nach Vorlage Laborbericht als
Deklarationsanalyse.
Menge: 30,000 St
AKVS: 542

**01.01.0004 Deklarationsanalyse durchführen EBVTab.1 Sp.3-5*Elektr. Überg. Rückstellp. 6Mon**
StL-Nr. 2480216020000101
Chemische Analyse von Proben nach Unterlagen des
AG durchführen. Probeneingang erfassen, Proben für
chemische Analyse zu umwelttechnischen
Untersuchungen aufbereiten, Laborbericht
einschließlich tabellarischer Aufstellung der
Ergebnisse mit Einstufung nach jeweiliger
Verordnung, Richtlinie oder Regelwerk und
Auswertung mit Abgrenzung gefährlicher/ nicht
gefährlicher Abfall nach länderspezifischen
Regelungen aufstellen. Entsorgung des
Probenmaterials nach Ende der Aufbewahrungsfrist.
Chemische Analyse für umwelttechnische
Untersuchungen mit Bestimmungsverfahren nach
jeweiliger Verordnung, Richtlinie oder Regelwerk
durch akkreditierte Untersuchungsstelle.
Untersuchung von Materialproben Recyclingbaustoffe
RC gemäß Ersatzbaustoffverordnung. Bestimmung der
Materialklasse nach Anlage 1, Tabelle 1, Spalten 3
bis 5. Bestimmung der Überwachungswerte bei RC-
Baustoffen nach Anlage 4, Tabelle 2.2.
Laborbericht als Deklarationsanalyse dem AG nach
Unterlagen des AG elektronisch übergeben.
Aufbewahrung und Lagerung von Rückstellproben
mindestens 6 Monate nach Vorlage Laborbericht als
Deklarationsanalyse.
Menge: 30,000 St
AKVS: 345

*Hinweis: Als verbindliche Untersuchungsmethode für PAK- Gehalte*
Als verbindliche Untersuchungsmethode für PAK- Gehalte
wird der Säulenversuch vorgegeben.

**01.01.0005 Deklarationsanalyse durchführen*Analyt.DepV Bau Elektr. Überg.*Rückstellp. 6Mon**
StL-Nr. 2480216090100101
Chemische Analyse von Proben nach Unterlagen des
AG durchführen. Probeneingang erfassen, Proben für
chemische Analyse zu umwelttechnischen
Untersuchungen aufbereiten, Laborbericht
einschließlich tabellarischer Aufstellung der
Ergebnisse mit Einstufung nach jeweiliger
Verordnung, Richtlinie oder Regelwerk und
Auswertung mit Abgrenzung gefährlicher/ nicht
gefährlicher Abfall nach länderspezifischen
Regelungen aufstellen. Entsorgung des
Probenmaterials nach Ende der Aufbewahrungsfrist.
Chemische Analyse für umwelttechnische
Untersuchungen mit Bestimmungsverfahren nach
jeweiliger Verordnung, Richtlinie oder Regelwerk
durch akkreditierte Untersuchungsstelle.
Untersuchung von Materialproben '=Bauschutt'

Untersuchung von Materialproben Bauschutt gemäß
DepV. Bestimmung einer Deponieklasse nach Anhang
3, Tab. 2, Spalte 5.
Laborbericht als Deklarationsanalyse dem AG nach
Unterlagen des AG elektronisch übergeben.
Aufbewahrung und Lagerung von Rückstellproben
mindestens 6 Monate nach Vorlage Laborbericht als
Deklarationsanalyse.
Menge: 30,000 St

**01.01.0006 Geräteeinsatz Bohrkern Asphalt**
Gerät für Bohrkernentnahme am jeweiligen Ansatzpunkt
einsetzen. Der Einsatz umfasst das Einrichten innerhalb
des Arbeitsgeländes, d. h. das Aufstellen und Abbauen,
sowie das Umstellen von Ansatzpunkt zu Ansatzpunkt.
Lage der Ansatzpunkte nach Untersuchungsprogramm des
AN, in Absprache mit dem AG. Gerät = Bohrkerngerät für
Asphalt. Die Reihenfolge der Ansatzpunkte und
Transportwege dispositioniert der AN. Abgerechnet wird
der Einsatz je Ansatzpunkt.
Menge: 5,000 St
AKVS: 541

**01.01.0007 Geräteeinsatz Kleinbohrung**
Gerät für Bodenerkundung am jeweiligen Ansatzpunkt
einsetzen. Der Einsatz umfasst das Einrichten innerhalb
des Arbeitsgeländes, d. h. das Aufstellen und Abbauen,
sowie das Umstellen von Ansatzpunkt zu Ansatzpunkt.
Lage der Ansatzpunkte nach Untersuchungsprogramm des
AN, in Absprache mit dem AG.
Gerät = Bohrausrüstungswerkzeug für
Kleinrammbohrverfahren. Die Reihenfolge der
Ansatzpunkte und Transportwege dispositioniert der AN.
Abgerechnet wird der Einsatz je Ansatzpunkt.
Menge: 5,000 St

**01.01.0008 Geräteeinsatz Handbohrung**
Gerät für Bodenerkundung am jeweiligen Ansatzpunkt
einsetzen.
Der Einsatz umfasst das Einrichten innerhalb des
Arbeitsgeländes, d. h. das Aufstellen und Abbauen,
sowie das Umstellen von Ansatzpunkt zu Ansatzpunkt.
Lage der Ansatzpunkte nach Untersuchungsprogramm des
AN, in Absprache mit dem AG. Gerät = Bohrwerkzeug für
Handdrehbohrverfahren. Die Reihenfolge der Ansatzpunkte
und Transportwege dispositioniert der AN.
Abgerechnet wird der Einsatz je Ansatzpunkt.
Menge: 5,000 St

**01.01.0009 Beton BK A1**
Bohrkernentnahme im Streckenbereich durchführen.
Innendurchmesser = 150 mm . Probenahme in Fahrbahn und
hydraulisch gebundener Tragschicht. Bohrkerntiefe = b
max. 80 cm. Bohrloch mit frühhochfestem
Zementmörtel/Beton mit Kunststoffzusatz (RM/R C) und
ggf.
Quellzusatz fachgerecht verfüllen. Oberfläche farblich
angleichen. Ansatzpunkte gemäß Untersuchungsprogramm
des AG
Lohnkosten sind einzukalkulieren.
Menge: 5,000 St
AKVS: 344

**01.01.0010 Kleinrammbohrung ausf. , bis 2,00 m**
Kleinrammborverfahren nach DIN EN ISO 22475-1
durchführen. Baugrund: Oberboden, Kies, Sand.
Kleinbohrverfahren = Kleinrammbohrverfahren.
Endtiefe der Kleinbohrung: 2,00 m.
Durchmesser min. 50 mm.
Schichtenverzeichnis nach DIN EN ISO 2475-1 und DIN EN
ISO 14688-1/-2 sowie Bohrprofil nach DIN 4023 führen.
Feststellung und Dokumentation des Grundwassers je
Ansatzpunkt. Ansatzpunkte gemäß Vorgaben des AG.
Entnahme von Bodenproben wird gesondert vergütet.
Lohnkosten sind einzukalkulieren.
Menge: 10,000 m

**01.01.0011 Handbohrverfahren ausführen**
Handdrehbohrverfahren nach DIN EN ISO 22475-1
durchführen. Baugrund: Oberboden, Kies, Sand.
Endtiefe der Handbohrung: 1,00 m.
Schichtenverzeichnis nach DIN EN ISO 2475-1 und DIN EN
ISO 14688-1/-2 sowie Bohrprofil nach DIN 4023 führen -
Feststellung und Dokumentation des Grundwasserspiegels
je Ansatzpunkt. Ansatzpunkte gemäß Vorgaben des AG.
Entnahme von Bodenproben wird gesondert vergütet.
Lohnkosten sind einzukalkulieren.
Menge: 5,000 m
AKVS: 331

**01.01.0012 Probenahme Ausbaustoffe, bis 1,00 m**
Entnahme von Bodenproben der ungebundenen Ausbaustoffe,
z. B. Tragschicht, Unterbau, aus Kleinrammbohrung.
Entnommenes Material in luftdicht verschließbare
Behälter abfüllen und Behälter beschriften.
Proben sind gekühlt zu lagern.
Probenahme ab 0,30 m unter Ansatzpunkt bei
Schichtwechsel bis in eine Tiefe von 1,00 m.
Probenahmestelle mit geeignetem Material wieder
verfüllen und verdichten, ggf. Verfüllmaterial
zuliefern.
Dokumentation durch Probenahmeprotokoll.
Ansatzpunkte gemäß Vorgaben des AG.
Abgerechnet wird je Einzelprobenentnahme.
Lohnkosten sind einzukalkulieren.
Menge: 5,000 St

**01.01.0013 Bestimmung Schichtdicke**
Bestimmung der Schichtdicken an einem Bohrkern.
Mittel aus vier Messungen je Schicht.
Abgerechnet wird je Schicht.
Menge: 10,000 St
AKVS: 341

**01.01.0014 Trennen der Schichten**
Bohrkern in verschiedene Schichten trennen.
Innendurchmesser = 150 mm
Die Anzahl der Trennschnitte ist vorher mit dem AG
abzustimmen.
Menge: 10,000 St
AKVS: 341

**01.01.0015 Dokumentation Bohrkerne**
*** Pauschalposition
Dokumentation der Bohrkerne aus Asphalt und Beton.
Fotographische Aufnahme des Bohrkern mit Messlatte und
Farbtafeln.
Vermessung der Schichtmächtigkeiten, der minimalen und
maximalen Länge und des Durchmessers.
Darstellung und Zusammenfassung der Ergebnisse in
tabellarischer Form und Einbindung in die
Fotodokumentation.
Einmessen der Probennahmepunkte
( Lage+ Höhe)
Menge: 1,000 Psch
AKVS: 331

*Hinweis: Organische Bestandteile*

**01.01.0016 Glühverlust**
Quantitative Bestimmung der organischen Bestandteile
durch Glühverlust nach DIN 18128-GL und TP BF-S tB,
Teil B 1 0.1. Inklusive Prüfbericht und Protokoll des
Labors
Menge: 10,000 St
AKVS: 331

*Hinweis: Bautechnik Beton*

**01.01.0017 Druckfestigkeit u . Rohdichte**
Analyse der Betondruckfestigkeit und der Rohdichte.
Bestimmung der Betondruckfestigkeit und der Rohdichte
am Bohrkern nach DIN EN 12504 und DIN EN 12390.
Inklusive Prüfbericht und Protokoll des Labors.
Menge: 5,000 St
AKVS: 331

*Hinweis: Schadstoffe*

**01.01.0018 Bestimmung PAK (EPA) in Asphalt**
Bestimmung des PAK Gehalts gemäß RuVA-StB 01 (Fassung
2005).
Prüfverfahren PAK-Gehalt im Feststoff gemäß DIN ISO
18287 (GC -M S).
Inklusive Prüfbericht und Protokoll des Labors.
Menge: 10,000 St
AKVS: 331

**01.01.0019 Bestimmung Phenolindex im Eluat**
Bestimmung Phenolindex gemäß RuVA-S tB 01 (Fassung
2005).
Nach TP Gestein-StB, Teil 7.1.2, DIN 38409-H1 6-2.
Inklusive Prüfbericht und Protokoll des Labors.
Menge: 10,000 St

**01.01.0020 Analyse DepV komplett**
Chemische Analyse gemäß Anhang 3, Tabelle 2 der DepV.
DK 0 bis DK 3
Probenahme wird gesondert vergütet.
Inklusive Prüfbericht und Protokoll des Labors.
Menge: 10,000 St
AKVS: 341

**01.01.0021 Analyse DepV ergänzend Boden**
Chemische Analyse gemäß Anhang 3, Tabelle 2 der DepV.
DK 0 bis DK 3 als Ergänzung zum Parameterumfang der EBV
Boden.
Probenahme wird gesondert vergütet.
Inklusive Prüfbericht und Protokoll des Labors
Menge: 10,000 St

**01.01.0022 Analyse DepV ergänzend Bauschutt**
Chemische Analyse gemäß Anhang 3, Tabelle 2 der DepV.
DK 0 bis DK 3 als Ergänzung zum Parameterumfang der EBV
Bauschutt.
Probenahme wird gesondert vergütet.
Inklusive Prüfbericht und Protokoll des Labors.
Menge: 10,000 St
AKVS: 335

**01.01.0023 Deklarationsanalyse durchführen Analyt. RuVA.StB*Elektr. Überg. Rückstellp. 6Mon**
StL-Nr. 2480216000010101
Chemische Analyse von Proben nach Unterlagen des
AG durchführen. Probeneingang erfassen, Proben für
chemische Analyse zu umwelttechnischen
Untersuchungen aufbereiten, Laborbericht
einschließlich tabellarischer Aufstellung der
Ergebnisse mit Einstufung nach jeweiliger
Verordnung, Richtlinie oder Regelwerk und
Auswertung mit Abgrenzung gefährlicher/ nicht
gefährlicher Abfall nach länderspezifischen
Regelungen aufstellen. Entsorgung des
Probenmaterials nach Ende der Aufbewahrungsfrist.
Chemische Analyse für umwelttechnische
Untersuchungen mit Bestimmungsverfahren nach
jeweiliger Verordnung, Richtlinie oder Regelwerk
durch akkreditierte Untersuchungsstelle.
Untersuchung von Materialproben aus
bitumenhaltigen Ausbaustoffen oder teer-
/pechhaltigen gebundenen Oberbauschichten.
Bewertung PAK nach EPA im Feststoff, Phenolindex
im Eluat.
Laborbericht als Deklarationsanalyse dem AG nach
Unterlagen des AG elektronisch übergeben.
Aufbewahrung und Lagerung von Rückstellproben
mindestens 6 Monate nach Vorlage Laborbericht als
Deklarationsanalyse.
Menge: 10,000 St
AKVS: 345

### Bereich 02 Bereitstellungsflächen

#### Untertitel 02.00 Logistik-Bereitstellungsflächen

**02.00.0001 Bereitstellungsflächen herstellen*geb. Flächen HW-h >2bis3 m**
*** Pauschalposition
StL-Nr. 2480220594992990
Flächen für die zeitweilige Lagerung von
Bodenmaterial, Baggergut, Ausbaustoffen oder
Abfällen nach Unterlagen des AG als
Bereitstellungsflächen herstellen. Haufwerks- und
Behälterkataster mit Lageplänen, Angaben zu
Haufwerksnummer, Anlieferungszeitraum, Herkunft
nach Entnahmestelle mit Homogenbereich und
Probenahmen aufstellen. Haufwerke mit reißfester,
witterungsbeständiger Folie abgedeckt und Behälter
mit wetterfester Beschilderung einschließlich der
Angaben zu Haufwerks- oder Behälternummer,
Anlieferungszeitraum, Herkunft nach Entnahmestelle
und Homogenbereich ausstatten. Erforderliche
Schutz- und Betriebseinrichtungen sowie
Betriebsräume mit Sanitäreinrichtungen
einschließlich erforderlicher Ver- und Entsorgung
mit den erforderlichen Medien nach Unterlagen des
AG aufstellen.
Bereitstellungsflächen '= nach Wahl des AN für alle
Leistungen sämtlicher Abschnitte des
Leistungsverzeichnis.'

Gebundene, wasserundurchlässige
Flächenbefestigungen nach Wahl des AN und
technischen Erfordernissen nach Unterlagen des AG
herstellen. Oberflächenentwässerung erfassen und
mit wasserrechtlicher Genehmigung ableiten.
Vorhalten, Betreiben, Unterhalten und Beseitigen
werden gesondert vergütet.
Lagerfläche für Menge '= nach Wahl des AN .'

Haufwerksgröße '= bis 500 m3 . Vorhalten, Betreiben,
Unterhalten und Beseitgen werden gesondert vergütet.'

Haufwerkshöhe über 2,00 m bis 3,00 m.
Material '= für alle Abfälle und Ausbaustoffe.'

Lagerung '= Zwischenlagerung zum Wiedereinbau, sowie
zeitweilige Lagerung von Abfällen.'
Menge: 1,000 Psch
AKVS: 421

**02.00.0002 Bereitstellungsflächen betreiben**
StL-Nr. 2480221000
Flächen für die zeitweilige Lagerung von
Bodenmaterial, Baggergut, Ausbaustoffen oder
Abfällen nach Unterlagen des AG als
Bereitstellungsflächen vorhalten, unterhalten und
betreiben. Haufwerks- und Behälterkataster mit
Lageplänen, Angaben zu Haufwerksnummer,
Anlieferungszeitraum, Herkunft nach Entnahmestelle
mit Homogenbereich und Probenahmen auf der
Baustelle führen und fortschreiben. Wetterfeste
Beschilderung einschließlich der Angaben zu
Haufwerks- oder Behälternummer,
Anlieferungszeitraum, Herkunft nach Entnahmestelle
und Homogenbereich vorhalten, bei Bedarf anpassen
und unterhalten. Haufwerksabdeckungen aus
reißfester, witterungsbeständiger Folie nach
Bedarf des AN verwehungssicher öffnen und
schließen, arbeitstäglich kontrollieren und
beschädigte Folien austauschen. Erforderliche
Schutz- und Betriebseinrichtungen sowie
Betriebsräume mit Sanitäreinrichtungen nach Wahl
des AN einschließlich erforderlicher Ver- und
Entsorgung mit den erforderlichen Medien nach
Unterlagen des AG vorhalten, unterhalten und
betreiben. Teilzeiten nach Tagen werden zu 1/30
des Einheitspreises vergütet.
Menge: 18,000 Mt
AKVS: 421

**02.00.0003 Bereitstellungsflächen räumen**
*** Pauschalposition
StL-Nr. 2480221500
Flächen für die zeitweilige Lagerung von
Bodenmaterial, Baggergut, Ausbaustoffen oder
Abfällen nach Unterlagen des AG als
Bereitstellungsflächen einschließlich aller
Betriebseinrichtungen, Abdichtungs- und
Abdeckmaterialien, hergestellte Medienanschlüsse
und Flächenbefestigungen beseitigen. Benutzte
Flächen entsprechend dem ursprünglichen Zustand
wiederherstellen. Abdichtungs- und
Abdeckmaterialien aufnehmen und entsorgen.
Menge: 1,000 Psch
AKVS: 421

### Bereich 03 Entwässerung

#### Untertitel 03.00 Entsorgung- Baustoffe

*Hinweis: PAK im Feststoff bis 5.000 mg / kg*

**03.00.0001 Gefährl. Abfall Abbruch entsorgen*HfW Anfallstelle PAK Phenolindex*Wahl AN Kosten Ent. eANV*NW n. Unterl. AG**
StL-Nr. 2480253099211101
Gefährlichen Abfall aus Abbruch nach Unterlagen
des AG aufnehmen, laden, zur Entsorgungsanlage
befördern und entsorgen. Abrechnung nach
Wiegenachweisen.
Abfall '= Boden und Steine. Erhöter TOC-Gehalt bis 10
Masse-%
Steine, Blöcke und Fremdbestandsteile bis 10 Masse-%
Abfallschlüsselnummer 17053*'

Abfall an Anfallstelle in Haufwerk gelagert laden.
Maßgebender Parameter PAK nach EPA und/oder
Phenolindex nach Unterlage des AG.
Entsorgung nach Wahl des AN.
Die Kosten und Gebühren der Abfallentsorgung und
die Bearbeitung im eANV trägt der AN.
Entsorgungsnachweis nach Unterlagen des AG.
Menge: 5,000 t

**03.00.0002 Nicht gef. Abf. Baustelle entsorg. Beton 17 01 01 Anfallstelle*Unterl.AG einr. Verb. eANV el.**
StL-Nr. 2480244001991303
Nicht gefährlichen Abfall aus Aufbruch und Ausbau
nach Unterlagen des AG laden, zur
Entsorgungsanlage befördern und entsorgen.
Abrechnung nach Wiegenachweisen.
Abfall = Beton. Abfallschlüssel = 17 01 01.
Wert '= Materialwert Mineralischer Ersatzbaustoff RC-1
bis RC- 3'

Gelösten Abfall an Anfallstelle laden.
Entsorgungsanlage nach Unterlagen des AG. Kosten
der Abfallentsorgung trägt der AN.
Verbleibsdokumentation mittels Nachweisführung im
eANV nach Unterlagen des AG führen. Wiegenachweise
nach Abschluss dem AG elektronisch übergeben.
Menge: 1,000 t

#### Untertitel 03.01 Entwässerungsleitung Auslaufbereich

**03.01.0001 Baumpflegerische Begleitung**
Baumpflegerische Begleitung der Tiefbauarbeiten im
Wurzelbereich der Bäume, u. a.
- baumpflegerische Begleitung der Tiefbauarbeiten vor
Ort nach Erfordernis inkl. aller ggf. notwendigen
Wurzelbehandlungen gem. ZTV-Baumpflege, Ausgabe 2017
- Teilnahme an Besprechungen
- Fachliche Stellungnahme
- Abstimmungen und Vorgaben mit den an der Baumaßnahme
beteiligten Gewerken
- Fachliche Beratung des AG
- Erstellung eines detaillierten Baustellenprotokolls
Die Arbeiten sind von einem Fachagrarwirt für
Baumpflege durchzuführen.
Menge: 20,000 h

**03.01.0002 An- und Abfahrt Baumpfleger**
An- und Abfahrt pro Einsatz eines Baumpflegers für die
Begleitung der Tiefbauarbeiten und ds Herstellen von
Wurzelgräben, Wurzelbehandlungen einschl. Material und
Werkzeug.
Menge: 8,000 St
AKVS: 363

*Hinweis: Hinweis: Arbeiten an Bäumen/Wurzeln sind durch*
Hinweis: Arbeiten an Bäumen/Wurzeln sind durch
fachkundiges, vertrautes Personal des AN-nach
Rücksprache mit dem AG-durchzuführen bzw. zu begleiten.

**03.01.0003 Schutz für Baumstamm herstellen StU ü. 150-200 cm*Polst.flex.kokos Bohle 40 mm*Höhe mind. 3,00m Schutz Verwert.AN**
StL-Nr. 21107004422301
Schutz für Baumstamm durch Mantel mit Polsterung herstellen und während der Bauzeit vor- und unterhalten.
Der Mantel darf den Baumstamm und die Wurzelanläufe
nicht berühren.
Stammumfang über 150 bis 200 cm.
Polsterung des Stammes mit flexiblen Kunststoff-
Drainrohren, kokosummantelt.
Mantel aus Bohlen, 40 mm dick, lückenlos befestigen.
Mantelhöhe mindestens 3,00 m.
Schutz nach Beendigung der Bauarbeiten abbauen und nach
Wahl des AN verwerten.
Menge: 3,000 St
AKVS: 326

**03.01.0004 Boden im Vakuumsaugverfahren lösen**
Boden im Wurzelbereich von Bäumen, Leitungen, Einbauten
etc. lösen und aufnehmen.
Boden im Vakuumsaugverfahren lösen.
Den Boden mit einer Luftlanze oder glw. lösen und
mittels Saugbagger absaugen.
Verletzungen der Wurzeln vermeiden.
Unvermeidbare Wurzelabtrennungen mit glattem Schnitt
durchführen.
Schnitt-, Bruch- und Schürfwunden glatt schneiden.
Breite: ca. 1,00 m
Tiefe: ca. 1,50 m
Länge: ca. 20,00 m
Homogenbereiche nach Unterlagen des AG.
Homogenbereich B, EBV BM-O
Wurzelschnittstelle bis 2 cm Durchmesser mit
wachstumsförderndem Stoff behandeln und bei Durchmesser
über 2cm mit Wurzelbehandlungsstoff behandeln.
Wurzelschnitte nur im Beisein des vom AN beauftragten
Baumpflegers.
Boden der Verwertung nach Wahl des AN zuführen.
Eine maschinelle Grabung ist nur mit Kleintechnik und
nach Kenntnis der Wurzelverläufe in Abstimmung mit dem
AG und dessen beauftragtem Baumpfleger durchzuführen.
Eine Handschachtung zum Freilegen der Wurzeln etc. ist
mit
einzukalkulieren.
Das Aufmaß erfolgt nach Profilen.
Menge: 30,000 m3
AKVS: 363

**03.01.0005 Wurzelschutz herstellen**
Wurzelschutz nach DIN 18920, Bild 14 zum Schutz gegen
Verdichtung bei vorübergehender Belastung herstellen,
während der Bauzeit vorhalten, unterhalten sowie nach
Beendigung der Bauzeit entfernen. Ungeschützte
Wurzelbereiche dürfen nicht befahren oder belastet
werden.
Einzurechnen sind:
- Trennschicht aus reißfestem Geotextil aufbringen.
- Schutzschicht aus Kies ohne Nullkornanateil
herstellen.
Dicke der Schutzschicht: ca. 20 cm .
Menge: 20,000 m2
AKVS: 421

**03.01.0006 Strauchbestand roden Höhe über 2-3 m*Neigung über 1:4 verdicht/Boden AG*S.Abr. Verw. AN**
StL-Nr. 24106010213001
Strauchbestand und sonstiger Aufwuchs bis 0,10 m Stammdurchmesser, in 1,00 m Höhe über dem Erdboden gemessen,
mit Wurzelwerk roden. Abrechnung nach Fläche der
größten Ausdehnung des Strauchwerks.
Mittlere Höhe über 2,00 bis 3,00 m.
Neigung der Rodungsfläche steiler als 1:4.
Wurzellöcher unterhalb des Planums mit geeignetem Boden
verfüllen. Boden verdichten. Boden aus Abtragsbereichen
profilgerecht lösen.
Schlagabraum nach Wahl des AN verwerten.
Menge: 200,000 m2
AKVS: 345

**03.01.0007 Wurzelstöcke roden DU über 0,3-0,5 m*verfüll/Boden AG Wst.Verw. AN**
StL-Nr. 241060202011
Wurzelstöcke roden. Gemessen wird der Durchmesser der
Schnittstelle des Wurzelstocks vor dem Roden.
Durchmesser über 0,30 bis 0,50 m.
Wurzellöcher mit geeignetem Boden verfüllen. Boden aus
Abtragsbereichen profilgerecht lösen.
Wurzelstöcke nach Wahl des AN verwerten.
Menge: 10,000 St
AKVS: 363

**03.01.0008 Fläche abräumen**
Fläche nach Unterlagen des AG abräumen.
Sonstiger Aufwuchs bis zu 0,10 m Stammdurchmesser, 1,00
m über dem Erdboden gemessen, einschließlich
Wurzelwerk.
Wurzelstöcke anderweitig gefällter Bäume und Sträucher
bis zu 0,10 m Durchmesser an der Schnittstelle roden.
Astwerk gefällter Bäume, Holzreste.
Steine, Betonreste, Mauerreste.
Neigung der Abräumfläche.
Wurzelstöcke nach Wahl des AN verwerten.
Schlagabraum nach Wahl des AN verwerten.
Übriges Räumgut nach Wahl des AN verwerten.
Menge: 200,000 m2

**03.01.0009 Wurzelsperre einbauen Kunststoffbahn*Tiefe 1,50 m Boden Unterl. AG**
StL-Nr. 211070162302
Wurzelsperre zum Schutz von Leitungen und sonstigen
baulichen Anlagen nach Unterlagen des AG einbauen.
Wurzelsperre = Kunststoffbahn, wurzelfest.
Einbautiefe = 1,50 m.
Boden nach Unterlagen des AG.
Menge: 20,000 m
AKVS: 326

**03.01.0010 Asphaltbefestigung trennen Einzelfl.*schneiden**
StL-Nr. 231130383109
Asphaltbefestigung geradlinig trennen.
in Einzelflächen längs und quer zur Fahrbahnachse,
Trennen durch Schneiden.
Dicke der Asphaltbefestigung 'von 2 cm bis 8 cm'
Menge: 20,000 m
AKVS: 326

**03.01.0011 Gefährl. Abfall Abbruch beförd.**
StL-Nr. 24802510999000
Gefährlichen Abfall aus Abbruch laden, zur
Entsorgungsanlage befördern und abladen. Art der
Belastung nach Unterlagen des AG. Die Beförderung
ist mit Beförderungserlaubnis für gefährliche
Abfälle und im eANV durchzuführen. Die Kosten für
die Bearbeitung im eANV trägt der AN. Abrechnung
nach Wiegenachweisen.
Abfall '= kohlenteerhaltige Bitumengemische.
Abfallschlüsselnummer = 17 03 01*'

Abfall laden '= gelösten Abfall an Anfallstelle laden.
Kosten der Abfallentsorgung und der Transport- und
Entsorgungsdokumentation im eANV sind einzurechnen.
Nachweis nach Unterlagen des AG.
Abgerechnet wird nach Wiegescheinen.
Andienungspflicht nach Unterlagen des AG.'
Menge: 45,000 t
AKVS: 335

**03.01.0012 Pechhaltige Befestigung aufnehmen Deckschicht*Fahrbahn aufbrechen*Pech beseit. ges.**
StL-Nr. 23113018199131
Pechhaltige Befestigung lösen und aufnehmen. Beschaffenheit nach Unterlagen des AG.
Deckschicht.
Befestigung 'Asphaltdeckschicht'

Dicke 'bis 8 cm'

Fläche = Fahrbahn.
Lösen durch Aufbrechen.
Pechhaltiges Fräsgut / Aufbruchgut beseitigen nach Un-
terlagen des AG. Entsorgen wird gesondert vergütet.
Menge: 10,000 m2

**03.01.0013 Pechhaltige Befestigung aufnehmen Deckschicht Dicke ü. 5-10 cm*Geh- und Radwege aufbrechen*Pech beseit. ges.**
StL-Nr. 23113018193531
Pechhaltige Befestigung lösen und aufnehmen. Beschaffenheit nach Unterlagen des AG.
Deckschicht.
Befestigung 'Asphalt'

Dicke über 5 bis 10 cm.
Fläche = Geh- und Radwege.
Lösen durch Aufbrechen.
Pechhaltiges Fräsgut / Aufbruchgut beseitigen nach Un-
terlagen des AG. Entsorgen wird gesondert vergütet.
Menge: 60,000 m2

**03.01.0014 Tragschicht f. wassergeb. Decksch.**
Tragschicht für wassergebundene Deckschicht
profilgerecht herstellen nach DIN 18035 und FLL für
Wassergebundene Wegedecken,
Material: Rezeptur aus 100 % gebrochenem Natursteinund
ohne Zusatzstoffe, abgestimmt auf
Deckschichtmaterial,
Körnung: 0/16 gemäß DIN 18035, zertifiziert
Einbaustärke: 6 cm im verdichteten Zustand
Verdichtung: statisch walzen, DPr 95 % gewalzt
Toleranz: max. 1,5 cm unter der 4-m-Latte
Farbe: entsprechend Deckschicht
Gefälle: entsprechend Deckschicht,
Baustoff im feuchten Zustand (ggf. unter Wasserzugabe)
mit einem Wassergehalt von mind. 5 %
(Einbauwassergehalt = 0,5 - 0,7 wpr.) profilgerecht in
Teilflächen/Wegen einbauen und mit einer 1-2 t-Walze
statisch verdichten.
Prüfzeugnis ist vorzulegen.
Erschwernisse durch Einbauten und umlaufenden
Randstreifen werden nicht gesondert vergütet und sind
in den Einheitspreis einzurechnen.
Abrechnung nach Flächenaufmaß.
Menge: 70,000 m2
AKVS: 352

**03.01.0015 Deckschicht für wassergebundene**
Deckschicht für wassergebundene Wegedecke profilgerecht
herstellen nach DIN 18035 und FLL für Wassergebundene
Wegedecken, Körnung: 0/8 mm,
Material: Rezeptur aus 100 % gebrochenem Naturstein und
ohne Zusatzstoffe,
Oberflächenscherfestigkeit: 60 kN/m²,
Verschleißbeständigkeit: max. 5 % nach DIN 18035/5
Wasserdurchlässigkeit: 2x 10-6 m/s
Frostbeständigkeit: F 4
Korngrößenverteilung: max. 15 M-% < 0,063 mm, max. 25
M- % < 0,2 mm
Schichtstärke: m in. 4 cm im verdichteten Zustand,
Seitengefälle: min. 1-3 %,
Längsgefälle: bis ca. 3 %,
Verformungsmodul: m in 80 MN/m² nach FLL,
Toleranz: Ebenheit = 10 mm/4 m Latte, Höhenlage
± 10 mm.
Farbe: gelb, grau-beige, gelblich, sandstein hell.
Profilgerecht in Teilflächen/Wegen einbauen und in
leicht
erdfeuchtem Zustand (ggf. unter Wasserzugabe) mit einer
1-2 to Walze statisch auf Trittfestigkeit gem. F LL 8.
5.2 verdichten.
Nachbehandlungen nach DIN 18035, Teil 5 sind in den
Einheitspreis einzurechnen, inkl. Nachverdichten durch
statischen Walzen im erdfeuchten Zustand,
Prüfzeugnis ist vorzulegen. Erschwernisse durch
Einbauten und umlaufenden Randstreifen werden nicht
gesondert vergütet und sind in den Einheitspreis
einzurechnen.
Abrechnung nach Flächenaufmaß.
Menge: 70,000 m2
AKVS: 352

*Hinweis: Auslaufschacht Nr. R4*
Auslaufschacht  Nr. R4
Auslaufschacht mit Stiernstück

**03.01.0016 Auslaufschacht, Nr. R4**
Auslaufschacht mit Stirnstück als Sonder-Schachtbauwerk
Nr. R4, aus Beton und Stahlbeton gem. Zeichnung und
Angabe des AG gem. DWA-A 157 herstellen.
Ausführungszeichnug: Blatt Nr. 5
Die Leistung umfasst:
Herstellen der Sauberkeitsschicht aus HKS 0/45, 20 cm
und
Beton C 16/20 DIN EN 206-1, 20 cm dick, herstellen der
Betonsohle und der Schachtwände mit entsprechenden
Öffnungen aus Stahlbeton C 40/50 (WU) nach DIN EN 206-
1.
Die zusätzlichen Erd-, Verbau-, Wasserhaltungs- und
Verfüllarbeiten mit nichtbindigem Füllboden gegenüber
dem Rohrgraben sind in die E-Preise einzurechnen.
Erdarbeiten in Homogenbereich gemäß Unterlagen des AG
ausführen.
Homogenbereich B.
Einschließlich Abfuhr des durch das Sonderbauwerk (R4)
verdrängten Bodens geht in den Besitz des AN über.
Weicht das ausgeführte Bauwerk in der Größe von den
Ausgeschriebenen um mehr als 10 % ab, so wird zur
Ermittlung des neuen Einheitspreises der umbaute Raum
(lichte Grundfläche mal lichte Höhe) ins Verhältnis
gesetzt. Einschl. der geprüften Statik (2-fach).
Ausführung des Auslaufbauwerks: viereckig
Lichte Größe: Abmessung gem. Zeichnung
Rohranschlüsse:
1 × St. DN 900, UP-GF
1 × St. DN 800, UP-GF
Dicke der Schachtsohle:  30 cm
Dicke der Schachtwände: 20 cm
Dicke der Schachtdecke:  20 cm
Mit Stabrechen, aufklappbar und abnehmbar, aus
Edelstahl Nr. 1.4571
Stababstand 120 mm, Stabquerschnitt Rundprofi 15 mm mit
Schließmechanik und witterungsbeständigem
Vorhangschloss aus massivem Messing.
Die Dicken sind Mindestmaße, die genauen Stärken nach
statischen Erfordernissen.
Ausführung des Unterteils: eckig
Einstiegsöffnung in der Schachtdecke:
eine runde Öffnung mit einem Durchmesser von 625 mm
In den EP sind alle in der Zeichnung dargestellten
Einbauten und Bauteile (Steigeisen, Leitern,Schachtabdeckung mit intrgierter Aufnahme für Einstiegshilfen, Schachtaufbauteile, Unterstürze, Gerinne etc. sind einzukalkulieren.
Menge: 1,000 St
AKVS: 363

**03.01.0017 Schachtanschluss herstellen (Zul.) Rohr DN 800 Betonfertigteile*Anschluss+Gelenk**
StL-Nr. 24110362129103
Rohrleitung an Schacht anschließen, Anschluss abdichten. Vergütet wird der Mehraufwand für das Herstellen
des Anschlusses einschließlich Passstücke gegenüber der
bis zur Innenfläche des Schachtes durchgemessenen Rohrleitung.
Rohrleitung DN/ID 800.
Rohr aus 'GF-UP, mit Kupplung'

Schacht aus Betonfertigteilen.
Anschluss mit Schachtanschlussstück und Gelenkstück.
Menge: 1,000 St

**03.01.0018 Schachtanschluss herstellen (Zul.) Rohr DN 900 Betonfertigteile*Anschluss+Gelenk**
StL-Nr. 24110362139103
Rohrleitung an Schacht anschließen, Anschluss abdichten. Vergütet wird der Mehraufwand für das Herstellen
des Anschlusses einschließlich Passstücke gegenüber der
bis zur Innenfläche des Schachtes durchgemessenen Rohrleitung.
Rohrleitung DN/ID 900.
Rohr aus 'GF-UP, mit Kupplung'

Schacht aus Betonfertigteilen.
Anschluss mit Schachtanschlussstück und Gelenkstück.
Menge: 1,000 St
AKVS: 363

*Hinweis: Zur Ausführung der Bauarbeiten im Bereich des Schachtes*
Zur Ausführung der Bauarbeiten im Bereich des Schachtes
Nr. R4 sowie der Anlagen im Auslaufbereich des HRB-
Bornekamp ist es erforderlich, das Gewässer des
»Kortelbaches« abzufangen. Hierzu wird ein temporärer
Graben hergestellt. Die Böschungen werden mit einem
Neigungswinkel von 1:1,50 angelegt, um die
Standsicherheit zu gewährleisten. Zur Sicherung gegen
Ausspülungen wird die Grabesohle mit Schotter
ausgelegt. Die Wasserführung erfolgt über eine
kontrollierte Ableitung in das HRB-Bornekamp. Nach
Abschluss der Arbeiten wird der Graben zurückgebaut und
die Fläche in den ursprünglichen Zustand versetzt.

**03.01.0019 Graben herstellen gewachsener Boden*Grab. Unterl. AG*Tiefe ü.0,75-1,5m Böschneig. 1:1,5*Boden Verwert. AN BM-0***
StL-Nr. 2410652021931102
Graben herstellen. Boden bzw. Fels profilgerecht lösen.
In gewachsenem Boden. Homogenbereiche nach Unterlagen
des AG.
Graben nach Unterlagen des AG.
Sohlenbreite '0,60 m'

Grabentiefe über 0,75 bis 1,00 m.
Böschungsneigung 1:1,5.
Boden bzw. Fels nach Wahl des AN verwerten.
Materialwerte nach EBV = BM-0*
Menge: 25,000 m

**03.01.0020 Grabenrückbau**
*** Pauschalposition
Rückbau des temporär hergestellten Grabens der
Vorposition.
Verfüllung des Grabenprofils mit geeignetem, lagenweise
verdichtetem Bodenmaterial gemäß den anerkannten Regeln
der Technik. Wiederherstellung der Oberflächen in den
ursprünglichen Zustand unter Berücksichtigung der
vorhandenen Vegetation und Befestigungen.
Menge: 1,000 Psch
AKVS: 363

**03.01.0021 Grabensperre herstellen**
*** Pauschalposition
Grabensperre im »Kortelbach« nach Wahl des AN
herstellen, betreiben und nach der Fertigstellung der
Bauarbeiten im Bereich des Schachtes Nr. R4 und im
Auslaufbereich zurückzubauen.
Rückbau einschließlich fachgerechter Entsorgung aller
Materialien.
Menge: 1,000 Psch

*Hinweis: Zuluafleitung »Kortelbach«*
Zuluafleitung »Kortelbach«
Zulaufhaltung »Kortelbach« zum Schacht Nr. 4

**03.01.0022 Kunststoffrohrltg herst.m.Erdarb. Bettung Typ 1*Tiefe bis 1,25 m*LM 1, Statik Homogenb'e.,verw.*BM-0***
StL-Nr. 2411035899119382
Entwässerungsleitung aus Kunststoffrohren nach statischen und konstruktiven Erfordernissen herstellen. Erdarbeiten ausführen. Erforderlichen Verbau herstellen.
Wasserhaltung bis zu einer Pumpenleistung von 10 m3
Förderleistung und 5,00 m Förderhöhe je Stunde und Haltung ausführen. Schächte und Anschlüsse an Schächte so-
wie Formstücke werden gesondert vergütet.
Rohr 'DN/ID 800'

Rohr 'GF-UP, mit Kupplung'

Bettung nach DIN EN 1610, Typ 1 herstellen. Boden für
Leitungszone liefern und einbauen.
Fließsohlentiefe bis 1,25 m. Überdeckungshöhe nach Un-
terlagen des AG.
Ringsteifigkeit 'SN 10000'

Straßenverkehrslast = LM 1 nach DIN EN 1991-2. Statische Berechnung aufstellen und liefern.
Homogenbereiche nach Unterlagen des AG. Aushub nach
Wahl des AN verwerten. Baustoff nach Unterlagen des AG
zum Verfüllen des Leitungsgrabens liefern und einbauen.
Einbaudokumentation nach Unterlagen des AG übergeben.
Materialwerte nach EBV = BM-0*
Menge: 5,000 m

**03.01.0023 Bösch.stück DN 800 B einbauen**
Böschungsstück einbauen.
Böschungsstückes Rohr DN/ID 800.
Rohr aus Beton.Neigung des Anlaufs 1:1,50
Ortbetonauflager für Böschungsstück DN 800 B, als
unbewehrter Beton, C 30/37, Expositionsklasse XC4, XD2,
XF3.
Breite 90 cm, Höhe 0,50 m, Länge 1,50 m.
Einschl. der Erdarbeiten,Beton liefern und einbauen.
Schalung herstellen. Schalung vorhalten und beseitigen
Menge: 1,000 St

**03.01.0024 Korbbrechen, DN 800 fertg. u. einb.**
Stabgitter, Edelstahl, Nr. 1.4571
Stababstand 7 cm, max. 12 cm,
Rechenstäbe 8× 40 mm, hochkant eingebaut für schräges
Böschungsstück 1: 1,50 einer DN 800 Betonleitung.
Den Anschluss an das Böschungsstück als Korbrechen
herstellen und befestigen.
Einschließlich Befestigungsmaterialien (Edelstahl)
diebstahlsicher (verschraubt).
Der Rechen ist so auszuführen, dass die
untersten 5 cm des Rohrquerschnitts frei bleiben. Die
Befestigung ist mit zwei Scharnieren auszubilden,
sodass der Rechen für Instandhaltungsarbeiten nach oben
aufgeklappt werden kann.
Eine Sicherung mit Schließblech und Schloss ist in
diese Position einzurechnen.
Menge: 1,000 St
AKVS: 363

**03.01.0025 Wasserbausteine ausbauen**
Wasserbausteine LMB 5-45 verlregt im Betonauflager
aufnehmen und nach Wahl des AN verwerten.
Betonauflager 15 cm dick.
Menge: 50,000 m2

**03.01.0026 Beton abbrechen Fundament*Ger.bewehrt.Beton C20/25 bis C35/45*Verwerten**
StL-Nr. 22118013123001
Beton nach Unterlagen des AG abbrechen.
Bauteil = Fundament.
Material = Beton, mit geringer Bewehrung.
Druckfestigkeitsklasse über C20/25 bis C35/45.
Abbruchgut nach Wahl des AN verwerten.
Menge: 10,000 m3
AKVS: 363

**03.01.0027 Entwässerungsrohrleitung abbrechen*Beton-Rohr Bettung abbrechen*Tiefe bis 1,25 m Ausb. verwerten**
StL-Nr. 24110305911101
Entwässerungsrohrleitung abbrechen. Entwässerungsrohrleitung liegt bis Oberkante Rohr frei. Erdarbeiten in
der verbliebenen Leitungszone ausführen. Offene Wasserhaltung bis zu einer Pumpenleistung von 10 m3 Fördermenge und 5,00 m Förderhöhe je Stunde und Haltung ausführen. Das Ausbauen von Schächten wird gesondert vergütet.
Rohr DN/ID 'DN/ID 700'

Rohr aus Beton.
Bettung aus Beton bis 20 cm Dicke abbrechen.
Fließsohlentiefe bis 1,25 m.
Ausbaustoffe nach Wahl des AN verwerten.
Menge: 10,000 m

**03.01.0028 Unterlage profilieren SfM*EV2 mind.45*Unebenh. max.2 cm**
StL-Nr. 221120192101
Unterlage für Schicht ohne Bindemittel auf Sollhöhe
nach Unterlagen des AG profilieren und verdichten.
Liefern von Baustoff bzw. Entfernen von überschüssigem Baustoff wird gesondert vergütet. Erschwernisse
durch Einbauten werden gesondert vergütet.
Unterlage = Schicht aus frostunempfindlichem Baustoff
oder Baustoffgemisch.
Verformungsmodul der profilierten Unterlage mindestens 45 MPa.
Unebenheit innerhalb einer 4,00 m langen Messstrecke
höchstens 2 cm in Längs- und Querrichtung.
Menge: 100,000 m2
AKVS: 363

**03.01.0029 Auslaufbereich zum HRB, herst.**
Fläche - Auslaufbereich zum HRB gemäß Unterlagen des AG
herstellen.
Böschungsneigung von 1:2 bis 1:1,5.
Steinstückung aus Wasserbausteinen 150/450 mm, Dicke
bis
35 cm mit zuzüglich Störsteinüberstand von max. 10 cm
einbauen. Steine ca. 2/3 in die Betonbettung versetzen.
Im EP enthalten sind alle erforderlichen Erdarbeiten,
einschl. der Betonbettung C30/37 Exp.Kl.: XC4, XD2,
XF3, XA1, mind. 20 cm stark.
Fläche der Betonbettung ca. 100 m²
Fugen mit kunststoffvergütetem Zementmörtel
(Frost-Tausalz- sowie Sulfatbeständig) verfüllen.
In gewachsenem bzw. aufgeschüttetem Boden.
Homogenbereich Boden-B gemäß beigefügtem
Bodengutachten.
Überschüssige Bodenmassen nach Wahl des AN verwerten.
Materialklasse nach EBV: BM-0*.
Abgerechnet wird die tatsächlich verlegte Fläche.
Menge: 1,000 St
AKVS: 363

**03.01.0030 Gabionenwand**
Steingabione im Auslaufbereich zum HRB, Gesamtlänge 6,
00 m, Breite 1,00 m,
Höhe 1,00, Länge aus Einzelkörben mit einer Länge
bis zu 1,50 m herstellen. Das Herstellen und Einbau
von 2 Passstücken mit einer Länge von ca. 50 cm ist
einzurechnen.
Außenwände aus Drahtgeflecht, Edelstahl V4A,
Maschenweite 8/10 cm, Drahtdicke 3,8 mm, mit
Bruchsteinfüllung aus Hartkalkstein 90-150, eng
gefüllt, herstellen und mit engem Fugenabstand nach
Plan versetzen.
Die Montage der verschiedenen Elemente erfolgt mit
Mehrfachwindungsspiralen (3 Windungen pro Masche).
Das Steinmaterial muss größer als die Maschenweite
sein.
Drahtgitterkörbe, bestehend aus elektrisch
punktgeschweißten Stahldrahtgittermatten. Alle
Materialien aus nicht rostendem Stahl, Werkstoff-Nr.
1.4571.
Menge: 6,000 m
AKVS: 363

*Hinweis: Einbau unter der Gabione*

**03.01.0031 Schottertragschicht herstellen KL. F.Einb. o. F.*0/45 URM n. Unterl. AG*DPr min. 100 v.H. Dicke 30 cm**
StL-Nr. 22112319621140
Schottertragschicht herstellen. Erschwernisse durch
Einbauten, Schächte und Straßenabläufe werden gesondert vergütet.
In kleinen Flächen, Einbau ohne Fertiger.
Baustoffgemisch 0/45.
Umweltrelevante Merkmale des Baustoffgemisches nach
Unterlagen des AG.
Verdichtungsgrad DPr mindestens 100 v.H.
Einbaudicke = 30 cm.
Menge: 12,000 m2

**03.01.0032 Pfahlreihe herstellen*dicht an dicht*hinterfüllen Boden liefern**
StL-Nr. 2110752091999102
Pfahlreihe lotrecht und standfest herstellen.
Pfähle 'zwischen der Böschung des Auslaufbereiches und
der Gabionenwand'

Dicht an dicht einbauen.
Pfahl 'aus Robinie. Zupfdurchnesser 20 cm'

Pfahllänge 'von 1,00 m bis 1,80 m'

Einbindetiefe '0,80 m, Pfähle einrammen.'

Pfahlreihe hinterfüllen.
Füllboden = bindigen Boden liefern.
Menge: 3,000 m

**03.01.0033 Bew. Beton einschl. Schalung herst.*Stahlbeton C30/37**
StL-Nr. 2211831391490000
Bewehrten Beton einschließlich Schalung nach Unterlagen
des AG herstellen. Schalung vorhalten und beseitigen.
Bewehrung und Traggerüst der Bemessungsklasse B werden
gesondert vergütet.
Bauteil 'Fundament der Gabionenwand'

Art der Verwendung = Stahlbeton.
Druckfestigkeitsklasse C30/37.
Expositionsklasse 'XC 4, X D2, X F4, X A2'
Menge: 4,000 m3
AKVS: 363

**03.01.0034 Betonstahl einbauen*BSt 500 S**
StL-Nr. 2211821391
Betonstahl entsprechend statischen und konstruktiven
Erfordernissen einbauen.
Bauteil 'Fundament unter der Gabioneenwand'

Stahlsorte BSt 500 S.
Menge: 0,050 t

### Bereich 04 Umschluss SW-Kanal

#### Untertitel 04.00 Kanalneuverlegung-Umschluss

*Hinweis: Vorh. SW-Leitung DN 200 im Bereich der neuen Schächte*
Vorh. SW-Leitung DN 200 im Bereich der neuen Schächte
SWU1 und SWU3.

**04.00.0001 Entwässerungsrohrleitung abbrechen*Steinzeug-Rohr Bettung abbrechen*Tiefe ü.1,25-1,75 Ausb. verwerten**
StL-Nr. 24110305931201
Entwässerungsrohrleitung abbrechen. Entwässerungsrohrleitung liegt bis Oberkante Rohr frei. Erdarbeiten in
der verbliebenen Leitungszone ausführen. Offene Wasserhaltung bis zu einer Pumpenleistung von 10 m3 Fördermenge und 5,00 m Förderhöhe je Stunde und Haltung ausführen. Das Ausbauen von Schächten wird gesondert vergütet.
Rohr DN/ID '= DN 200'

Rohr aus Steinzeug.
Bettung aus Beton bis 20 cm Dicke abbrechen.
Fließsohlentiefe über 1,25 bis 1,75 m.
Ausbaustoffe nach Wahl des AN verwerten.
Menge: 6,000 m
AKVS: 335

*Hinweis: Die temporäre Abwasserüberleitung über die vorhandenen*
Die temporäre Abwasserüberleitung über die vorhandenen
Bestandshaltungen bis zum vollständigen
Leitungsumschluss
ist herzustellen, zu
betreiben und vorzuhalten.

**04.00.0002 Temporäre Abwasserüberleitung**
*** Pauschalposition
Temporäre Abwasserüberleitung der bestehenden SWLeitung
DN 200 während der Umbindungsphase der
»Altleitung« auf die »Neuleitung«.
Abwasserüberleitung aufbauen, betreiben und
zurückbauen.
Menge: 1,000 Psch
AKVS: 335

**04.00.0003 Kanalleitung DN 200 abmauern**
Entwässerungskanal mit Hartbrandsteinen DIN 105 in
Zementmörtel 1/2 - Stein wasserdicht abmauern, einschl.
Reinigung der Leitung im Bereich der Abmauerungsstelle,
einschl. Entlüftungsröhrchen für die Verfüllung.
DN 200, STZG.
Menge: 3,000 St

**04.00.0004 Kanalleitungen DN 200 verfüllen**
Stillgelegte Kanalhaltungen DN 200 mit hydraulisch
gebundenem, fließfähigem Füllstoff, Druckfestigkeit
mind.
5,00 N/mm² bis Kanalscheitel verfüllen.
Menge: 43,000 m
AKVS: 335

**04.00.0005 Kunststoffrohrleitung herstellen Rohr DN 200*PVC-U-Rohr Verb. Wahl AN*Bettung Typ 1 Ringst. SN 16*LM 1,Sta. prüf.**
StL-Nr. 2411033413119934
Entwässerungsleitung aus Kunststoffrohren nach statischen und konstruktiven Erfordernissen herstellen. An-
schluss an Schacht sowie Formstücke werden gesondert
vergütet.
Rohr DN/ID 200.
Rohr PVC-U.
Rohrverbindung nach Wahl des AN.
Bettung nach DIN EN 1610, Typ 1 herstellen. Boden für
Leitungszone liefern und einbauen.
Fließsohlentiefe '= i. M. 1,24 m'

Überdeckungshöhe '= i. M. 1,04 m'

Ringsteifigkeit SN 16 nach DIN EN ISO 9969.
Straßenverkehrslast = LM 1 nach DIN EN 1991-2. Statische Berechnung aufstellen und in prüffähiger Form liefern.
Menge: 25,000 m

**04.00.0006 Kunststoffrohrleitung herstellen Rohr DN 200*PVC-U-Rohr Verb. Wahl AN*Bettung Typ 1 Ringst. SN 16*LM 1,Sta. prüf.**
StL-Nr. 2411033413119934
Entwässerungsleitung aus Kunststoffrohren nach statischen und konstruktiven Erfordernissen herstellen. An-
schluss an Schacht sowie Formstücke werden gesondert
vergütet.
Rohr DN/ID 200.
Rohr PVC-U.
Rohrverbindung nach Wahl des AN.
Bettung nach DIN EN 1610, Typ 1 herstellen. Boden für
Leitungszone liefern und einbauen.
Fließsohlentiefe '= i. M. 1,29 m'

Überdeckungshöhe '= i. M. 1,09 m'

Ringsteifigkeit SN 16 nach DIN EN ISO 9969.
Straßenverkehrslast = LM 1 nach DIN EN 1991-2. Statische Berechnung aufstellen und in prüffähiger Form liefern.
Menge: 17,000 m
AKVS: 335

*Hinweis: SWU1*
SWU1
Schacht SWU1

**04.00.0007 Fertigteil-Schacht herst.,m.Erdarb.*DU 1000 mm T ü. 1,00-2,00 m*Aufl. C 8/10,10cm integr.Dichtsyst.*Stzg.Halbs.gekr. Homogenb.,verw.*BM-0**
StL-Nr. 2411041791232561
Fertigteil-Schacht mit Schachthals einschließlich der
Öffnungen für die Rohranschlüsse herstellen. Erforderliche Auflageringe einbauen. Erdarbeiten sowie erforderlichen Verbau ausführen. Offene Wasserhaltung bis zu
einer Pumpenleistung von 10 m3 Fördermenge und 5,00 m
Förderhöhe je Stunde und Haltung ausführen. Schachtabdeckung und Anschluss der Rohrleitungen werden gesondert vergütet.
Schacht aus '= Schacht aus Betonfertigteilen.
Steigeisen
einläufig nach DIN 19 555
Form B. 4 St/m, Material V4A Edelstahl - violett
einbauen.'

Schacht DU = 1000 mm.
Lichte Schachttiefe über 1,00 bis 2,00 m.
Auflager aus Beton C 8/10, 10 cm dick, herstellen.
Fugendichtung mit integriertem Dichtungssystem aus
Elastomeren und Lastübertragungsring.
Schachtsohle mit Steinzeug-Halbschale als Durchlaufrinne, übrige Sohle aus Beton C 16/20 mit Zementglattstrich herstellen. Durchlaufrinne gekrümmt.
Homogenbereich nach Unterlagen des AG. Aushub nach Wahl
des AN verwerten. Baustoff nach Unterlagen des AG zum
Verfüllen des Leitungsgrabens liefern und einbauen.
Einbaudokumentation nach Unterlagen des AG übergeben.
Materialwerte nach EBV = BM-0
Menge: 1,000 St
AKVS: 335

*Hinweis: SWU2*
SWU2
Schacht SWU2

**04.00.0008 Fertigteil-Schacht herst.,m.Erdarb.*DU 1000 mm T ü. 1,00-2,00 m*Aufl. C 8/10,10cm integr.Dichtsyst.*Stzg.Halbs.gekr. Homogenb.,verw.*BM-0**
StL-Nr. 2411041791232561
Fertigteil-Schacht mit Schachthals einschließlich der
Öffnungen für die Rohranschlüsse herstellen. Erforderliche Auflageringe einbauen. Erdarbeiten sowie erforderlichen Verbau ausführen. Offene Wasserhaltung bis zu
einer Pumpenleistung von 10 m3 Fördermenge und 5,00 m
Förderhöhe je Stunde und Haltung ausführen. Schachtabdeckung und Anschluss der Rohrleitungen werden gesondert vergütet.
Schacht aus '= Schacht aus Betonfertigteilen.
Steigeisen
einläufig nach DIN 19 555
Form B. 4 St/m, Material V4A Edelstahl - violett
einbauen.'

Schacht DU = 1000 mm.
Lichte Schachttiefe über 1,00 bis 2,00 m.
Auflager aus Beton C 8/10, 10 cm dick, herstellen.
Fugendichtung mit integriertem Dichtungssystem aus
Elastomeren und Lastübertragungsring.
Schachtsohle mit Steinzeug-Halbschale als Durchlaufrinne, übrige Sohle aus Beton C 16/20 mit Zementglattstrich herstellen. Durchlaufrinne gekrümmt.
Homogenbereich nach Unterlagen des AG. Aushub nach Wahl
des AN verwerten. Baustoff nach Unterlagen des AG zum
Verfüllen des Leitungsgrabens liefern und einbauen.
Einbaudokumentation nach Unterlagen des AG übergeben.
Materialwerte nach EBV = BM-0
Menge: 1,000 St
AKVS: 335

*Hinweis: SWU3*
SWU3
Schacht SWU3

**04.00.0009 Fertigteil-Schacht herst.,m.Erdarb.*DU 1000 mm T ü. 1,00-2,00 m*Aufl. C 8/10,10cm integr.Dichtsyst.*Stzg.Halbs.gekr. Homogenb.,verw.*BM-0**
StL-Nr. 2411041791232561
Fertigteil-Schacht mit Schachthals einschließlich der
Öffnungen für die Rohranschlüsse herstellen. Erforderliche Auflageringe einbauen. Erdarbeiten sowie erforderlichen Verbau ausführen. Offene Wasserhaltung bis zu
einer Pumpenleistung von 10 m3 Fördermenge und 5,00 m
Förderhöhe je Stunde und Haltung ausführen. Schachtabdeckung und Anschluss der Rohrleitungen werden gesondert vergütet.
Schacht aus '= Schacht aus Betonfertigteilen.
Steigeisen
einläufig nach DIN 19 555
Form B. 4 St/m, Material V4A Edelstahl - violett
einbauen."'

Schacht DU = 1000 mm.
Lichte Schachttiefe über 1,00 bis 2,00 m.
Auflager aus Beton C 8/10, 10 cm dick, herstellen.
Fugendichtung mit integriertem Dichtungssystem aus
Elastomeren und Lastübertragungsring.
Schachtsohle mit Steinzeug-Halbschale als Durchlaufrinne, übrige Sohle aus Beton C 16/20 mit Zementglattstrich herstellen. Durchlaufrinne gekrümmt.
Homogenbereich nach Unterlagen des AG. Aushub nach Wahl
des AN verwerten. Baustoff nach Unterlagen des AG zum
Verfüllen des Leitungsgrabens liefern und einbauen.
Einbaudokumentation nach Unterlagen des AG übergeben.
Materialwerte nach EBV = BM-0
Menge: 1,000 St
AKVS: 335

**04.00.0010 Schachtanschluss herstellen (Zul.) Rohr DN 200 Betonfertigteile*Muffe+Gelenk**
StL-Nr. 24110362049102
Rohrleitung an Schacht anschließen, Anschluss abdichten. Vergütet wird der Mehraufwand für das Herstellen
des Anschlusses einschließlich Passstücke gegenüber der
bis zur Innenfläche des Schachtes durchgemessenen Rohrleitung.
Rohrleitung DN/ID 200.
Rohr aus '= PVC-U'

Schacht aus Betonfertigteilen.
Anschluss mit werksseitig eingebauter Muffe und Ge-
lenkstück.
Menge: 6,000 St

*Hinweis: Schacht 810413*
Schacht 810413
Schacht-Bestand 810413

**04.00.0011 Schacht ausbauen DU 1,00 - 1,50 m*Betonfertigteile*Ausbau verwerten**
StL-Nr. 24110404219001
Freigelegten Schacht einschließlich Abdeckung vollständig ausbauen. Aufbruch von Straßenbefestigungen und das
Ausbauen von Rohrleitungen wird gesondert vergütet.
Runder Schacht, DN/ID über 1,00 bis 1,50 m.
Schacht aus Betonfertigteilen.
Ausbautiefe '= 2,28 m'

Sämtliche Ausbaustoffe verwerten nach Wahl des AN.
Menge: 1,000 St
AKVS: 345

*Hinweis: SW-Leitung im Bestand*
SW-Leitung im Bestand
SW-Leitung im Bereich der neuen Schächte abbrechen

**04.00.0012 VPC-Rohrkuppl. 325 liefern einbauen**
Anschluss der neu verlegten Kanalleitung DN 200, PVC-U
an
die neu Schachtanbindung (Rohrpassstücke)
herstellen, einschl. Lieferung und Einbau der
erforderlichen
Rohrübergangskupplung, Fabrikat VPC-Funke
oder gleichwertig.
Bezeichnung:
VPC-Rohrkupplung 220
Außendurchmesser/Spannbereich (mm): 218-261
Reduktion max. (mm): 43
Im Lieferumfang:
Doppeldichtprofil
Fixier- und Zentrierkorb
Erforderliches Zubehör:
SET Umschaltknarren oder
Alternativ: Drehmomentschlüssel (VPCDS)
Verwendungszweck:
Verbindung gleicher Rohrnennweiten aus
gleichem oder unterschiedlichem Werkstoff
TECHNISCHE EIGENSCHAFTEN
Materialien:
Edelstahlspannband: 1.4301 (V2A)
Manschette: EPDM/SBR
Fixierkorb: Polyamid
Prüfdruck /Wasserinnendruck (bar): bis 2,5
Zulassungen und Normen:
DIBt-Zulassung Nr.: Z-42.5-450
Hinweis: liefern und nach Einbauanleitung des
Herstellers
verlegen.
Das Endstück der vorhandenen Kanalleitungen freilegen,
säubern und, falls erforderlich, passend abschneiden.
Abwasserhaltung für die Dauer der Umbindung
durchführen.
Abwasserhaltung nach Wahl des AN.
Menge: 2,000 St
AKVS: 345

**04.00.0013 Formstück einbauen (Zul.) Rohr DN 200**
StL-Nr. 24110369999904
Formstück in Rohrleitung einbauen. Vergütet wird der
Mehraufwand für den Einbau des Formstückes gegenüber
der bis zur Innenfläche der Sammelrohrleitung durchgemessenen Rohrleitung.
Formstück '= Rohr DN 200, PVC-U
Länge: 1,00 m
einbauen als Übergangsstück zwischen den Schächten und
der VPC-Kupplung.'

Rohr aus '= PVC-U'

Durchgangsrohr DN/ID 200.
Menge: 2,000 St

**04.00.0014 Schneiden grade PVC-U Rohr DN 200**
Abwasserrohr PVC-U zur Herstellung von Passtücken auf
der Baustelle schneiden.
Schnitt rechtwinklig zur Rohrachse.
Schnittkanten nach Angaben des Rohrherstellers
bearbeiten.
Verschnitt geht in Besitz des AN über.
Nennweite: DN 200
Menge: 10,000 St
AKVS: 344

**04.00.0015 Schachtabdeckung aufsetzen DIN 19584, D, B*m. Schmutzfänger Deckel/Einlage*Höhe Zug um Zug WW-Mörtel**
StL-Nr. 24110454131203
Schachtabdeckung, mit lichter Weite mindestens 610 mm
und rundem Rahmen, aufsetzen.
Klasse D 400, Ausführung nach DIN 19584, mit Rahmen aus
Gusseisen mit Beton.
Ausführung = mit Schmutzfänger.
Deckel mit dämpfender Einlage.
Schachtabdeckung zunächst provisorisch auflegen und
entsprechend Bauablauf Zug um Zug bis auf planmäßige
Höhe setzen.
Fuge zwischen Fertigteilen mit Mörtel WW-
Schachtkopfmörtel nach DIN 19573, unter Verwendung von
mindestens drei Distanzstücken entsprechender Festigkeit vollflächig herstellen, Fugen glattstreichen.
Menge: 3,000 St
AKVS: 345

**04.00.0016 Umpflasterung von Einbauten herst. Schacht, DN 625*3-zeilig Bst. 160/160/140*F-beton 12 MPa bis 10 cm unt.OK*Fuge Typ A**
StL-Nr. 2311590610111101
Umpflasterung von Einbauten in unbefestigten Flächen
herstellen. Abgerechnet wird je Stück Einbauteil.
Einbauteil = Schachtabdeckung, DN 625.
Umpflasterung 3-zeilig.
Betonstein, Format für Rastermaß des Pflastersteins =
160/160/140 mm.
Beton für Fundament und Rückenstütze mit einer Druckfestigkeit (Einzelwert) am Bohrkern von mind. 12 MPa.
Fundament 20 cm dick. Rückenstütze bis 10 cm unter O-
berkante Streifen.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Menge: 3,000 St

**04.00.0017 Betonauflagering einbauen Rg.,verschiebsich Mörtel M20**
StL-Nr. 241104451901
Betonauflagering, lichter DU 625 mm, einbauen. Fugen
glattstreichen.
Auflagering verschiebesicher.
Ringhöhe '= 60, 80, oder 100 mm'

Fuge zwischen Fertigteilen mit Mörtel M20 vollflächig
herstellen, Fugen glattstreichen.
Menge: 10,000 St

**04.00.0018 Entwässerungsleitung reinigen Kamera/Dicht.*Haltung bis 30 m Füll. bis 25 v.H.*Räumg. verwerten**
StL-Nr. 24110903199121
Entwässerungsleitung im Hochdruck- oder Vakuumspülverfahren reinigen. Räumgut vorentwässern.
Reinigung zur Vorbereitung auf die Kameradurchfahrung
bzw. Dichtheitsprüfung.
Rohr DN/ID '= DN 200'

Rohr '= PVC-U'

Haltungslänge bis 30,00 m.
Verschmutzung bis 25 v.H. der Profilhöhe.
Räumgut nach Wahl des AN verwerten.
Menge: 42,000 m
AKVS: 342

**04.00.0019 Schacht reinigen Kamera/Dicht.*DN 1,00 - 1,50 m Betonfertigteile*Tiefe 1,25-2,00 m Verschm.Ger.b.25*Räumg. verwerten**
StL-Nr. 2411090512120201
Entwässerungsschacht im Hochdruck- oder Vakuumspülverfahren reinigen. Räumgut vorentwässern.
Reinigung zur Vorbereitung auf die Kameradurchfahrung
bzw. Dichtheitsprüfung.
Runder Schacht, DN/ID 1 bis 1,50 m.
Schacht aus Betonfertigteilen.
Schachttiefe ab OK Abdeckung über 1,25 bis 2,00 m.
Höhe der Verschmutzung des Gerinnes bis 25 v.H.
Räumgut nach Wahl des AN verwerten.
Menge: 3,000 St

**04.00.0020 Kameradurchfahrung ausführen Rohr DN 200 Haltung bis 30 m*vor Betrieb SL.*Dokumentation*ISY-Bau/Unterl.AG**
StL-Nr. 2411091202911111
Kameradurchfahrung von Entwässerungsrohrleitungen ausführen. Auf Schadstellen untersuchen und auf Da-
tenträger dokumentieren. Datenträger dem AG übergeben.
Abrechnung nach Länge der Rohrleitung.
Rohrleitung DN/ID 200.
Rohr '= PVC-U'

Haltungslänge bis 30,00 m.
Leitung vor Inbetriebnahme prüfen.
Befahrung der Sammelleitung.
Dokumentation mit Angabe von Haltung, Rohrmaterial,
Rohrdurchmesser, Haltungslänge, Gefälle im Rohr und
Stationierung von seitlichen Zuläufen und Schadstellen
schriftlich vorlegen.
Daten im ISY-Bau Austauschformat Abwasser (XML) sowie
aufbereitet in Video-Datenformat nach Unterlagen des AG
übergeben. Datenträger nach Unterlagen des AG.
Menge: 42,000 m
AKVS: 353

**04.00.0021 Dichtheit Rohrleitung prüfen Rohr DN 200 Haltung bis 30 m*Prüf. Wahl AN Prüfung SL.**
StL-Nr. 24110907029131
Entwässerungsrohrleitung auf Dichtheit prüfen. Erforderliche Verankerungen und Rohrverschlüsse herstellen
und beseitigen. Notwendigen Füllstoff liefern und ableiten. Prüfprotokoll erstellen und dem AG übergeben.
Rohrleitung DN/ID 200.
Rohr '= PVC-U'

Prüfung von Haltungslängen bis 30,00 m.
Prüfung nach Wahl des AN.
Prüfung der Sammelleitung.
Menge: 2,000 St

**04.00.0022 Dichtheit Schacht prüfen DN 1,00 - 1,50 m*Betonfertigteile Tiefe bis 1,25 m*Prüf. Wahl AN**
StL-Nr. 241109092112
Entwässerungsschacht auf Dichtheit prüfen. Erforderliche Verankerungen und Verschlüsse herstellen und beseitigen. Notwendigen Füllstoff liefern und ableiten.
Prüfprotokoll erstellen und dem AG übergeben.
Runder Schacht, DN/ID 1,00 bis 1,50 m.
Schacht aus Betonfertigteilen.
Schachttiefe ab OK Abdeckung bis 1,25 m.
Prüfung nach Wahl des AN.
Menge: 1,000 St
AKVS: 353

**04.00.0023 Dichtheit Schacht prüfen DN 1,00 - 1,50 m*Betonfertigteile Tiefe ü. 1,25-2 m*Prüf. Wahl AN**
StL-Nr. 241109092122
Entwässerungsschacht auf Dichtheit prüfen. Erforderliche Verankerungen und Verschlüsse herstellen und beseitigen. Notwendigen Füllstoff liefern und ableiten.
Prüfprotokoll erstellen und dem AG übergeben.
Runder Schacht, DN/ID 1,00 bis 1,50 m.
Schacht aus Betonfertigteilen.
Schachttiefe ab OK Abdeckung über 1,25 bis 2,00 m.
Prüfung nach Wahl des AN.
Menge: 2,000 St
AKVS: 353

### Bereich 05 Baustraße

#### Untertitel 05.00 Baustraße, RWBA, Kanalbau

**05.00.0001 Vegetationsfläche mähen**
Vegetationsfläche vor Beginn der Bauarbeiten mähen.
Mähgut nach Wahl des AN verwerten.
Menge: 5400,000 m2

**05.00.0002 Vegetationsdecke bearbeiten**
StL-Nr. 24106103
Vegetationsdecke vor Oberbodenabtrag mindestens 15 cm
tief bearbeiten und so zerkleinern, dass keine Stücke
über 0,05 m2 verbleiben.
Menge: 5400,000 m2
AKVS: 363

*Hinweis: Die innerhalb der geplanten Baustraße befindlichen*
Die innerhalb der gepl. Baustraße befindlichen Obstbaumgehölze sind fachgerecht zu entnehmen u. zu lagern.
Der Eigentümer der Gehölze ist mindestens 5 Werktage vor der Entnahme der Bäume über die Möglichkeit zur Abholung zu informieren. Die erf. Kontaktdaten werden vom AG bereitgestellt.

**05.00.0003 Gehölze einschl. Wurzelwerk**
Gehölze einschließlich des Wurzelwerkes fachgerecht
entnehmen und seitlich, geschützt vor direkter
Sonneneinstrahlung, lagern.
Gehölze = Streuobstbäume, Hochstamm,
Stammdurchmesser ca. 5 - 8 cm.
Menge: 32,000 St
AKVS: 421

**05.00.0004 Oberboden abtragen und lagern*Oberbod.i.lagern*Abrechnung Abtrag**
StL-Nr. 24106110999191
Oberboden ggf. einschließlich Vegetationsdecke abtragen
und lagern. Oberboden in regelmäßig geformten Mieten
locker aufsetzen. Ansaat und Mähen einer Decksaat werden gesondert vergütet. Beschreibung der Homogenbereiche nach Unterlagen des AG.
Homogenbereich '= A'

Neigung der Abtragsfläche '= eben bzw. leicht geneigt'

Dicke '= des Abtrages über 10 bis 30 cm.'

Oberboden innerhalb der Baustelle lagern.
Lagerflächen '= für ca. 18 Monate bereitstellen.'

Abrechnung nach Abtragsprofilen.
Menge: 900,000 m3
AKVS: 352

**05.00.0005 Oberbodenlager ansäen Saatgutm. 10 g/m2**
StL-Nr. 2410613301
Oberbodenlager für die Decksaat vorbereiten und ansäen.
Das Saatgut einarbeiten und andrücken. Ansaat unzureichend begrünter Flächen wiederholen.
Saatgut-Menge = 10 g/m2. 30 v.H. Büschelschön (phacelia
tanacetifolia), 30 v.H. Senf (Sinapsis alba), 40 v.H.
Sommerwicke (Vicia sativa).
Menge: 800,000 m2
AKVS: 352

*Hinweis: Oberboden - Fläche der RWBA*

**05.00.0006 Oberboden abtragen Oberb.Verw. AN*Abrechnung Abtrag**
StL-Nr. 24106120909101
Oberboden ggf. einschließlich Vegetationsdecke abtragen. Homogenbereiche nach Unterlagen des AG.
Homogenbereich '= A'

Dicke '= des Abtrages über 10 bis 30 cm'

Oberboden nach Wahl des AN verwerten.
Abrechnung nach Abtragsprofilen.
Menge: 610,000 m3
AKVS: 352

**05.00.0007 Oberboden des AG andecken Andeck. ü.25-50cm*Boden i. aufnehm. Abrechng.Auftrag**
StL-Nr. 24106150990411
Gelagerten Oberboden des AG profilgerecht andecken. Ho-
mogenbereiche nach Unterlagen des AG.
Homogenbereich '= A'

Andeckung '= auf Baustelleneinrichtungsflächen, Fläche
der Baustraße.
Flächen mit unterschiedlichen Neigungen.
Oberboden aufrauen und mit Rillen versehen.'

Dicke der Andeckung über 25 bis 50 cm.
Oberboden innerhalb der Baustelle aufnehmen.
Abrechnung nach Auftragsprofilen.
Menge: 760,000 m3
AKVS: 352

**05.00.0008 Siebrückstände abfahren u. entso .**
Siebrückstände bestehend aus ungefährlichen
Fremdstoffen:
Stein- und Schuttbestandteilen, Wurzelrückständen,
Unkraut und Unrat, aufnehmen, abfahren und beseitigen.
Die abgefahrene Menge ist durch Originalwiegekarten
nachzuweisen.
Menge: 5,000 t
AKVS: 395

**05.00.0009 Rasenansaat mit RSM Regio herst. Neigung 1:4-1:3 Feinplanum lock.*Menge 7 g/m2 UG 02*Grundmischung**
StL-Nr. 2110720419130210
Rasenansaat mit RSM Regio herstellen. Saatgut ohne Entmischung ausbringen, einarbeiten und andrücken.
Neigung der Fläche 1:4 bis 1:3.
Fläche '= auf den wiederhergestellten Grünflächen.'

Feinplanum feinkrümelig lockern.
Saatgutmenge = 7 g/m2.
Regiosaatgutmischung (RSM Regio), Ursprungsgebiet 2,
Westdeutsches Tiefland.
Standortvariante Grundmischung.
Menge: 3000,000 m2
AKVS: 421

*Hinweis: Baustraße und Baulagerflächen*
Baustraße und Baulagerflächen
Aushubboden zum "Baufeld Lärmschutzwall
transportieren".

**05.00.0010 Boden bzw. Fels lösen und verwerten*profilg. lösen Planum nicht ges.*BM-0 Abrechnung Abtrag**
StL-Nr. 2410621391011100
Boden bzw. Fels aus Abtragsbereichen profilgerecht
lösen, laden und nach Wahl des AN verwerten. Beschreibung der Homogenbereiche nach Unterlagen des AG. Die
Herstellung von Mulden und Gräben wird gesondert vergütet.
Homogenbereich '= B'

Profilgerecht lösen.
Das Herstellen des Planums wird nicht gesondert
vergütet.
Materialwerte nach EBV = BM-0
Abrechnung nach Abtragsprofilen.
Menge: 850,000 m3

**05.00.0011 Geotextil als Trennschicht verlegen Nutz.Dauer<25Jahr*pH 4-9 GRK 5 Abr. Abwicklung**
StL-Nr. 2410640311020902
Geotextil als Trenn- und Filterschicht verlegen. Trennschicht nach Unterlagen des AG. Überlappung mindestens
0,50 m. Überschüttung wird gesondert vergütet.
Erforderliche Nutzungsdauer bis 25 Jahre.
pH-Wert des Umgebungsmilieus 4 bis 9.
Geotextilrobustheitsklasse 5.
Verlegen '= Baulagerflächen, Baustraße'

Abrechnung nach abgewickelter, überdeckter Fläche
ohne Überlappung.
Menge: 3000,000 m2

**05.00.0012 Rückbau Geotextil**
Vorhandenes Geotextil GRK4 zur Verstärkung der vorab
eingebauten Schotterflächen (Baustraße,
Baulagerflächen) während dem Rückbau aufnehmen und nach
Wahl des AN verwerten.
Menge: 3000,000 m3
AKVS: 352

**05.00.0013 Baustoff liefern und einbauen Planum nicht ges.*Abrechng. Auftrag**
StL-Nr. 24106243909101
Geeigneten Baustoff liefern, in Auftragsbereichen profilgerecht einbauen und verdichten.
Baustoff '= Baustoffgemisch 0/45 aus Naturstein'

Einbaustelle '= Baulagerflächen, Baustraße'

Das Herstellen des Planums wird nicht gesondert
vergütet.
Abrechnung nach Auftragsprofilen.
Menge: 900,000 m3
AKVS: 352

**05.00.0014 Schicht ohne Bindemittel aufnehmen STS*Abrechng. Abtrag**
StL-Nr. 22112009499991
Schicht ohne Bindemittel aufnehmen. Erschwernisse
durch Einbauten werden gesondert vergütet.
Schicht aus Baustoffgemisch für Schottertragschichten.
Dicke '= d = 30 cm'

Fläche '= Rückbau der Baulage- und Baustraßenfläche'

Baustoffgemisch '= Materialklasse nach EBV = BM-0*.
Baustoffgemisch nach Wahl des AN verwerten.
Baustoffgemisch
nach Unterlagen des AG.'

Baustoff '= Baustoff nach Wahl des AN verwerten.'

Abgerechnet wird nach Abtragsprofilen.
Menge: 900,000 m3

### Bereich 06 RWBA - Anlage

#### Untertitel 06.00 Kanalbau-

*Hinweis: Hinweis: Die Kanalhaltung DN 900 wird innerhalb der*
Hinweis: Die Kanalhaltung DN 900 wird innerhalb der
temporären Baustraße verlegt. Die Wiederherstellung
des Baustraßenkörpers nach dem Kanalbau ist in den
jeweiligen Leistungspositionen zu berücksichtigen.

**06.00.0001 Aufschneiden Geotextil, Zul.**
Zulage für das Aufschneiden und Umklappen der
Trennschicht aus Geotextil in der Breite des
Kanalbaugrabens in Teilstücken nach Baufortschritt
sowie für das Wiedereindecken der Fläche mit dem
Geotextil nach Kanalverlegung und Verfüllung des
Kanalbaugrabens.
Menge: 180,000 m
AKVS: 352

*Hinweis: Sonderschachtbauwerk R1*

**06.00.0002 Schachtbauwerk Nr. R1**
Einstiegsschacht, als Sonder-Schachtbauwerk Nr. R1,
aus Beton und Stahlbeton gem. Zeichnung und Angabe
des AG gem. DWA-A 157 herstellen.
Die Leistung umfasst:
Herstellen der Sauberkeitsschicht aus HKS 0/45, 20 cm
und
Beton C 16/20 DIN EN 206-1, 10 cm dick, herstellen der
Betonsohle und der Schachtwände mit entsprechenden
Öffnungen aus Stahlbeton C 40/50 (WU) nach DIN EN 206-
1.
Die zusätzlichen Erd-, Verbau-, Wasserhaltungs- und
Verfüllarbeiten mit nichtbindigem Füllboden gegenüber
dem Rohrgraben sind in die E-Preise einzurechnen.
Erdarbeiten in Homogenbereich gemäß Unterlagen des AG
ausführen. Hopmogenbereich B. Materialwerte nach EBV =
BM-0
Einschließlich Abfuhr des durch das Sonderbauwerk (R1)
verdrängten Bodens zum "Baueld- Lärmschutzwall".
Weicht das ausgeführte Bauwerk in der Größe von den
Ausgeschriebenen um mehr als 10 % ab, so wird zur
Ermittlung des neuen Einheitspreises der umbaute Raum
(lichte Grundfläche mal lichte Höhe) ins Verhältnis
gesetzt. Einschl. der geprüften Statik (2-fach).
Ausführung des Verteilerbauwerks: fünfeckig
Lichte Schachttiefe = 2,38 m
Rohranschlüsse:
2 x St. DN 900
Dicke der Schachtsohle: 30 cm
Dicke der Schachtwände: 25 cm
Dicke der Schachtdecke: 30 cm
Die Dicken sind Mindestmaße, die genauen Stärken nach
statischen Erfordernissen.
Ausführung des Unterteils: eckig
Einstiegsöffnung in der Schachtdecke:
eine runde Öffnung mit Durchmesser 100 cm
In den EP sind alle in der Zeichnung dargestellten
Einbauten und Bauteile (Steigeisen einläufig nach DIN
19555, Form B, 4 St/m, Material V4A Edelstahl, violett
einbauen.
Schachtaufbauteile, Unterstürze, Gerinne, etc.) sind
einzukalkulieren.
Menge: 1,000 St

*Hinweis: Fertigteil-Schacht R2*

**06.00.0003 Fertigteil-Schacht herst.,m.Erdarb.*DU 1500 mm T ü. 1,00-2,00 m integr.Dichtsyst.*Durchlaufrinnen*BM-0**
StL-Nr. 2411041793292391
Fertigteil-Schacht mit Schachthals einschließlich der
Öffnungen für die Rohranschlüsse herstellen. Erforderliche Auflageringe einbauen. Erdarbeiten sowie erforderlichen Verbau ausführen. Offene Wasserhaltung bis zu
einer Pumpenleistung von 10 m3 Fördermenge und 5,00 m
Förderhöhe je Stunde und Haltung ausführen. Schachtabdeckung und Anschluss der Rohrleitungen werden gesondert vergütet.
Schacht aus '= Schacht aus Betonfertigteilen, jedoch
mit Abdeckplatte.
Einbauten und Bauteile Steigeisen einläufig nach DIN
19555, Form B,
4 St/m, Material V4A Edelstahl, violett einbauen'

Schacht DU = 1500 mm.
Lichte Schachttiefe über 1,00 bis 2,00 m.
Auflager '= Sauberkeitsschicht aus HKS 0/45, 20 cm und
Beton C 16/20 DIN EN 206-1, 10 cm dick, herstellen"'

Fugendichtung mit integriertem Dichtungssystem aus
Elastomeren und Lastübertragungsring.
Schachtsohle aus Ortbeton C 16/20 mit eingearbeiteten
Durchlaufrinnen und Zementglattstrich herstellen.
Aushub '= Homogenbereiche nach Unterlagen des AG.
Homogenbereich »B« Materialklasse navh EBV BM-0. Aushub
zum "Baufeld-Lärmschutzwall" transportieren. Baustoff
nach Unterlagen des AG zum Verfüllen des
Leitungsgrabens liefern und einbauen.
Einbaudokumentation nach Unterlagen des AG übergeben.'

Materialwerte nach EBV = BM-0
Menge: 1,000 St
AKVS: 421

**06.00.0004 Schachtbauwerk Nr. R3**
Einstiegsschacht, als Sonder-Schachtbauwerk Nr. R3,
aus Beton und Stahlbeton gem. Zeichnung und Angabe
des AG gem. DWA-A 157 herstellen.
Die Leistung umfasst:
Herstellen der Sauberkeitsschicht aus HKS 0/45, 20 cm
und
Beton C 16/20 DIN EN 206-1, 10 cm dick, herstellen der
Betonsohle und der Schachtwände mit entsprechenden
Öffnungen aus Stahlbeton C 40/50 (WU) nach DIN EN 206-
1.
Die zusätzlichen Erd-, Verbau-, Wasserhaltungs- und
Verfüllarbeiten mit nichtbindigem Füllboden gegenüber
dem Rohrgraben sind in die E-Preise einzurechnen.
Erdarbeiten in Homogenbereich gemäß Unterlagen des AG
ausführen. Hopmogenbereich B. Materialwerte nach EBV =
BM-0
Einschließlich Abfuhr des durch das Sonderbauwerk (R3)
verdrängten Bodens zum "Baueld- Lärmschutzwall".
Weicht das ausgeführte Bauwerk in der Größe von den
Ausgeschriebenen um mehr als 10 % ab, so wird zur
Ermittlung des neuen Einheitspreises der umbaute Raum
(lichte Grundfläche mal lichte Höhe) ins Verhältnis
gesetzt. Einschl. der geprüften Statik (2-fach).
Ausführung des Verteilerbauwerks: sechseckig
Lichte Schachttiefe = 1,90 m
Rohranschlüsse:
2 x St. DN 900
Dicke der Schachtsohle: 30 cm
Dicke der Schachtwände: 25 cm
Dicke der Schachtdecke: 30 cm
Die Dicken sind Mindestmaße, die genauen Stärken nach
statischen Erfordernissen.
Ausführung des Unterteils: eckig
Einstiegsöffnung in der Schachtdecke:
eine runde Öffnung mit Durchmesser 100 cm
In den EP sind alle in der Zeichnung dargestellten
Einbauten und Bauteile (Steigeisen einläufig nach DIN
19555, Form B, 4 St/m, Material V4A Edelstahl, violett
einbauen.
Schachtaufbauteile, Unterstürze, Gerinne, etc. sind
einzukalkulieren.
Menge: 1,000 St

**06.00.0005 Schachtabdeckung, D 400, 610 mm**
Schachtabdeckung, Vollguss, Klasse D 400, rund, LW 610
mm, Bauhohe 125 mm, entsprechend DIN EN 124-2, RAL-GZ
692, mit Einstiegsoffnung, hochziehbar, mit 4 Taschen
zum Einhangen eines schweren Schmutzfangers nach DIN
1221, Rahmen mit integrierter Aufnahme fur
Einstiegshilfe, Deckel mit Luftungsoffnungen Material
ACO Passavant Multitop Vollguss Kanalguss Art.-Nr.
210608 oder gleichwertig. Schachtabdeckung zunachst
provisorisch auflegen und entsprechend Bauablauf
mittels verschiebesicherer Ausgleichsringe Zug um Zug
auf planmasige Hohe bringen. Fuge mit
Spezialschachtkopfmörtel (schrumpffrei mit hoher
Anfangsfestigkeit), unter Verwendung von Distanzstucken
entsprechender  Festigkeit dicht füllen und glatt
streichen. Auflagerringe DIN 4034 werden nicht
gesondert vergütet.
Schmutzfänger liefern und einbauen.
Menge: 4,000 St
AKVS: 421

**06.00.0006 Einsteighilfe aus Edelstahl**
Passende Einsteighilfe für Vorposition aus Edelstahl fur ACO Passavant Multitop
Schachtabdeckungen, Art.-Nr.120312, oder gleichwertig
Menge: 2,000 St
AKVS: 421

*Hinweis: Haltung: R1 zum Auslaufschacht der RWBA*

**06.00.0007 Kunststoffrohrltg herst.m.Erdarb. Bettung Typ 1*LM 1, Statik*BM-0**
StL-Nr. 2411035899199391
Entwässerungsleitung aus Kunststoffrohren nach statischen und konstruktiven Erfordernissen herstellen. Erdarbeiten ausführen. Erforderlichen Verbau herstellen.
Wasserhaltung bis zu einer Pumpenleistung von 10 m3
Förderleistung und 5,00 m Förderhöhe je Stunde und Haltung ausführen. Schächte und Anschlüsse an Schächte so-
wie Formstücke werden gesondert vergütet.
Rohr '= DN/ID 900'

Rohr '= UP-GF'

Bettung nach DIN EN 1610, Typ 1 herstellen. Boden für
Leitungszone liefern und einbauen.
Fließsohlentiefe '= 2,33 m'

Ringsteifigkeit '= SN 10000'

Straßenverkehrslast = LM 1 nach DIN EN 1991-2. Statische Berechnung aufstellen und liefern.
Aushub '= Homogenbereiche "B"'

Materialwerte nach EBV = BM-0
Menge: 19,000 m
AKVS: 338

*Hinweis: Haltung: R2 nach R1*

**06.00.0008 Kunststoffrohrltg herst.m.Erdarb. Bettung Typ 1*LM 1, Statik*BM-0**
StL-Nr. 2411035899199391
Entwässerungsleitung aus Kunststoffrohren nach statischen und konstruktiven Erfordernissen herstellen. Erdarbeiten ausführen. Erforderlichen Verbau herstellen.
Wasserhaltung bis zu einer Pumpenleistung von 10 m3
Förderleistung und 5,00 m Förderhöhe je Stunde und Haltung ausführen. Schächte und Anschlüsse an Schächte so-
wie Formstücke werden gesondert vergütet.
Rohr '= DN/ID 900'

Rohr '= UP-GF'

Bettung nach DIN EN 1610, Typ 1 herstellen. Boden für
Leitungszone liefern und einbauen.
Fließsohlentiefe '= i.M. 2,16 m'

Ringsteifigkeit '= SN 10000'

Straßenverkehrslast = LM 1 nach DIN EN 1991-2. Statische Berechnung aufstellen und liefern.
Aushub '= Homogenbereich "B"'

Materialwerte nach EBV = BM-0
Menge: 68,000 m
AKVS: 351

*Hinweis: Haltung: R3 nach R2*

**06.00.0009 Kunststoffrohrltg herst.m.Erdarb. Bettung Typ 1*LM 1, Statik*BM-0**
StL-Nr. 2411035899199391
Entwässerungsleitung aus Kunststoffrohren nach statischen und konstruktiven Erfordernissen herstellen. Erdarbeiten ausführen. Erforderlichen Verbau herstellen.
Wasserhaltung bis zu einer Pumpenleistung von 10 m3
Förderleistung und 5,00 m Förderhöhe je Stunde und Haltung ausführen. Schächte und Anschlüsse an Schächte so-
wie Formstücke werden gesondert vergütet.
Rohr '= DN/ID 900'

Rohr '= UP-GF'

Bettung nach DIN EN 1610, Typ 1 herstellen. Boden für
Leitungszone liefern und einbauen.
Fließsohlentiefe '= i. M. 1,92 m'

Ringsteifigkeit '= SN 10000'

Straßenverkehrslast = LM 1 nach DIN EN 1991-2. Statische Berechnung aufstellen und liefern.
Aushub '= Homogenbereich "B"'

Materialwerte nach EBV = BM-0
Menge: 68,000 m

**06.00.0010 Kunststoffrohrltg herst.m.Erdarb. Bettung Typ 1*LM 1, Statik*BM-0**
StL-Nr. 2411035899199391
Entwässerungsleitung aus Kunststoffrohren nach statischen und konstruktiven Erfordernissen herstellen. Erdarbeiten ausführen. Erforderlichen Verbau herstellen.
Wasserhaltung bis zu einer Pumpenleistung von 10 m3
Förderleistung und 5,00 m Förderhöhe je Stunde und Haltung ausführen. Schächte und Anschlüsse an Schächte so-
wie Formstücke werden gesondert vergütet.
Rohr '= DN/ID 900'

Rohr '= UP-GF'

Bettung nach DIN EN 1610, Typ 1 herstellen. Boden für
Leitungszone liefern und einbauen.
Fließsohlentiefe '= i. M. 1,60 m'

Ringsteifigkeit '= SN 10000'

Straßenverkehrslast = LM 1 nach DIN EN 1991-2. Statische Berechnung aufstellen und liefern.
Aushub '= Homogenbereich "B"'

Materialwerte nach EBV = BM-0
Menge: 27,000 m
AKVS: 421

*Hinweis: Kanalleitung; Bypassschacht nach Ablaufschacht*
Kanalleitung; Bypassschacht nach Ablaufschacht
Die Kanalleitung liegt innerhalb der Baugrube der RWBA

**06.00.0011 Kunststoffrohrltg herst.m.Erdarb. Bettung Typ 1*LM 1, Statik*BM-0**
StL-Nr. 2411035899199391
Entwässerungsleitung aus Kunststoffrohren nach statischen und konstruktiven Erfordernissen herstellen. Erdarbeiten ausführen. Erforderlichen Verbau herstellen.
Wasserhaltung bis zu einer Pumpenleistung von 10 m3
Förderleistung und 5,00 m Förderhöhe je Stunde und Haltung ausführen. Schächte und Anschlüsse an Schächte so-
wie Formstücke werden gesondert vergütet.
Rohr '= DN/ID 900'

Rohr '= GF-UP'

Bettung nach DIN EN 1610, Typ 1 herstellen. Boden für
Leitungszone liefern und einbauen.
Fließsohlentiefe '= i. M. = 2,07 m'

Ringsteifigkeit '= SN 10000'

Straßenverkehrslast = LM 1 nach DIN EN 1991-2. Statische Berechnung aufstellen und liefern.
Aushub '= Homogenbereich "B"'

Materialwerte nach EBV = BM-0
Menge: 30,000 m
AKVS: 352

*Hinweis: Zulaufkanal RWBA, DN 900*

**06.00.0012 Kunststoffrohrltg herst.m.Erdarb. Bettung Typ 1*LM 1, Statik*BM-0**
StL-Nr. 2411035899199391
Entwässerungsleitung aus Kunststoffrohren nach statischen und konstruktiven Erfordernissen herstellen. Erdarbeiten ausführen. Erforderlichen Verbau herstellen.
Wasserhaltung bis zu einer Pumpenleistung von 10 m3
Förderleistung und 5,00 m Förderhöhe je Stunde und Haltung ausführen. Schächte und Anschlüsse an Schächte so-
wie Formstücke werden gesondert vergütet.
Rohr '= DN/ID 900'

Rohr '= GF-UP'

Bettung nach DIN EN 1610, Typ 1 herstellen. Boden für
Leitungszone liefern und einbauen.
Fließsohlentiefe '= i. Mi. 2,50 m'

Ringsteifigkeit '= SN 10000'

Straßenverkehrslast = LM 1 nach DIN EN 1991-2. Statische Berechnung aufstellen und liefern.
Aushub '= Homogenbereich "B"'

Materialwerte nach EBV = BM-0
Menge: 12,000 m
AKVS: 352

**06.00.0013 Rohr DN 900 abmauern**
Zulaufkanal zu RWBA am Ende der Kanalleitung temporär
mit Kanalklinker, d = 24 cm abmauern.
Einzurechnen sind: ein einseitiger, 2 cm dicker
Zementputz und Quellband,
Menge: 1,000 St
AKVS: 421

**06.00.0014 Schachtanschluss herstellen (Zul.) Rohr DN 900*Anschluss+Gelenk**
StL-Nr. 24110362139903
Rohrleitung an Schacht anschließen, Anschluss abdichten. Vergütet wird der Mehraufwand für das Herstellen
des Anschlusses einschließlich Passstücke gegenüber der
bis zur Innenfläche des Schachtes durchgemessenen Rohrleitung.
Rohrleitung DN/ID 900.
Rohr aus '= UP-GF, mit Kupplung'

Schacht aus '= aus Betonfertigteilen
d = 30 cm'

Anschluss mit Schachtanschlussstück und Gelenkstück.
Menge: 6,000 St

**06.00.0015 Schneiden GFK-Rohre DN 900, Zul.**
GFK-Rohr DN 900 auf der Baustelle schneiden,
Schnitt rechtwinklig zur Rohrachse, Schnittkanten nach
Angaben des Rohrherstellers.
Menge: 6,000 St
AKVS: 469

**06.00.0016 Rohrkupplung DN 900 UP-GF, Zul.**
Kupplung aus glasfaserverstärktem Polyesterharz (UP-GF)
einschließlich mit durchgängiger Dichtung aus EPDM ,Typ
FWC liefern, zur Verwendungsstelle transportieren und
unter
Beachtung der Verlegevorschriften des Herstellers
ordnungsgemäß einbauen.
Menge: 10,000 St

#### Untertitel 06.01 Verbau RWBA

**06.01.0001 Baugrube herstellen*BM-0**
StL-Nr. 24108107999190
Baugrube nach Unterlagen des AG herstellen.
Beschreibung der Homogenbereiche nach Unterlagen des
AG. Verbau wird gesondert vergütet.
Homogenbereiche '= B und D'

Baugrube '= Betonbecken der RWBA'

Baugrubentiefe '= bis 5,60 m'

Materialwerte nach EBV = BM-0
Aushub '= Aushubboden zum »Baufeld-Lärmschutzwall«
transportieren. Streckenlänge ca. 580 m vom Ausbauort
des Bodens."'
Menge: 4760,000 m3

**06.01.0002 Gründungssohle verdichten*Dpr 100 v. H.**
StL-Nr. 2111780594
Gründungssohle nach Unterlagen des AG verdichten und
Oberfläche profilgerecht herstellen. Abgerechnet wird
nach Grundfläche des Fundamentes.
Baugrube '= Betonbecken der RWBA'

Verdichten auf mind. 100 v. H. Verdichtungsgrad Dpr.
Menge: 850,000 m2

**06.01.0003 Planum herstellen Ev2 = 45 MPa**
StL-Nr. 2410625001
Planum herstellen nach Unterlagen des AG.
Verformungsmodul Ev2 = 45 MPa.
Menge: 850,000 m2
AKVS: 338

**06.01.0004 Geotextil als Schutzlage einbauen*Dicke mind. 10 mm**
StL-Nr. 241064109399
Geotextil Vliesstoff als Schutzlage für Dichtungsbahnen
nach Unterlagen des AG einbauen. Erforderliche Nutzungsdauer über 25 Jahre. Überlappung mind. 0,50 m. Ab-
rechnung nach überdeckter Fläche ohne Überlappung.
Schutzlage für '= Stabilisierungsschicht'

Dicke mindestens 10 mm.
Schutzlage '= unter der Stabilisierungsschicht'

Verlegung '= auf Planum'
Menge: 850,000 m2

**06.01.0005 Baustoff liefern und einbauen Abrechng. Auftrag**
StL-Nr. 24106243909001
Geeigneten Baustoff liefern, in Auftragsbereichen profilgerecht einbauen und verdichten.
Baustoff '= "Mineralgemisch 0/45 mm'

Einbaustelle '= Stabilisierungsschicht Betonbecken
RWBA'

Abrechnung nach Auftragsprofilen.
Menge: 255,000 m3
AKVS: 338

**06.01.0006 Beton f. Sauberkeitsschicht herst. C12/15*X0*Dicke min. 10 cm**
StL-Nr. 221183282101
Beton für Sauberkeitsschicht einschließlich ggf. erforderlicher Schalung nach Unterlagen des AG herstellen.
Ggf. erforderliche Schalung vorhalten und beseitigen.
Druckfestigkeitsklasse C12/15.
Expositionsklasse X0.
Dicke min. 10 cm.
Menge: 700,000 m2

**06.01.0007 Ausgleichsschicht herst., Zulage**
Zulage zur vorherigen Position für die getreppte
Herstellung der Ausgleichsschicht.
Einzukalkulieren sind alle Erschwernisse und
Mehraufwand für den Einbau der Ausgleichsschicht.
(siehe Schnitte Detailplan RWBA).
Menge: 100,000 m2
AKVS: 338

*Hinweis: Wasserhaltunhgsarbeiten*

**06.01.0008 Wasserhaltungsanlage f.die Grundw.**
*** Pauschalposition
Wasserhaltungsanlage für die Grundwasserabsenkung der
RWBA-Baugrube mittels Vakuumanlage der nachfolgenden
Positionen zum Trockenlegen und Freihalten der Baugrube
von Wasser herstellen. Geologische und hydrologische
Verhältnisse sowie Zweck, Umfang, Absenkziele, Dauer
der Wasserhaltung und Ableitung des Wassers zur Vorflut
nach Unterlagen des AG.
Anlage bemessen, einrichten und abbauen. Erforderliche
Erdarbeiten ausführen.
Einzurechnen sind alle erforderlichen Geräte, wie
Gerüste,
Bohrgeräte, Pumpen, Rohrleitungen, Filter usw. einschl.
der
Arbeitslöhne sowie für den Auf- und Abbau der
kompletten
Pumpenanlage und der Zuleitung für den erforderl.
Kraftstrom.
Alle zur Verwendung kommenden Elektromotoren müssen
einen Motorschutzschalter haben. Ersatzgeräte müssen in
genügender Anzahl zur Verfügung stehen.
Vorhalten und Betreiben wird gesondert vergütet.
Anlage für geschlossene Wasserhaltung .
Einschließlich Reserveanlage für Betrieb ohne
schädliche Unterbrechung .
Gesamter Förderdurchfluss Qmax gem. Bemessung des AN
Ableitung mittels Rohrleitung herstellen zum RW-Kanal
der A44, ca. 15 m aus dem Baufeld.
Messeinrichtung nach Unterlagen des AG.
Menge: 1,000 Psch
AKVS: 421

**06.01.0009 Wasserhaltungsanlage vorhalten*geschl. Haltung Reserveanlage*Rohrleitung**
StL-Nr. 21109117911200
Wasserhaltungsanlage nach Wahl des AN zum Trockenlegen
und Freihalten der Baugrube von Wasser betriebsbereit
vorhalten.
Abgerechnet wird nach Kalendertagen.
Baugrube '= RWBA'

Anlage für geschlossene Wasserhaltung.
Einschließlich Reserveanlage für Betrieb ohne
schädliche Unterbrechung.
Ableitung mit Rohrleitung.
Menge: 100,000 d
AKVS: 421

**06.01.0010 Wasserhaltungsanlage betreiben*geschl. Haltung Rohrleitung**
StL-Nr. 21109123912000
Wasserhaltungsanlage nach Wahl des AN zum unterbrechungsfreien Trockenlegen und Freihalten der Baugrube
von Wasser betreiben.
Abgerechnet wird nach Kalendertagen.
Baugrube '= RWBA'

Anlage für geschlossene Wasserhaltung.
Ableitung mit Rohrleitung.
Menge: 100,000 d
AKVS: 421

**06.01.0011 Vakuumtiefbrunnen herstellen**
Vakuumtiefenbrunnen mit 600 mm Bohrdurchmesser und ca.
300 mmFilterrohrdurchmesser bis zu einer Tiefe von 10 m
unter Voraushubebene durch die anstehenden Bodenarten
abteufen, ausbauen der Bohrung mit einer
unterdruckgeeigneten Filtergarnitur mit ausreichender
Wandstärke, in der Tiefe versetzbarem Vakuum und einem
2 m-Sumpfrohr herstellen und Einbringen einer den
Bodenschichten angepassten Filterkiesschüttung. Der
Entzug von Feinbestandteilen aus dem Boden ist zu
vermeiden . Vakuumtiefenbrunnen durch Einbringung einer
geeigneten Tondichtung, bestehend aus hartgetrocknetem,
quellfähigem Ton in ausreichender Stärkeabdichten und
ausrüsten mit einem Abschlusskopf, bestehend aus einer
ausreichend bemessene Kopfplatte, Einbau einer
geeigneten Dichtung, Herstellung der Rohr- und
Kabeldurchführungen. Nach Beendigung der Bauarbeiten
ist der Brunnen mit geeignetem Material zu verfüllen.
In den Preis einzurechnen sind die zugehörige
Sammelleitung einschl. Armaturen, Form- und Passstücke,
die Abflussleitung, die Saugleitung bzw. der
Saugschlauch vom Vakuumtiefenbrunnen zum Vakuumerzeuger
einschl. Armaturen, Form- und Passstücke jeweils in
betriebsfertiger Leistung, die Durchdringung des
Brunnenrohres mit der Stahlbeton-Sohlplatten sowie die
Vorhaltung und Demontage aller Einrichtungen. Als
Vorfluter dient der vorhandene RW-Kanal der A44.
Die schadlose Ableitung des Wassers ist Sache des AN.
Evtl. Folgen aus der Ableitung vertritt der AN. Es
handelt sich um die Grundwasserabsenkung der RWBA-
Baugrube zur Entwässerung des auszuhebenden Bodens
sowie zur Entspannung der Bodenschicht unterhalb der
Aushubsohle. Unmittelbar nach Fertigstellung der
Bodenplatten sind die jeweiligen Vakuum- Tiefbrunnen
abzuschalten und auf Höhe der Sohlplattenoberkante
abzutrennen und zu verschließen.
Menge: 6,000 St
AKVS: 421

*Hinweis: Verfüllen der Baugrube/Arbeitsraum für den Endzustand.*

**06.01.0012 Baustoff lief.,in Baugrube einbauen Abrechng.Auftrag**
StL-Nr. 241081229901
Baustoff nach Unterlagen des AG liefern, in Baugrube
nach Unterlagen des AG einbauen und verdichten. Einbaudokumentation nach Unterlagen des AG übergeben.
Baustoff '= grobkörniger Boden mit Feinkornanteil
< 5,0 M. -%'

Baugrube für '= Betonbecken - RWBA, Arbeitsraum'

Abrechnung nach Auftragsprofilen.
Menge: 1200,000 m3

**06.01.0013 Arbeitsebenen herst.**
*** Pauschalposition
Arbeitsebenen für die Herstellung der
Lockerungsbohrungen; für die Verpressarbeiten unddas Einbringen der Baugrubenverbauten nach Wahl des AN sowie nach statischen und konstruktiven Erfordernissen im
erforderlichen Umfang herstellen, vorhalten, unterhalten und zurückbauen .
Notwendige Erdarbeiten durchführen . Material liefern.
Zurückgebaute Baustoffe einer Verwertung nach Wahl des
AN zuführen .
Menge: 1,000 Psch

**06.01.0014 Geräteeinsätze für Verbauten**
*** Pauschalposition
Geräte für das Herstellen und Ziehen von
Baugrubenverbaus einschl. Lockerungsbohrungen nach
Unterlagen des AG einsetzen.
Der Einsatz umfasst das mehrmalige Aufstellen und
Abbauen sowie das Umsetzen im Bereich des Bauteils.
Bauteil = Becken RWBA
Einsatz für Lockerungsbohrungen, für Spundwand
herstellen, für Spundwand ziehen.
Menge: 1,000 Psch
AKVS: 363

**06.01.0015 Probeeinbringung Spundwand**
Probeeinbringung zur optimalen Abstimmung zwischen
Einbringgut und Einbringgerät durchführen.
Einzurechnen sind begleitende Schwingungsmessungen.
Die Durchführung der Schwingungsmessungen und
derenAuswertungen sind von einem Fachingenieur für
Schwingungstechnik zu begleiten.
Menge: 4,000 St

**06.01.0016 Auflockerungsbohrung herstellen**
Auflockerungsbohrungen herstellen, ohne Bodenförderung.
Bauteil: Baugrube RWBA
Beschreibung der Homogenbereiche nach Unterlagen
des AG.
Homogenbereich: B und D
Bohrung für Baugrubenverbau .
Durchmesser nach Wahl des AN.
Abgerechnet wird nach Länge in der Wandachse, horizon -
tal,multipliziert mit der vereinbarten Bohlenlänge.
Menge: 1650,000 m2
AKVS: 363

*Hinweis: Hauptfläche der Stahlspundwand*

**06.01.0017 Stahlspundwand herstellen Baugrubenverbau*Länge ü. 12-15 m*Sp., Verank. ges.**
StL-Nr. 2111721015999299
Stahlspundwand entsprechend statischen und konstruktiven Erfordernissen, einschließlich Eck-, Abzweig- sowie
Pass- und Keilbohlen nach Unterlagen des AG herstellen.
Abgerechnet wird nach Länge in der Wandachse, horizontal, multipliziert mit der vereinbarten Bohlenlänge.
Spundwand für temporären Baugrubenverbau.
Bohlenlänge über 12,00 bis 15,00 m.
Stahlsorte '= S 390GP'

min Wy '= 2500'

Spundwand '= wasserdicht'

Spundwand verankert. Erforderliche Gurtung und Verankerung werden gesondert vergütet.
Einbringhilfe 'Lockerungsbohrung wird gesondert
vergütet"'

Einbringen '= erschütterungsarm nach Wahl des AN .
Homogenbereiche: B und D'
Menge: 1455,000 m2
AKVS: 363

*Hinweis: Stahlspundwand-Kranseite*

**06.01.0018 Stahlspundwand herstellen Baugrubenverbau*Länge ü. 12-15 m*Sp., Verank. ges.**
StL-Nr. 2111721015999299
Stahlspundwand entsprechend statischen und konstruktiven Erfordernissen, einschließlich Eck-, Abzweig- sowie
Pass- und Keilbohlen nach Unterlagen des AG herstellen.
Abgerechnet wird nach Länge in der Wandachse, horizontal, multipliziert mit der vereinbarten Bohlenlänge.
Spundwand für temporären Baugrubenverbau.
Bohlenlänge über 12,00 bis 15,00 m.
Stahlsorte '= S 460GP'

min Wy '= 3040'

Spundwand '= wasserdicht'

Spundwand verankert. Erforderliche Gurtung und Verankerung werden gesondert vergütet.
Einbringhilfe '= Lockerungsbohrung wird gesondert
vergütet'

Einbringen '= erschütterungsarm nach Wahl des AN
Homogenbereich: B und D'
Menge: 195,000 m2

**06.01.0019 Stahlspundwand ziehen ziehen Wahl d. AN*Länge ü. 12-15 m Bohlen verwerten**
StL-Nr. 211172151501
Stahlspundwand ziehen. Spundwand nach Unterlagen des
AG. Abgerechnet wird nach Länge in der Wandachse, horizontal, multipliziert mit der tatsächlichen Bohlenlänge.
Ziehen nach Wahl des AN.
Bohlenlänge über 12,00 bis 15,00 m.
Bohlen nach Wahl des AN verwerten.
Menge: 1650,000 m2
AKVS: 363

**06.01.0020 Gurtung für Stahlspundwand herst.**
Gurtung für Stahlspundwand entsprechend statischen und
konstruktiven Erfordernissen nach Unterlagen des AG
herstellen.
Spundwand Baugrube/RWBA
Stahlsorte: S 235
Profil: U 350
Gurtung als Behelfskonstruktion ausbilden, vorhalten,
unterhalten, ausbauen und beseitigen.
Menge: 250,000 m

**06.01.0021 Geräteeinsatz für Verpressarbeiten**
*** Pauschalposition
Geräte für das Herstellen von Verpressankern einschl.
Ankerprüfungen nach Unterlagen des AG einsetzen.
Der Einsatz umfasst das mehrmalige Aufstellen und
Abbauen sowie das Umsetzen im Bereich des Bauteils.
Bauteil = Becken/RWBA
Einsatz für Verpressanker und Ankerprüfungen.
Menge: 1,000 Psch
AKVS: 363

**06.01.0022 Verpressanker einbauen**
Verpressanker entsprechend statischen und konstruktiven
Erfordernissen nach Unterlagen des AG einbauen. Veran -
kerungsbohrung durchführen, einschließlich
erforderlicher Durchdringungen von Konstruktionsteilen.
Verpressanker
auf die Festlegekraft anspannen. Abnahmeprüfung
durchführen . Herstellen der Endausbildung (Ankerkopf
und Ankerfuß) wird gesondert vergütet.
Belastungsprüfung zur Bestätigung der Eignung wird
gesondert vergütet. Abgerechnet wird die Länge zwischen
Außenkante Ankerplatte am Ankerkopf und Außenkante
Stahlzugglied am Ankerfuß.
Beschreibung der Homogenbereiche nach Unterlagen des
AG.
Homogenbereiche: B und D
Bauteil = Becken/RWBA. Korrosionsschutz herstellen.
Ankerlänge bis 18,00 m
Ankerkraft = 589 kN
Verpresssystem für einfache Nachverpressung einbauen.
Bohrgut entsorgen. Entsorgen wird gesondert vergütet.
Menge: 30,000 St

**06.01.0023 Enden für Verpressanker herstellen Stahlspundwand*Daueranker ü. 550 bis 600 KN**
StL-Nr. 211175153308
Enden (Ankerkopf und Ankerfuß) für Verpressanker entsprechend statischen und konstruktiven Erfordernissen
herstellen. Abgerechnet wird nach Anzahl der Anker.
Bauteil = Stahlspundwand.
Anker als Daueranker. Korrosionsschutz herstellen.
Ankerkraft über 550 bis 600 KN.
Menge: 30,000 St
AKVS: 363

**06.01.0024 Verpressanker nachverpressen einmal nachverpr.**
StL-Nr. 2111752001
Verpressanker nachverpressen.
Anker einmal nachverpressen.
Menge: 10,000 St

**06.01.0025 Untersuchungsprüfung durchführen ü 550 bis 600 KN**
StL-Nr. 2111792008
Untersuchungsprüfung von Verpressankern nach Unterlagen
des AG durchführen.
Ankerkraft über 550 bis 600 KN.
Menge: 30,000 St
AKVS: 363

**06.01.0026 Kolonneneinsatz f. Hindernisbeseit. Spundw. einbr.**
StL-Nr. 2111792504
Kolonne zur Beseitigung von Hindernissen einsetzen.
Vergütet wird ein Verrechnungssatz, der sämtliche Aufwendungen für den Einsatz, insbesondere Gerätevorhalte-
und Betriebsstoffkosten sowie die Kosten für das Bedienungspersonal einschließlich sämtlicher Zuschläge umfasst. Abgerechnet werden die tatsächlichen geleisteten
Einsatzstunden, ohne Stillstand.
Einsatz beim Einbringen von Spundwänden.
Menge: 10,000 h

**06.01.0027 Stillstand Geräte Spundw. o. Pers.**
Stillstandsstunden Einbringgerät Spundwand ohne
Personal, bei Umständen, die der AG zu vertreten hat
sowie bei der Beseitigung unvorhergesehener Hindernisse
soweit eine Stillstandsstunde wird.
Die Beseitigung von Hindernissen darf nur in
Abstimmungmit dem AG erfolgen.
Menge: 5,000 h

**06.01.0028 Stillstand Geräte Spundw. m. Pers.**
Wie vor, jedoch mit Bedienpersonal und Betriebsstoffen.
Menge: 5,000 h
AKVS: 363

#### Untertitel 06.02 Lärmschutzwall

*Hinweis: Der Bodeneinbau erfolgt lagenweise mit einer maximalen*
Der Bodeneinbau erfolgt lagenweise mit einer maximalen
Schichtdicke von 30 cm. Erforderliche qualifizierte
Bodenverbesserungen sind ebenfalls in jeder Lage auszuführen sowie die Verdichtungskontrollen.

**06.02.0001 Boden bzw. Fels und einbauen**
Den gelösten und zur Einbaustelle antransportierten
Boden bzw. Fels in den Auftragsbereichen profilgerecht
auf dem bauseits erstellten Lärmschutzunterbau einbauen
und verdichten, einschließlich ggf. erforderlicher
Wasserzugabe. Beschreibung der Homogenbereiche nach
Unterlagen des AG. Die Herstellung von Mulden und
Gräben wird gesondert vergütet.
Homogenbereich = B
Erforderlich werdende qualifizierte Verbesserung des
Bodens mit Bindemitteln 25 Kg/m2 nach Wahl des AN durchführen.
Bindemittel wird nicht gesondert vergütet.
Zusätzlich zu den lokalen Prüfungen des Verformungsmoduls soll eine dynamische, flächendeckende Verdichtungskontrolle mittels geeigneten Verdichtungsgeräten nach wahl des AN erfolgen.
Einbaustelle Lärmschutzwall 21b
Örtliche Vertiefungen im Planum, die beim Felsabtrag
entstehen, mit geeignetem, nicht frostempfindlichem
Boden verfüllen.
In der Längsachse des Dammes ist eine Abtreppung von 1,00m Höhe als Verzahnung auszubilden.
Im Verzahnungsbereich ist eine ausreichende Entwässerung sicherzustellen.
Das Herstellen des Planums wird gesondert vergütet.
Abrechnung nach Auftragsprofilen.
Menge: 4300,000 m3
AKVS: 344

#### Untertitel 06.03 Betonarbeiten RWBA

**06.03.0001 Arbeitsgerüst herstellen*Erdung, Berührung**
*** Pauschalposition
StL-Nr. 2211630690000001
Arbeitsgerüste, einschließlich ggf. erforderlicher
Gründung sowie ggf. erforderlicher Treppentürme und
weiterer Leitergänge, nach statischen, konstruktiven
und sicherheitstechnischen Erfordernissen herstellen
und beseitigen, für den Zeitraum der eigenen Leistung
vorhalten und unterhalten.
Einsatzort 'Betonbecken der RWBA'

Erdungs- und Berührungsschutzmaßnahmen nach Unterlagen
des AG herstellen.
Menge: 1,000 Psch
AKVS: 363

**06.03.0002 Überwachungsklasse ÜK 2**
*** Pauschalposition
Bei der Baustelle ist die Überwachungsklasse ÜK 2
gefordert. Es sind Gütenachweise der einzubauenden
Betone gemäß den gültigen Vorschriften (DIN EN 1045-2,
 - 3, DIN EN 206-1) mit folgenden Mindestleistungen zu
erbringen:
Labor- , Mess- und Transportfahrzeug,
Fahrzeitkosten Baustoffprüfer,
Herstellen von Frischbetonwürfeln,
Bestimmung des Ausbreitmaßes,
Bestimmung der Frischbetonrohdichte,
Bestimmung des Gehaltes an Luftporen,
Bestimmung der Druckfestigkeit,
Bestimmung der Festbetondichte,
Bestimmung der Wasserundurchlässigkeit
Gütenachweise dem AG übergeben.
Menge: 1,000 Psch
AKVS: 338

**06.03.0003 Betoneinbautechnologie**
*** Pauschalposition
Erstellung eines detaillierten technologischen
Ablaufplanes für den Betoneinbau.
Betonprojekt für die Herstellung massiger Betonbauteile
zur Reduzierung der Eigenspannungen, Hydratationswärme,
Schwindspannungen etc.
Übergabe:
4-fach in Papierform und in digitaler Form als PDF zur
Prüfung und Freigabe durch den AG. Prüfauflagen sind zu
beachten und kostenneutral einzuarbeiten. Übergabe der
gleichgestellten Endfassung:
4-fach in Papierform.
Medium und Format für die Datenübergabe nach
Vertragsunterlagen und LV - Hinweis.
Menge: 1,000 Psch

*Hinweis: Betonierarbeiten:*
Bei allen Betonierarbeiten zur Erstellung der Bauwerke
sind folgende Leistungen einzurechnen:
- Mehraufwendungen für die Ausbildung der Betonierfugen
- Die Mehraufwendungen für das Glätten und Fasen des
Wandkopfes oder Abschrägen gem. Zeichnung
- Beton mit hohem Wassereindringwiderstand

**06.03.0004 Bew. Beton einschl. Schalung herst.*Stahlbeton C35/45*Schaltafeln**
StL-Nr. 2211831391599100
Bewehrten Beton einschließlich Schalung nach Unterlagen
des AG herstellen. Schalung vorhalten und beseitigen.
Bewehrung und Traggerüst der Bemessungsklasse B werden
gesondert vergütet.
Bauteil '= Bodenplatte des Betonbeckens der RWBA'

Art der Verwendung = Stahlbeton.
Druckfestigkeitsklasse C35/45.
Expositionsklasse '= XC2, XC4, XD1, XF1,XA1, XM1, WA'

Zusätzliche Anforderungen '= WU-Beton'

Sichtflächenschalung = Schaltafeln.
Menge: 350,000 m3

**06.03.0005 Bew. Beton einschl. Schalung herst.*Stahlbeton C35/45*Schaltafeln**
StL-Nr. 2211831391599100
Bewehrten Beton einschließlich Schalung nach Unterlagen
des AG herstellen. Schalung vorhalten und beseitigen.
Bewehrung und Traggerüst der Bemessungsklasse B werden
gesondert vergütet.
Bauteil '= Wände - Becken (Außenwände, Innenwände,
Tauchwand, Auflager- Lamellenklärer)'

Art der Verwendung = Stahlbeton.
Druckfestigkeitsklasse C35/45.
Expositionsklasse '= XC2, XC4, XD1, XF1, XA1, XM1, WA'

Zusätzliche Anforderungen '= WU-Beton'

Sichtflächenschalung = Schaltafeln.
Menge: 510,000 m3
AKVS: 363

**06.03.0006 Unbewehrten Beton herstellen*Mit Schalung**
StL-Nr. 22118338999020
Unbewehrten Beton nach Unterlagen des AG herstellen.
Beton '= als Profilbeton gem. Planunterlagen des AG. In
die noch frische, nicht geschalte Oberfläche ist ein 2
cm dicker Zementestrich nach DIN 18560 mit hohem
Widerstand gegen chemische Angriffe (sinngemäß
DIN EN 206-1, DIN 1045-2), M V 1:3, einzuarbeiten,
abzureiben und zu glätten.'

Druckfestigkeitsklasse '= C30/37.'

Expositionsklasse '= XC4, XD2, XF3'

Beton einschließlich Schalung herstellen. Schalung vorhalten und beseitigen.
Menge: 400,000 m3
AKVS: 338

**06.03.0007 Fugeneinlage einbauen**
Fugeneinlage nach Zeichnung in der Fuge zwischen
Profilbeton und Bauwerkswand einbauen. Einlage aus
Einlage bis auf die für die Verfüllung erforderliche
Tiefe ausbauen. Material in Eigentum des AN übernehmen
und von der Baustelle entfernen.
Menge: 20,000 m2

**06.03.0008 Fuge mit Fugenmasse verfüllen**
Fuge zwischen Profilbeton und Bauwerkswand mit
Fugenmasse verfüllen. Wandungen mit geeignetem
Voranstrich versehen. Material = Polysulfid,
tatsächliche Dauerbewegungsaufnahme min. 25 %
Fugenwandungen = Beton.
Fugenbreite über 10 bis 15 mm.
Fülltefe = 20 mm.
Unterfüllstoff einbauen.
Menge: 100,000 m
AKVS: 338

**06.03.0009 Gleitschicht herstellen**
Gleitschicht herstellen.
Abgerechnet wird die bedeckte Fläche. Einbau auf ebener
Sauberkeitsschicht. Gleitschicht aus zweilagiger PE-
Folie, je mind. 0,2 mm dick.
Menge: 700,000 m2

**06.03.0010 Wandausspar. 35/35-45/45mm, Zulage**
Herstellung der oberen Wand-Aussparung für
Gitterrostabdeckung, 35/35 bis 45/45 - einschl.
Einbetonieren von verzinkten Winkelrahmen mit
Widerhaken
l=12cm, nach Zeichnung für Stb-Wände anlegen.
Winkelrahmen in verzinktem Stahl einschl. Eckelemente
liefern. Als Zulage zu den Bauwerkswänden.
Abgerechnet wird nach lfm-Aussparung/Winkelrahmen.
Menge: 60,000 m

**06.03.0011 Wandfase b.3/3cm, Zulage**
Abschrägung/Herstellung der oberen Wand-Fase unter
45°, 20/20 bis 30/30mm, nach Zeichnung für Stb-Wände
anlegen.
Als Zulage zu den Bauwerkswänden.
Abgerechnet wird nach lfm-Fase.
Menge: 480,000 m

**06.03.0012 Nachbehandlung der Betonflächen**
*** Pauschalposition
Betonflächen gemäß ZTV - I NG. nachbehandeln durch
Belassen der Schalung oder wasserhaltende und
wärmedämmende Abdeckung sowie ggf. feuchthalten der
schützenden Anlagen und Einrichtungen.
Bauteil = Gesamtes Bauwerk- RWBA
Menge: 1,000 Psch

*Hinweis: Vorbemerkungen zu Bauwerksfugen*
Vorbemerkungen zu Bauwerksfugen Allgemeines:
Einbau von Fugen nach Erfordernis, Statik.
Lage und Ausführung der Arbeitsfugen nach Wahl des AN.
Arbeitsfugen nach DIN 7865 und 18197 und ZTV-ING Teil
3, Abschnitt 3, Bast-Richtzeichnung Fug 1 und 2, und
technischen Regelwerken bzw. nach den Richtlinien des
Herstellers, Öl- und säurebeständig nach Wahl des AN,
einschl. Lieferung und aller Nebenleistungen;
Arbeitsfugen werden als Zulage gesondert vergütet.
Die zu erwartenden Aufwendungen für die Baustelle nach
Überwachungsklasse 2 sind unter Verweis auf die
beiliegenden Planunterlagen vom AN abzuschätzen/zu
kalkulieren und entsprechend einzurechnen.

**06.03.0013 Fugenband einbauen*In Arbeitsfugen Innenband**
StL-Nr. 241232259401
Fugenband nach Unterlagen des AG einbauen und verankern. Stöße und Verbindungen herstellen.
Bauteil '= Bodenplatte, Innenwände, Außenwände.
Bodenplatte mit durchlaufender Bewehrung.
Arbeitsfugenband Elastomer: innenliegend nach DIN 7865-
1-2, Form F 300, Gesamtbreite a = 300 mm, Dicke des
Dehnteils c = 8 mm liefern und einbauen. Einsatz:
Arbeitsfugen der Betonierabschnitte der Sohlplatten,
einschl. Sockel der aufgehenden Wände. Einbau nach WU-
Richtlinie zur Abdichtung von Arbeitsfugen gegen
drückendes und nichtdrückendes Wasser. Die technischen
Vorbemerkungen und die Anforderungen der DIN 18197 sind
zu beachten. Baustellen-Stumpfverbindungen sind homogen
und wasserdicht nach der Vulkanisieranleitung des
Fugenbandherstellers zu fügen. Werkseigene Formteile
und Baustellen-Stumpfverbindungen werden nicht
gesondert vergütet. Befestigungsmittel für das
Fugenband werden nicht gesondert vergütet. Dichter
Schalungsanschluss und evtl. Erschwernisse aus
Behinderung durch Schalung und Bewehrung sowie
Rohreinbindungen sind mit dem EP abgegolten.
Fugenbänder werden nach ihrer größten Länge
(Schrägschnitt, Gehrungen) gerechnet, Formstücke werden
dabei übermessen.'

Band in Arbeitsfuge einbauen.
Band = Innenband.
Menge: 350,000 m

**06.03.0014 Wandöffnung DN 300, herst., Zulage**
Öffnung DN 300 in 30 cm dicker Stb-Wand anlegen.
Öffnungen für Gewindeschieber DN 300. Als Zulage zu den
Innenwänden.
Menge: 9,000 St
AKVS: 363

**06.03.0015 Wandöffnung DN 400, herst., Zulage**
Öffnung DN 400 in 50 cm dicker Stb-Wand anlegen.
Öffnungen für Gewindeschieber DN 400. Als Zulage zu den
Innenwänden.
Menge: 6,000 St

**06.03.0016 Wandöffnung DN 600, herst., Zulage**
Öffnung DN 600 in 50 cm dicker Stb-Wand anlegen.
Öffnungen für Gewindeschieber DN 600. Als Zulage zu den
Innenwänden.
(Drosselschieber)
Menge: 1,000 St
AKVS: 363

**06.03.0017 Wandöffnung DN 800, herst., Zulage**
Öffnung DN 800 in 50 cm dicker Stb-Wand anlegen.
Öffnungen für Gewindeschieber DN 800. Als Zulage zu den
Innenwänden.
Menge: 1,000 St

**06.03.0018 Wandöffnung DN 900, herst., Zulage**
Öffnung DN 900 in 30 cm dicker Stb-Wand anlegen.
Öffnungen für Gewindeschieber DN 900. Als Zulage zu den
Außenwänden.
Menge: 2,000 St

**06.03.0019 Wandöffnung DN 1000, herst., Zulage**
Öffnung DN 1000 in 50 cm dicker Stb-Wand anlegen.
Öffnungen für Gewindeschieber DN 1000. Als Zulage zu
den
Innenwänden.
Menge: 1,000 St
AKVS: 363

**06.03.0020 Wandöffnung DN 900, herst., Zulage**
Öffnung DN 900 in 30 cm dicker Stb-Wand anlegen.
Öffnungen für Rohranschluss DN 900. Als Zulage zu den
Außenwänden.
Menge: 2,000 St

*Hinweis: Anschluss der Oberflächenentwässerung.*

**06.03.0021 Wandöffnung DN 150, herst., Zulage**
Öffnung DN 150 in 50 cm dicker Stb-Wand anlegen.
Öffnungen für den Abschluss der
Oberflächenentwässerung. Als Zulage zu den Außenwänden.
Menge: 1,000 St
AKVS: 363

**06.03.0022 Wandöffnung/Einlaufkasten herst.**
Wandöffnung: 500 mm x 200 mm
Einbau Rechteckprofil 500 mm x 200 mm aus Edelstahl V4A
mit Tropfkante 20 mm am Auslauf und mobilen Rostrahmen
als Amphibienschutz, Aufkantung 10 mm an Zulauf.
Menge: 2,000 St
AKVS: 363

**06.03.0023 Betonstahl einbauen**
StL-Nr. 2211821399
Betonstahl entsprechend statischen und konstruktiven
Erfordernissen einbauen.
Bauteil '= Betonbecken der RWBA'

Stahlsorte '= BST 500 S, (A).'
Menge: 148,000 t

**06.03.0024 Jahreszahl-Matrize einbauen Matrize d. AG**
StL-Nr. 2211892310
Jahreszahl-Matrize nach RIZ "Jahr 1" einbauen.
Matrize liefert AG.
Menge: 1,000 St
AKVS: 363

*Hinweis: Abdichtung Rohranschluss*

**06.03.0025 Injektionsschlauch einbauen**
Mehrfach verpressbaren Injektionsschlauch zur
nachträglichen Abdichtung von Fugen einbauen. Injekti -
onsschlauch ist auf das einzubringende Verpressgut ab -
zustimmen. Verpress- und Entlüftungsgsenden sowie Verwahrdosen einbauen.
Injektionsschlauch zur planmäßigen Verpressung. Ver -
pressgut wird gesondert vergütet.
Einbau in Arbeitsfuge.
Menge: 200,000 m

**06.03.0026 Verpressgut einpressen**
Verpressgut zur planmäßigen Verpressung mittels
druckund
mengenregulierbarer Pumpe über gesondert vergütetes
Injektionsschlauchsystem einpressen.
Verpressgut = Epoxidharz.
Menge: 20,000 kg

*Hinweis: Gerüst für das RWBA*

**06.03.0027 Traggerüst herstellen Öffnungen n. U.*Wasserd.Abdeckung Verkehrssich.n.U.**
*** Pauschalposition
StL-Nr. 22116106111000
Traggerüst der Bemessungsklasse B für gesamtes Bauwerk
nach statischen, konstruktiven und sicherheitstechnischen Erfordernissen herstellen, vorhalten, unterhalten
und beseitigen.
Öffnungen nach Unterlagen des AG freihalten.
Gerüst mit wasserdichter Abdeckung im Verkehrsbereich.
Einrichtungen für Verkehrssicherung nach Unterlagen des
AG einbauen, vorhalten, unterhalten, betreiben und beseitigen.
Menge: 1,000 Psch
AKVS: 421

**06.03.0028 Arbeitsgerüst herstellen*Öffnungen des AG Wasserd.Abdeckung*Verkehrssich.n.U. Umweltschutzeinr.**
*** Pauschalposition
StL-Nr. 2211630690111100
Arbeitsgerüste, einschließlich ggf. erforderlicher
Gründung sowie ggf. erforderlicher Treppentürme und
weiterer Leitergänge, nach statischen, konstruktiven
und sicherheitstechnischen Erfordernissen herstellen
und beseitigen, für den Zeitraum der eigenen Leistung
vorhalten und unterhalten.
Einsatzort '= RWBA-Becken'

Öffnungen nach Unterlagen des AG freihalten.
Gerüst mit wasserdichter Abdeckung.
Einrichtungen für Verkehrssicherung nach Unterlagen des
AG einbauen, vorhalten, unterhalten, betreiben und beseitigen.
Einrichtungen zum Schutz der Umwelt nach Unterlagen des
AG einbauen, vorhalten, unterhalten, ggf. betreiben und
beseitigen.
Menge: 1,000 Psch
AKVS: 421

#### Untertitel 06.04 Ausstattung RWBA

*Hinweis: Zur Vermeidung einer galvanischen Korrosion zwischen*
Zur Vermeidung einer galvanischen Korrosion zwischen
den verzinkten und Edelstahlteilen ist eine galvanische
Trennung erforderlich, z.B. durch den Einbau von Neoprenstreifen und ist bei der Kalkulation der Einheitspreise zu berücksichtigen.

**06.04.0001 Stahlgeländer einbauen H = 1100 mm*Holmgel. m. 1 ZH Verank.Fusspl.**
StL-Nr. 2112131399210030
Geschweißtes Stahlgeländer nach Unterlagen des AG einbauen.
Abgerechnet wird nach Länge des Handlaufs zwischen den
Achsen der Endpfosten bzw. Endstäbe.
Geländer '"Sicherung des Beckens'

Material '= Nichtrostender Stahl, Werkstoff-Nr. 1.4401
oder 1.4571.
Oberflächenbeschaffenheit nach Unterlagen des AG.'

Höhe des Geländers 1100 mm.
Ausbildung als Holmgeländer mit einem Zwischenholm.
Verankerung mit Fußplatte und Verbundankern.
Menge: 220,000 m

**06.04.0002 Geländertür B = 800 mm, Zulage**
Geländertür aus nicht rostendem Stahl (Werkstoff-Nr. 1.
4571), für vorgenanntes Gurtgeländer, aus Rechteckrohr
60 × 40 × 3 mm mit Edelstahlbändern,
Durchschlagsicherung
und Verschluss, zur Montage zwischen zwei
Geländerpfosten, H=1100mm, Durchgangsbreite 800 mm als
Zulage zum Geländer.
Der Verschluss ist als Überwurf auszubilden.
Verkehrslast horizontal DIN 1055-3, 0,5 kN/m.
Geländertür unter Schutzgas geschweißt und im Vollbad
gebeizt und passiviert.
Menge: 7,000 St
AKVS: 363

**06.04.0003 Einstiegsbügel, Zulage Geländertür**
Zwei Halte-/Holmbügel als Einstiegshilfe zum sicheren Aus- und Einstieg an jeden Durchstiegspfosten montieren.
Nutzlänge ca. 1,30 m.
Bügelschenkellänge ca. 300 mm.
Mit langen Schenkeln aus Edelstahl, Werkstoff 1.4571,
liefern und einbauen, mit Befestigung am Geländer und an der Bauwerkswand mit Anschlussplatte.
Rundrohr 42,4 × 3 mm
Alle erforderlichen Materialien sind zu liefern und höhen- und fluchtgerecht einzubauen.
Befestigungsmaterial aus Edelstahl, Werkstoff 1.457
Menge: 7,000 St

*Hinweis: Leitern: 6 Stück ca. 4,30 m lang*

**06.04.0004 Leiter einbauen**
StL-Nr. 2112191799099999
Leiter entsprechend statischen und konstruktiven Erfordernissen nach Unterlagen des AG einbauen. Abgerechnet
wird nach Länge zwischen den Achsen der Endsprossen
bzw. Endstufen.
Einbauort '= Becken - RWBA'

Leiter '= senkrechte ortsfeste Leiter gem. DIN EN
14396'

Material '= Edelstahl 1.4571'

Schutzmaßnahme '= Leiterholme ohne Verlängerung als
Einstieghilfe.'

Auftritt '= U-Profil-Sprossen mit doppelreihiger nach
oben gedrückter Lochung, rutschhemmend R12.
Leiterlängen = 6 St. a ca. 4,30 m
Steigmaß = 280 mm.
Lichte Weite = 400 mm.
Wandabstand = 150 mm.'

Leiter '= gemäß Herstellerangaben befestigen, einschl.
Anschluss der Erdung. Befestigungs- und
Verbindungsmittel aus nichtrostendem Stahl, Stahlsorte
Werkstoff-Nr. 1.4571A4 oder A5.'
Menge: 25,800 m

**06.04.0005 Leiter einbauen**
StL-Nr. 2112191799099999
Leiter entsprechend statischen und konstruktiven Erfordernissen nach Unterlagen des AG einbauen. Abgerechnet
wird nach Länge zwischen den Achsen der Endsprossen
bzw. Endstufen.
Einbauort '= Vorschacht-Einlauf zum Becken.'

Leiter '= senkrechte ortsfeste Leiter gem. DIN EN
14296.'

Material '= Edelstahl 1.4571A4 oder A5.'

Schutzmaßnahme '= Leiterholme ohne Verlängerung als
Einstieghilfe.'

Auftritt '= U-Profil-Sprossen mit doppelreihiger nach
oben gedrückter Lochung, rutschhemmend R12.
Leiterlängen = 1 St. a ca. 2,30 m
Steigmaß = 280 mm.
Lichte Weite = 400 mm.
Wandabstand = 150 mm.'

Leiter '= gemäß Herstellerangaben befestigen, einschl.
Anschluss der Erdung. Befestigungs- und
Verbindungsmittel aus nichtrostendem Stahl, Stahlsorte
Werkstoff-Nr.1.4571A4 oder A5.'
Menge: 2,300 m
AKVS: 421

**06.04.0006 Leiter einbauen**
StL-Nr. 2112191799099999
Leiter entsprechend statischen und konstruktiven Erfordernissen nach Unterlagen des AG einbauen. Abgerechnet
wird nach Länge zwischen den Achsen der Endsprossen
bzw. Endstufen.
Einbauort '= Sandfang'

Leiter '= senkrechte ortsfeste Leiter gem. DIN EN
14296.'

Material '=  Edelstahl 1.4571A4 oder A5.'

Schutzmaßnahme '= Leiterholme ohne Verlängerung als
Einstieghilfe.'

Auftritt '= U-Profil-Sprossen mit doppelreihiger nach
oben gedrückter Lochung, rutschhemmend R12.
Leiterlängen = 1 St. a ca. 4,70 m
Steigmaß = 280 mm.
Lichte Weite = 400 mm.
Wandabstand = 150 mm.'

Leiter '= gemäß Herstellerangaben befestigen, einschl.
Anschluss der Erdung. Befestigungs- und
Verbindungsmittel aus nichtrostendem Stahl, Stahlsorte
Werkstoff-Nr. 1.4571A4 oder A5.'
Menge: 4,700 m
AKVS: 421

**06.04.0007 Leiter einbauen**
StL-Nr. 2112191799099999
Leiter entsprechend statischen und konstruktiven Erfordernissen nach Unterlagen des AG einbauen. Abgerechnet
wird nach Länge zwischen den Achsen der Endsprossen
bzw. Endstufen.
Einbauort '= Bypassschacht'

Leiter '= senkrechte ortsfeste Leiter gem. DIN EN
14296.'

Material '= Edelstahl 1.4571A4 oder A5.'

Schutzmaßnahme '= Leiterholme ohne Verlängerung als
Einstieghilfe.'

Auftritt '= U-Profil-Sprossen mit doppelreihiger nach
oben gedrückter Lochung, rutschhemmend R12.
Leiterlängen = 1 St. a ca. 1,40 m
Steigmaß = 280 mm.
Lichte Weite = 400 mm.
Wandabstand = 150 mm.'

Leiter '= gemäß Herstellerangaben befestigen, einschl.
Anschluss der Erdung. Befestigungs- und
Verbindungsmittel aus nicht rostendem Stahl, Stahlsorte
Werkstoff-Nr. 1.4571A4 oder A5.'
Menge: 1,400 m
AKVS: 421

**06.04.0008 Leiter einbauen**
StL-Nr. 2112191799099999
Leiter entsprechend statischen und konstruktiven Erfordernissen nach Unterlagen des AG einbauen. Abgerechnet
wird nach Länge zwischen den Achsen der Endsprossen
bzw. Endstufen.
Einbauort '= Ablaufrinne'

Leiter '= senkrechte ortsfeste Leiter gem. DIN EN
14296.'

Material '= Edelstahl 1.4571A4 oder A5.'

Schutzmaßnahme '= Leiterholme ohne Verlängerung als
Einstieghilfe.'

Auftritt '= U-Profil-Sprossen mit doppelreihiger nach
oben gedrückter Lochung, rutschhemmend R12.
Leiterlängen = 1 St. a ca. 2,65 m
Steigmaß = 280 mm.
Lichte Weite = 400 mm.
Wandabstand = 150 mm.'

Leiter '= gemäß Herstellerangaben befestigen, einschl.
Anschluss der Erdung. Befestigungs- und
Verbindungsmittel aus nicht rostendem Stahl, Stahlsorte
Werkstoff-Nr. 1.4571A4 oder A5.'
Menge: 2,650 m
AKVS: 421

**06.04.0009 Leiter einbauen**
StL-Nr. 2112191799099999
Leiter entsprechend statischen und konstruktiven Erfordernissen nach Unterlagen des AG einbauen. Abgerechnet
wird nach Länge zwischen den Achsen der Endsprossen
bzw. Endstufen.
Einbauort '= Ablaufschacht'

Leiter '= senkrechte ortsfeste Leiter gem. DIN EN
14296.'

Material '= senkrechte ortsfeste Leiter gem. DIN EN
14296.'

Schutzmaßnahme '= Leiterholme ohne Verlängerung als
Einstieghilfe.'

Auftritt '= U-Profil-Sprossen mit doppelreihiger nach
oben gedrückter Lochung, rutschhemmend R12.
Leiterlängen = 1 St. a ca. 2,70 m
Steigmaß = 280 mm.
Lichte Weite = 400 mm.
Wandabstand = 150 mm.'

Leiter '= gemäß Herstellerangaben befestigen, einschl.
Anschluss der Erdung. Befestigungs- und
Verbindungsmittel aus nicht rostendem Stahl, Stahlsorte
Werkstoff-Nr. 1.4571A4 oder A5.'
Menge: 2,700 m
AKVS: 421

*Hinweis: Bedienungssteg inkl. aller Befestigungsmaterialien.*
Bedienungssteg inkl. aller Befestigungsmaterialien.
Die Auflagerkonstruktion wird nicht gesondert vergütet
und ist im EP einzurechnen.

**06.04.0010 Stahlgitterrost Laufsteg "A"**
Stahlgitterrostabdeckung Laufsteg "A" siehe
Systemzeichnung des AG, Rutschhemmung min. R12,
einschl. Unterkonstruktion in feuerverzinkter
Ausführung gemäß Zeichnung. Gitterroste mehrteilig und
abnehmbar, mit Gitterrostklemmen befestigt, einschl.
Auflagerkonstruktion aus IPB-Trägern bzw. U-Profilen,
Knotenblech, Kopfbelech nach Statik des AN. Maximale
Durchbiegung 1/200 der Stützweite, Flächenbelastung 5
kN/m² oder 1 kN Einzellast (Aufstandsfläche 15 × 15 cm)
. Inklusive aller Nebenleistungen, Auflager und
Befestigungsmittel nach statischem Erfordernis. Werks-/
Fertigungszeichnungen sind vor der Produktion vom AN
zur Freigabe durch den AG zu liefern. Mehraufwand für
aufklappbare Gitterrostabdeckungen wird als Zulage
vergütet. Abgerechnet wird nach Fläche
Gitterrostabdeckung, aufklappbare Gitterroste werden
übermessen.Einschließlich Fußleiste 100 × 3 mm
Gitterrost: Schweißpressrost Fa. Lichtgitter oder gleichwertig
SP 350 - 34/38-3
Werkstoff: WSt 1.4401
Eine Entkopplung zwischen den verschiedenen
Werkstoffen der Gitterroste/Einlegerahmen/Traverse
und den Befestigungs- und Verschlussteile ist im
Einheitspreis zu berücksichtigen.
Menge: 60,000 m2

**06.04.0011 Stahlgitterrost Laufsteg "B"**
Stahlgitterrostabdeckung Laufsteg "B" siehe
Systemzeichnung des AG, Rutschhemmung min. R12,
einschl. Unterkonstruktion in feuerverzinkter
Ausführung gemäß Zeichnung. Gitterroste mehrteilig und
abnehmbar, mit Gitterrostklemmen befestigt, einschl.
Auflagerkonstruktion aus IPB-Trägern bzw. U-Profilen,
Knotenblech, Kopfbelech nach Statik des AN. Maximale
Durchbiegung 1/200 der Stützweite, Flächenbelastung 5
kN/m² oder 1 kN Einzellast (Aufstandsfläche 15 × 15 cm)
.
Inklusive aller Nebenleistungen, Auflager und
Befestigungsmittel nach statischem Erfordernis. Werks-/
Fertigungszeichnungen sind vor der Produktion vom AN
zur Freigabe durch den AG zu liefern. Mehraufwand für
aufklappbare Gitterrostabdeckungen wird als Zulage
vergütet. Abgerechnet wird nach Fläche
Gitterrostabdeckung, aufklappbare Gitterroste werden
übermessen. Einschließlich Fußleiste 100 × 3 mm
Gitterrost: Schweißpressrost Fa. Lichtgitter oder gleichwertig
SP 350 - 34/38-3
Werkstoff: WSt 1.4401
Eine Entkopplung zwischen den verschiedenen
Werkstoffen der Gitterroste/Einlegerahmen/Traverse
und den Befestigungs- und Verschlussteile ist im
Einheitspreis zu berücksichtigen.
Menge: 20,000 m2
AKVS: 334

**06.04.0012 Stahlgitterrost Ablaufrinne**
Stahlgitterrostabdeckung "Ablaufrinne" siehe
Systemzeichnung des AG, für einbetonierten Winkelrahmen
35/35mm bis 45/45mm, Rutschhemmung min. R12, einschl.
Unterkonstruktion in feuerverzinkter Ausführung gemäß
Zeichnung. Gitterroste mehrteilig und abnehmbar, mit
Gitterrostklemmen befestigt, einschl.
Auflagerkonstruktion aus IPB-Trägern bzw. U-Profilen,
nach Statik des AN. Maximale Durchbiegung 1/200 der
Stützweite, Flächenbelastung 5 kN/m² oder 1 kN
Einzellast (Aufstandsfläche 15 × 15 cm). Inklusive
aller Nebenleistungen. Auflager und Befestigungsmittel
nach statischem Erfordernis. Werks-/
Fertigungszeichnungen sind vor der Produktion vom AN
zur Freigabe durch den AG zu liefern. Mehraufwand für
aufklappbare Gitterrostabdeckungen wird als Zulage
vergütet. Abgerechnet wird nach Fläche
Gitterrostabdeckung, aufklappbare Gitterroste werden
übermessen.
Einschließlich Fußleiste 100 × 3 mm
Gitterrost: Schweißpressrost Fa. Lichtgitter oder gleichwertig
SP 350 - 34/38-3
Werkstoff: WSt 1.4401
Eine Entkopplung zwischen den verschiedenen
Werkstoffen der Gitterroste/Einlegerahmen/Traverse
und den Befestigungs- und Verschlussteile ist im
Einheitspreis zu berücksichtigen.
Menge: 30,000 m2

**06.04.0013 Stahlgitterrost aufklappbar, Zulage**
Teilbereich der Lauffläche in Gitterrostabdeckung
2-flügelig
klappbar mit Scharnier, Auflagerwinkel und Verriegelung
nach Unterlagen des AG herstellen.
Öffnung für Einstieg, 2-flügelig.
Klappbare Fläche 800 x 1000 mm.
Als Zulage zur vorgenannten Positionen
Gitterrostabdeckungen einbauen.

Eine Entkopplung zwischen den verschiedenen
Werkstoffen der Gitterroste/Einlegerahmen/Traverse
und den Befestigungs- und Verschlussteile ist im
Einheitspreis zu berücksichtigen.
Menge: 4,000 St

**06.04.0014 Stahlgitterrost - Zulaufschacht**
Stahlgitterrostabdeckung 1,60 × 3,30 m in vierseitigem
Winkelrahmen, aufklappbar 180°, je 0,80 m mit jeweils
vier
Scharnieren und versenkbarem Griff, mit
Sicherheitsbügel,
begehbar. Scharniere und Befestigungsteile aus nicht
rostendem Stahl (Werkstoff 1.4401). Entsprechend den
statischen Erfordernissen. Sonst wie vor.
Gitterrost: Schweißpressrost Fa. Lichtgitter oder gleichwertig
SP 350 - 34/38-3
Werkstoff: WSt 1.4401
Eine Entkopplung zwischen den verschiedenen
Werkstoffen der Gitterroste/Einlegerahmen/Traverse
und den Befestigungs- und Verschlussteile ist im
Einheitspreis zu berücksichtigen.
Menge: 1,000 St

**06.04.0015 Stahlgitterrost - Bypassschacht**
Stahlgitterrostabdeckung 1,60 × 3,10 m in vierseitigem
Winkelrahmen, aufklappbar 180°, je 0,80 m mit jeweils
vier
Scharnieren und versenkbarem Griff, mit
Sicherheitsbügel,
begehbar. Scharniere und Befestigungsteile aus nicht
rostendem Stahl (Werkstoff 1.4401). Entsprechend den
statischen Erfordernissen. Sonst wie vor.
Gitterrost: Schweißpressrost Fa. Lichtgitter oder gleichwertig
SP 350 - 34/38-3
Werkstoff: WSt 1.4401
Eine Entkopplung zwischen den verschiedenen
Werkstoffen der Gitterroste/Einlegerahmen/Traverse
und den Befestigungs- und Verschlussteile ist im
Einheitspreis zu berücksichtigen.
Menge: 1,000 St

**06.04.0016 Stahlgitterrost - Ablaufschacht**
Stahlgitterrostabdeckung 2,05 x 2,00 m mit
Eckaussparrung 500 x 450 mm in vierseitigem
Winkelrahmen, begehbar. Befestigungsteile aus nicht
rostendem Stahl (Werkstoff 1.4401). Entsprechend den
statischen Erfordernissen. Sonst wie vor.
SP 550 - 34/38-5
Werkstoff: WSt 1.4401
Einschließlich: Auflage für Gitterrost, Träger HEB 120
mit Kopfplatte, feuerverzinkt
L = 3,50 m, 1 Stück
Eine Entkopplung zwischen den verschiedenen
Werkstoffen der Gitterroste/Einlegerahmen/Traverse
und den Befestigungs- und Verschlussteile ist im
Einheitspreis zu berücksichtigen.
Menge: 1,000 St

**06.04.0017 Aussparungen Stahlgitterrost herst.**
Nachträgliches Herstellen von Aussparungen in den
Gitterrostabdeckungen für die Durchführung von
Spindel und Rahmenverlängerungen, Elektrokabeln usw. einschließlich Liefern aller Materialien.
Ausgebautes Material geht in Eigentum des AN über.
Ort: Bauwerk/RWBA
Menge: 3,000 St

**06.04.0018 Gewindeschieber DN 300, S2 b. S10**
Gewindeschieber DN 300 mit nichtansteigender Spindel
bestehend aus Schieberplatte, Führungsrahmen, U-Profil
mit
vierseitiger Notenprofildichtung, im eingebauten
zustand
austauschbar, Führungsschienen und Verstärkung aus
U -Profilen nach statischen Erfordernissen herstellen.
Ein Vergießen des Schiebers ist nicht erforderlich, die
Montage erfolgt allein durch Dübeln. Durch Rechtsdrehen
der Spindel wird die Armatur geschlossen. Schmierung
oben Einbauort: Zulauf Abscheiderkammer Kammer 1, 2 und
3
Zubehör:
Mauer- und Zwischenlager im Abstand von
max. 1 m verstellbare Zwischenlager aus V4A,
Abdichtungs- und Befestigungsmaterial, nicht steigende
Spindel mit Hülsenrohr und Spindelmutter,
Spindelverlängerung mit Flursäule, Kuppelmuffe und
Handrad mit Kette und Schloss, komplett aus Edelstahl
1.4571.
Wand schließt ab mit:
Öffnung D= 300 mm
Schieber vor der Öffnung nach Herstellerangaben
wasserdicht montieren.
Sohlhöhe Schieberöffnung: +122,40 m ü. NN
OK Bauwerk: OK +124,95 ü. NN
OK Geländer: +126,21 m ü. NN
Form der Schiebersohle: rund
Material:
Rahmen Edelstahl 1.4571
Schieberplatte Edelstahl 1.4571
Dichtung NBR
Hülsrohr Edelstahl 1.4571
Spindel Edelstahl 1.4104
Mauerlagerhalter Edelstahl 1.4571
Zwischenlagerhalter Edelstahl 1.4571.
Liefern und einbauen.
Menge: 9,000 St
AKVS: 345

**06.04.0019 Gewindeschieber DN 400, S11 b. S16**
Gewindeschieber DN 400 mit nichtansteigender Spindel
bestehend aus Schieberplatte, Führungsrahmen, U-Profil
mit
vierseitiger Notenprofildichtung, im eingebauten
zustand
austauschbar, Führungsschienen und Verstärkung aus
U -Profilen nach statischen Erfordernissen herstellen.
Ein Vergießen des Schiebers ist nicht erforderlich, die
Montage erfolgt allein durch Dübeln. Durch Rechtsdrehen
der Spindel wird die Armatur geschlossen. Schmierung
oben Einbauort: Ablaufrinne
Zubehör:
Mauer- und Zwischenlager im Abstand von
max. 1 m verstellbare Zwischenlager aus V4A,
Abdichtungs- und Befestigungsmaterial, nicht steigende
Spindel mit Hülsenrohr und Spindelmutter,
Spindelverlängerung mit Flursäule, Kuppelmuffe und
Handrad mit Kette und Schloss, komplett aus Edelstahl
1.4571.
Wand schließt ab mit:
Öffnung D= 400 mm
Schieber vor der Öffnung nach Herstellerangaben
wasserdicht montieren.
Sohlhöhe Schieberöffnung: +122,40 m ü. NN
OK Bauwerk: +124,95 ü. NN
OK Geländer: +126,21 m ü. NN
Form der Schiebersohle: rund
Material:
Rahmen Edelstahl 1.4571
Schieberplatte Edelstahl 1.4571
Dichtung NBR
Hülsrohr Edelstahl 1.4571
Spindel Edelstahl 1.4104
Mauerlagerhalter Edelstahl 1.4571
Zwischenlagerhalter Edelstahl 1.4571 liefern und
einbauen.
Menge: 6,000 St
AKVS: 345

**06.04.0020 Gewindesch. DN 600, Drosselorgan**
Gewindeschieber DN 600 mit nichtansteigender Spindel,
bestehend aus Schieberplatte, Führungsrahmen U - Profil
mit
vierseitiger Notenprofildichtung, im eingebauten
zustand
austauschbar, Führungsschienen und Verstärkung aus U -
Profilen nach statischen Erfordernissen herstellen.
Ein Vergießen des Schiebers ist nicht erforderlich, die
Montage erfolgt allein durch dübeln.
Durch Rechtsdrehen der Spindel wird die Armatur
geschlossen.
Schmierung oben.
Einbauort: Ablaufrinne (Drosselorgan)
Zubehör:
Mauer- und Zwischenlager im Abstand von max. 1 m
verstellbare Zwischenlager aus V4 A,
Abdichtung - und Befestigungsmaterial, nicht steigende
Spindel mit Hülsenrohr und Spindelmutter,
Spindelverlängerung mit Flursäule, Kuppelmuffe und
Handrad mit Kette und Schloss komplett aus Edelstahl
1.4571.
Wand schließt ab mit:
Öffnung D= 800 mm
Schieber vor der Öffnung nach Herstellerangaben
wasserdicht montieren.
Sohlhöhe Schieberöffnung: +122,43 m ü. NN
OK Bauwerk: bzw. OK +124,95 ü. NN
OK Geländer: +126,21 m ü. NN
Form der Schiebersohle rund
Material:
Rahmen Edelstahl 1.4571
Schieberplatte Edelstahl 1.4571
Dichtung NBR
Hülsrohr Edelstahl 1 .4571
Spindel Edelstahl 1 .4104
Mauerlagerhalter Edelstahl 1 .4571
Zwischenlagerhalter Edelstahl 1.4571 liefern und
einbauen.
Menge: 1,000 St
AKVS: 335

**06.04.0021 Gewindeschieber DN 800, S1**
Gewindeschieber DN 800 mit nichtansteigender Spindel,
bestehend aus Schieberplatte, Führungsrahmen U - Profil
mit
vierseitiger Notenprofildichtung, im eingebauten
zustand
austauschbar, Führungsschienen und Verstärkung aus U -
Profilen nach statischen Erfordernissen herstellen.
Ein Vergießen des Schiebers ist nicht erforderlich, die
Montage erfolgt allein durch dübeln.
Durch Rechtsdrehen der Spindel wird die Armatur
geschlossen.
Schmierung oben.
Einbauort: Zulaufschcht-RWBA
Zubehör:
Mauer- und Zwischenlager im Abstand von max. 1 m
verstellbare Zwischenlager aus V4 A,
Abdichtung - und Befestigungsmaterial, nicht steigende
Spindel mit Hülsenrohr und Spindelmutter,
Spindelverlängerung mit Flursäule, Kuppelmuffe und
Handrad mit Kette und Schloss komplett aus Edelstahl
1.4571.
Wand schließt ab mit:
Öffnung D= 800 mm
Schieber vor der Öffnung nach Herstellerangaben
wasserdicht montieren.
Sohlhöhe Schieberöffnung: +122,43 m ü. NN
OK Bauwerk: bzw. OK +124,95 ü. NN
OK Geländer: +126,21 m ü. NN
Form der Schiebersohle rund
Material:
Rahmen Edelstahl 1.4571
Schieberplatte Edelstahl 1.4571
Dichtung NBR
Hülsrohr Edelstahl 1 .4571
Spindel Edelstahl 1 .4104
Mauerlagerhalter Edelstahl 1 .4571
Zwischenlagerhalter Edelstahl 1.4571 liefern und
einbauen.
Menge: 1,000 St
AKVS: 335

**06.04.0022 Gewindeschieber DN 900, S19**
Gewindeschieber DN 900 mit nichtansteigender Spindel,
bestehend aus Schieberplatte, Führungsrahmen U - Profil
mit
vierseitiger Notenprofildichtung, im eingebauten
zustand
austauschbar, Führungsschienen und Verstärkung aus U -
Profilen nach statischen Erfordernissen herstellen.
Ein Vergießen des Schiebers ist nicht erforderlich, die
Montage erfolgt allein durch dübeln.
Durch Rechtsdrehen der Spindel wird die Armatur
geschlossen.
Schmierung oben.
Einbauort: Zulaufschcht-RWBA
Zubehör:
Mauer- und Zwischenlager im Abstand von max. 1 m
verstellbare Zwischenlager aus V4 A,
Abdichtung - und Befestigungsmaterial, nicht steigende
Spindel mit Hülsenrohr und Spindelmutter,
Spindelverlängerung mit Flursäule, Kuppelmuffe und
Handrad mit Kette und Schloss komplett aus Edelstahl
1.4571.
Wand schließt ab mit:
Öffnung D= 900 mm
Schieber vor der Öffnung nach Herstellerangaben
wasserdicht montieren.
Sohlhöhe Schieberöffnung: +119,80 m ü. NN
OK Bauwerk: bzw. OK +124,95 ü. NN
OK Geländer: +126,21 m ü. NN
Form der Schiebersohle rund
Material:
Rahmen Edelstahl 1.4571
Schieberplatte Edelstahl 1.4571
Dichtung NBR
Hülsrohr Edelstahl 1 .4571
Spindel Edelstahl 1 .4104
Mauerlagerhalter Edelstahl 1 .4571
Zwischenlagerhalter Edelstahl 1.4571 liefern und
einbauen.
Menge: 1,000 St
AKVS: 335

**06.04.0023 Gewindesch. DN 1000, S11**
Gewindeschieber DN 1000 mit nichtansteigender Spindel,
bestehend aus Schieberplatte, Führungsrahmen,
U -Profil mit vierseitiger Notenprofildichtung, im
eingebauten zustand austauschbar, Führungsschienen und
Verstärkung aus U - Profilen nach statischen
Erfordernissen herstellen.
Ein Vergießen des Schiebers ist nicht erforderlich, die
Montage erfolgt allein durch Dübeln.
Durch Rechtsdrehen der Spindel wird die Armatur
geschlossen. Schmierung oben.
Einbauort: Bypassschacht
Zubehör:
Mauer- und Zwischenlager im Abstand von max. 1 m
verstellbare Zwischenlager aus V4A, Abdichtung - und
Befestigungsmaterial, nicht steigende Spindel mit
Hülsenrohr und Spindelmutter, Spindelverlängerung mit
Flursäule, Kuppelmuffe und Handrad mit Kette und
Schloss, komplett aus Edelstahl 1.4571.
Wand schließt ab mit:
Öffnung D= 1000 mm Schieber vor der Öffnung nach
Herstellerangaben wasserdicht montieren.
Sohlhöhe Schieberöffnung: +122,40 m ü. NN
OK Bauwerk: bzw. OK +124,95 ü. NN
OK Geländer: +126,21 m ü. NN
Form der Schiebersohle rund.
Material:
Rahmen Edelstahl 1.4571
Schieberplatte Edelstahl 1.4571
Dichtung NBR
Hülsrohr Edelstahl 1.4571
Spindel Edelstahl 1.4104
Mauerlagerhalter Edelstahl 1.4571
Zwischenlagerhalter Edelstahl 1.4571 liefern und
einbauen.
Menge: 1,000 St

**06.04.0024 Versenkbare Bodenhülsen**
Versenkbare Bodenhülse zur Aufnahme eines
Anschlagpunktes für IKAR-Höhensicherungsgerät einbauen.
Bodenhülse aus Edelstahl, Werkstoff- Nr. 1.4571, mit
Durchflussbohrungen herstellen, in die vorbereitete
Aussparung, Durchmesser 160 mm, in der Stahlbetonwand
einsetzen und mit Vergussmörtel befestigen. Das
Eingießen der Bodenhülse muss luftblasenfrei erfolgen.
Als schwundfreier Vergussmörtel ist PCI Quellmörtel,
Bezeichnung: Vergussmörtel 100, zu verwenden.Die
Hinweise des Verarbeitungsverfahrens des
Gussmörtelherstellers sind zu beachten.
Vor der Montage ist durch statische Berechnung
nachzuweisen, dass das Bauwerk der zu erwartenden
Belastung aus dem Auslegearm (2 x 6 kN dynamisch in
ungünstigster Laststellung und 2 x statisch) das
Gewicht der Benutzer standhält .
Die Bodenhülse ist mit einem Entwässerungsrohranschluss
zu versehen. Für die Entwässerung ist ein Rohrstutzen
DN 40 aus PVC an der Hülsenunterkante einzubauen.
Weiterhin enthalten sind Herstellung und Einbau von 2
Stück
Rohrbögen DN 40, 45°, und ein gerades Rohrstück DN 40,
Länge ca. 0,20 m. Die Hülsenentwässerung wird in die
Bauwerksaußenwand einbetoniert. Das Einbetonieren wird
gesondert vergütet .
Menge: 10,000 St
AKVS: 421

**06.04.0025 Entwässerungsrohr Bodenhülse einb.**
Entwässerungsrohr DN 40 aus PVC herstellen und in
Außen- und Innenewänden nach Unterlagen des AG
einbetonieren.
Einbaulänge entsprechend Wanddicke d = 50 cm.
Einschließlich der Anpassung der Schalung und
Bewehrung.
Menge: 7,000 St
AKVS: 421

**06.04.0026 Entwässerungsrohr Bodenhülse einb.**
Entwässerungsrohr DN 40 aus PVC herstellen und in Auße-
und Innenwänden nach Unterlagen des AG einbetonieren.
Einbaulänge entsprechend Wanddicke d = 30 cm.
Einschließlich der Anpassung der Schalung und
Bewehrung.
Menge: 3,000 St
AKVS: 421

**06.04.0027 Höhensicherungsgerät**
Höhensicherungsgerät der Fa. IKAR-GmbH liefern und
der AM Kamen gegen Quittung übergeben.
Folgende Komponenten sind zu übergeben:
1 St - Auslegearm ASS4 (Artikel-Nr. 41-74) eingekürzt
auf eine Länge in Transportstellung von 2300 mm,
1 St - Halteblech für HRA-Geräte (Artikel-Nr.
41-54/A9,5-24V4),
1 St - Höhensicherungsgerät m. Rettungshub
(Artikel-Nr. 41-HRA 12),
1 St - Personen- und Lastwinde (Artikel-Nr. 41-PLW-DA).
Menge: 1,000 St
AKVS: 421

**06.04.0028 Höhensicherungsgeräte Prüfen**
Vor Inbetriebnahme ist eine Erstprüfung der gelieferten
IKAR-Höhensicherungsgeräte gemäß DIN EN 360 und im weiteren all 12 Monate durch den Hersteller oder einen zugelassenen Sachverständigen vorzunehmen. Die Prüfung ist im Prüfbuch des Herstellers zu dokumentieren und schließt die Bodenhülsen mit ein.
Die Prüfung besteht aus:
Höhensicherungsgerät = 1,0 Stück
Bodenhülsen = 10,0 Stück
Menge: 5,000 St
AKVS: 421

**06.04.0029 Einholm Einstieghilfe, ausziehbar**
Einholm Einsteighilfe aus nichtrostendem Stahl
Werkstoff-Nr 1.4571, Auszugshöhe 1,00 m über Höhe
Auftritt, zur Montage an Beckenwand, einschl.
Befestigungsmittel/Verbundanker aus nichtrostendem
Stahl, Befestigungsuntergrund Beton.
Menge: 5,000 St
AKVS: 353

**06.04.0030 Amphibienschutz - Profil**
Amphibienschutz, Profil, nach Entwurf REwS liefern und
fachgerecht an die Außenwände des Beckens der RWBA nach
Herstellerangaben montieren.
Werkstoff: V4A 1.4571
Menge: 95,000 m
AKVS: 345

#### Untertitel 06.05 Lamellenklärer

**06.05.0001 Lamelleklär. Heberah. lief. - einb.**
Heberahmenkonstruktion:
Länge = 5.080 mm
Breite = 4.820 mm
Höhe =  1.000 mm

Ausstattung Lamellenmodul:
Lamellenneigung: 60°
Spezifische projizierte Oberfläche: min. 11 m²/m³
Material: Polypropylen, Talkumverstärkt
Modulbreite: 1000-1200mm
Modullänge:  < 1000mm
Modulhöhe: 1000mm
Rohrklärer im Gegenstromprinzip mit V-förmigen
Absetzebenen
Auflagerwinkel und Befestigungsmaterial entsprechend
statischen Erfordernissen

Die Modulgrößen sind vom Hersteller festzulegen und mit
den Halteelementen des Heberahmen abzustimmen.
Die einzelnen Module müssen bei herausgehobenem Rahmen
zu Wartungszwecken entnommen und wieder eingesetzt
werden können.

Hydraulische Kennwerte:
Durchflussmenge gesamt: 775 m³/h
Durchflussmenge pro Becken: 258,3 m³/h
Oberflächenbeschickung: < 4 m/h
Gesamtvolumen der Lamellen: ca. 64 m³
Lamellenvolumen pro Heberahmen: ca. 21,6 m³
Effektive Gesamtabsetzfläche: > 697 m²
Absetzfläche pro Heberahmen: >232,5 m².

Der Heberahmen ist auf ein Bemessungsgewicht von
3.200 kg über dem Eigengewicht im trockenen Zustand
auszulegen, entsprechend 150 kg pro m³ Lamellenvolumen,
um die Zusatzbelastung durch etwaige Schlammanhaftungen
tragen zu können.

Nach Zuschlagserteilung ist unverzüglich die
Konstruktionszeichnung und eine Belastungsanalyse
vorzulegen:

Max. Durchbiegung bei Bemessungsgewicht entspr.
Belastungsanalyse:

Durchbiegung bei Lastaufnahme auf den Auflagerwinkeln
(Einbausituation)

Max.:____________mm

Durchbiegung bei Lastaufnahme an den Kranösen
(Aushebesituation)

Max.: ____________mm

Zum Einkranen in ein offenes Becken der RWBA
entsprechend der Bauwerkszeichnung.
Liefern und Einsetzen des Lamellenklärers in den
Abscheiderkammern. Montieren von seitlichen
Auflagerwinkeln für den Heberahmen aus Edelstahl
V4A 1.4404 oder gleichwertig.

Der Heberahmen wird auf die Auflagerwinkel an den
seitlichen Beckenwänden aufgestellt. Heberahmen und
Auflager sind so zu konstruieren, dass
Kurzschlussströmungen unterbunden werden.

Heberrahmen inkl. Lamellen und Auflagerwinkel liefern
und einbauen/montieren.
Menge: 3,000 St
AKVS: 353

**06.05.0002 Wartungsvertrag**
*** Pauschalposition
Die Vorlage eines Wartungsvertrages zur regelmäßigen
Wartung der Lamellenklärer-Anlage innerhalb der
fünfjährigen Gewährleistungsfrist, beginnend ab dem
Zeitpunkt der Abnahme der Anlage. Der Vertrag stellt
sicher, dass sämtliche im Rahmen der Gewährleistung
erforderlichen Wartungs- und Kontrollmaßnahmen
ordnungsgemäß und fristgerecht durchgeführt werden.
Menge: 1,000 Psch
AKVS: 353

**06.05.0003 Erstellung des Betriebsbuches**
*** Pauschalposition
Erstellung des Betriebsbuches gemäß Anlage zur
Baubeschreibung. Die Bauwerksdaten des Bauwerksbuches
als Bestandteil des Wartungsbuches sind mit einem
Erfassungsprogramm auf der Datenbasis der ASB-ING 2004
zu erfassen. Digitalisierte Bilder, Pläne und Dokumente
sind einzubinden. Ein Ausdruck des Bauwerksbuches aus
den erfassten Daten ist beizufügen. Übergabe der Daten
an den AG in dem Übergabeformat der ASB-ING 2 004 (*.
CAB-Datei). Die Übergabe der Bestandsunterlagen an den
AG hat spätestens mit der Vorlage des Antrages auf
Abnahme der Leistung zu erfolgen. Lieferung der
Bestandsunterlagen
- 1 × als Original
- 1 × auf Papier, geschlossen in Ordnern mit
Inhaltsverzeichnis, Deckblatt und Registern
- in digitaler Form
Die Unterlagen sind vorab auf Vollständigkeit und
Richtigkeit durch die Bauleitung des AN zu prüfen und
dies mit Unterschrift zu bestätigen. Nach Vorlage der
Bestätigung erfolgt die Übergabe an den AG.
Medium und Format für die Datenübergabe nach
Vertragsunterlagen und LV.
Menge: 1,000 Psch

**06.05.0004 Unterlagen für Betriebsbuch**
*** Pauschalposition
Unterlagen für Betriebsbuch für die RWBA zusammenstellen
und in 1-facher Ausfertigung (Papier im
Ordner) und 1-facher Ausfertigung als gescannte
PDF-Datei auf externen Festplatte mit USB-Anschluss
(mindestens USB 3.0) dem AG übergeben.
Menge: 1,000 Psch
AKVS: 421

#### Untertitel 06.06 Erdung-Blitzschutz

*Hinweis: Ringerder - unterhalb der Sohle*

**06.06.0001 Bandeisen V4A 30 × 3,5 mm**
Werkstoff-Nr. 1.4571 für den Einsatz bei
Erdungsanlagen, Blitzschutzanlagen und beim
Ringpotentialausgleich. Die Verlegungstiefe des
Ringerders richtet sich nach der Bodenklasse bzw. des Homogenbereiches und ist durch Messungen zu überprüfen. Zu erreichender Wert <=
10 Ohm liefern und in fertiger Arbeit montieren.
Menge: 95,000 m

**06.06.0002 Runddraht V4A 10 mm**
Werkstoff-Nr. 1.4571 für den Einsatz bei Blitzschutz
und
Erdungsanlagen als Ringerder und Ausgleichsleitung
im Erdreich verlegen.
Menge: 30,000 m

**06.06.0003 Tiefenerder V4A 1500 × 20 mm**
Dreifach-Rändelzapfen nach DIN 48852 einschl.
Einschlagspitze und Anschlussklemme liefern und
montieren.
Menge: 25,000 St
AKVS: 345

**06.06.0004 Kreuzklemmen V4A**
Werkstoff-Nr. 1.4571 für ober- und unterirdische
Verbindungen liefern und montieren.
Menge: 15,000 St
AKVS: 345

**06.06.0005 MV-Klemme V4A**
Werkstoff-Nr. 1.4571 Mehrzweck-Verbindungsklemme zur
universellen Verbindung als Kreuz-, T- und
Parallelklemme liefern und montieren.
Menge: 20,000 St
AKVS: 349

**06.06.0006 Isolierungen**
Isolierungen von Verbindern in der Erde, bestehend aus
bituminöser Isolierbinde liefern und herstellen.
Menge: 25,000 St

*Hinweis: Fundamenterder/Potenzialsteuerung nach DIN 18014*

**06.06.0007 Bandeisen 30 × 3,5 mm St/t/Zn**
Für den Einsatz bei Erdungsanlagen, Blitzschutzanlagen
und Ringpotentialausgleich liefern und in fertiger
Arbeit verlegen.
Menge: 95,000 m

**06.06.0008 Runddraht St/t/Zn 10 mm**
Runddraht St/t/Zn 10 mm in Abhängigkeit von der
Betonierarbeiten in Schalungen.
Menge: 30,000 m
AKVS: 352

**06.06.0009 Runddraht V4A 10 mm**
Werkstoff-Nr. 1.4571, 1.50 mtr., für Anschlussfahnen
liefern und montieren.
Menge: 25,000 St
AKVS: 352

**06.06.0010 Runddraht V4A 10 mm**
Werkstoff-Nr. 1.4571 in Abhängigkeit der
Betonierarbeiten in Schalungen einlegen und hochführen.
Menge: 30,000 m
AKVS: 352

**06.06.0011 Bandeisen V4A 30 × 3,5 mm**
Werkstoff-Nr. 1.4571, 1.50 mtr., für den Anschluss an
Schutz-Potentialausgleichsschiene liefern und
herausführen.
Menge: 25,000 St

**06.06.0012 Bohrung durch Mauerwerk**
Bohrung durch Betonwand bis max. 60 cm, Durchmesser
12 mm inkl. Dichtungsmaterial liefern und montieren.
Menge: 10,000 St
AKVS: 352

**06.06.0013 Kreuzklemme St/tZn**
Zur universellen Verbindung für vorgenannten
Fundamenterder liefern und montieren.
Menge: 150,000 St
AKVS: 363

**06.06.0014 MV-Klemme ST/tZn**
Mehrzweck-Verbindungsklemme zur universellen Verbindung
als Kreuz-, F- und Parallelklemme liefern und
montieren.
Menge: 120,000 St

**06.06.0015 Universal-Verbinder, Werkstoff VA**
Zum Verbinden von Leitungen liefern und montieren.
Menge: 30,000 St
AKVS: 345

**06.06.0016 Multiklemme, Werkstoff VA**
Mehrzweck-Verbindungsklemme zur universellen Verbindung
liefern und montieren.
Menge: 15,000 St
AKVS: 345

**06.06.0017 Falzklemme, Werkstoff VA**
Zum Verbinden von Leitungen mit Falzen liefern und
montieren.
Menge: 15,000 St

**06.06.0018 Dehnungs- und Überbrückungsbänder**
Werkstoff Niro, 300 mm zum Verbinden von
Metallverkleidungen liefern und montieren.
Menge: 20,000 St
AKVS: 345

**06.06.0019 Anschlusslasche, Werkstoff Niro**
Mit KS-Verbinder Niro zum Anschließen von
Metallverkleidungen inkl. Nietmaterial liefern und
montieren.
Menge: 20,000 St
AKVS: 345

**06.06.0020 Verbindungs-Trennklemme**
Werkstoff Niro, mit Zwischenplatte für Rund- und
Flachleiter zum Verbinden der Ableitungen liefern und
montieren.
Menge: 25,000 St

**06.06.0021 Überbrückungsseil mit Falzklemmen**
Überbrückungsseil mit Falzklemmen.
Werkstoff Niro.
Menge: 50,000 St

**06.06.0022 Anschlüsse**
Von vorgenanntem Flach- oder Runddraht an leitfähige
Teile (Handläufe, Geländer, Treppen, Metallteilen usw.)
, Werkstoff V4A herstellen.
Menge: 50,000 St
AKVS: 352

**06.06.0023 Nummernschild**
Zum Kennzeichnen der Anschlüsse nach DIN 48821 mit
eingeprägter Nummer liefern und montieren.
Menge: 25,000 St

**06.06.0024 Erdungsschelle**
Niro zum Einbinden von Rohren in den
Blitzschutzpotentialausgleich 1 1/4 bis 2 " verbinden,
Werkstoff-Nr. 1.4301.
Menge: 25,000 St
AKVS: 372

**06.06.0025 Erdungsfestpunkt V4A**
Erdungspunkte liefern und in Abhängigkeit der
Betonierarbeiten an Schalung montieren und am
Fundamenterder anschließen.
Menge: 25,000 St

**06.06.0026 Schweißverbindung V4A elektrisch**
Für eine dauerhafte Verbindung herstellen inkl.
Versiegelung liefern und verarbeiten.
Menge: 25,000 St
AKVS: 379

**06.06.0027 Klein- u. Dichtungsmaterial liefern**
*** Pauschalposition
So weit im LV nicht gesondert aufgeführt (z. B.
Schrauben, Muttern, Federringe, Nieten, Splinte,
Dichtungs- und Vergussmasse, Isolierbänder usw. liefern
und montieren.
Menge: 1,000 Psch
AKVS: 379

**06.06.0028 Niederohmmessung**
*** Pauschalposition
Niederohmmessung an den einzelnen nummerierten
Trennstellen messen und dokumentieren.
Menge: 1,000 Psch

**06.06.0029 Abnahme**
*** Pauschalposition
Abnahme der Erdungs- und Blitzschutzpotentilausgleichs-
Anlage durch einen anerkannten Sachverständigen sowie
Beistellung der erforderlichen Unterlagen.
Menge: 1,000 Psch

**06.06.0030 Fotodokumentation**
*** Pauschalposition
Mit Übersichts- und Detailfotos vom Fundamenterder und
Blitzschutzpotentialausgleichs 3-fach als CD im
Revisionsbuch abgeheftet (das Urheberrecht der Fotos
geht auf den AG über).
Menge: 1,000 Psch
AKVS: 352

**06.06.0031 Revisions-/Bestandspläne**
*** Pauschalposition
Anfertigen der Revisions-/Bestandspläne auf Grundlage
der Ausführungsplanung in 3-facher Ausfertigung in
Buchform. Ferner sind die Unterlagen kpl. in Form von
CAD-Dateien als PDF und DWG-Datei vorzulegen.
Listen/Formulare im Word- und Excel-Format.
Folgende Revisions-/Bestandsunterlagen sind
einzureichen:
 Ringerder unterhalb der Sohle M 1:100
 Fundamenterder M 1:100
 Mess- und Prüfergebnisse der Erdungsanlage und der
einzelnen Trennstellen/Anschlusspunkte
 Abnahmeprotokoll des Sachverständigen
(Die vorgenannten Revisions-/Bestandsunterlagen sind 14
Tage vor der Schlussabnahme zur Prüfung einzureichen.
Menge: 1,000 Psch

#### Untertitel 06.07 Außenanlagen - RWBA

**06.07.0001 Betonstreifen mit Besenstrich**
Betonstreifen im Bereich der geplanten Zaunanlage
herstellen.
Einbauort "Zaunanlage ohne Gehweg"
Breite: 50 cm
Dicke: 15 cm
Die Herstellung, der Abbau und die Entsorgung der
erforderlichen Schalungen zur Herstellung des
Betonstreifens sowie eine konstruktive Bewehrung sind in die Position einzurechnen.
Bodenklasse 3 bis 5, Aushubmaterial innerhalb der
Baustelle flächenhaft verteilen.
An den Eckpunkten und auf der Länge in einem Abstand
von 2,50 m sind KG-Rohre DN 100 in einer Länge von 60
cm ab OK-Gelände einzubauen. Diese werden später zum
Setzen der Zaunpfosten genutzt. Ausführung
einschichtig, einlagig. Beton-Festigkeitsklasse:C20/25
XC3. Estrichgitter, verzinkt, Maschenweite 50 x 50 mm,
Drahtstärke 2,0 mm liefern und einlegne einsch. erf.
Schnitte. Oberfläche mit Stahlbesen in Querrichtung
abziehen.
Menge: 180,000 m

**06.07.0002 Querscheinfugen herstellen**
Fuge als Kerbschnitt in dem Betonstreifen der
Vorposition als Querscheinfuge herstellen, Abstand 5,0
m
Fuge 3,00 mm breit und 70 mm tief herstellen. Die
Fugenkanten sind beidseitig 2,00 mm abzufasen.
Menge: 20,000 m
AKVS: 352

**06.07.0003 Fugenspalt aufweiten**
Fugenspalt für Längs- und Querscheinfugen aufweiten.
Breite: 10,00 mm
Tiefe: 27,00 mm oder 30,00 mm
Fugenkanten sind beidseitig 2,00 mm abfasen. Fugenspalt
einschließlich Kernschnitt ausblasen und säubern.
Menge: 160,000 m

**06.07.0004 Querscheinfugen verfüllen**
Fugenspalt für Querscheinfuge verfüllen. Fuge behandeln
und verfüllen. Fugenspalt 10/27 mm oder 10/30 mm,
abzüglich tief liegendem Unterfüllstoff. Fugenwandungen
nach Hinweis des Lieferanten der Füllmasse gleichmäßig
dünn voranstreichen. Unterfüllung aus
zusammendrückbarem, nicht verrottbarem, bis 200 °C
standfestem Füllstoff mit mind. DU 2,00 mm größer als
Spaltbreite. Fugenfüllstoff = Betonvergussmasse auf
Kautschuk-Bitumen-Vergussmassenbasis. Fugenmasse mit
Rundeisen abgleichen.
Menge: 20,000 m
AKVS: 352

**06.07.0005 Längsfuge herstellen**
Wie vor, jedoch die Längsfuge mit einem Bitumen-
Dichtungsband herstellen.
Menge: 180,000 m

*Hinweis: Hinweis: Stahlgitterzaun herstellen, Stahlgitterzaun*
Hinweis: Stahlgitterzaun herstellen, Stahlgitterzaun
inkl. Diebstahlsicherung je Pfosten.
Pfosten mit Deckleiste versehen.

**06.07.0006 Stahlgitterzaun herstellen**
Stahlgitterzaun herstellen
Stahlgitterzaun einschließlich der erforderlichen
Erdarbeiten herstellen. Stahlteile feuerverzinkt.
Verbindungsteile aus nichtrostendem Stahl mind.
Stahlsorte A2. Eck- und Endausbildung werden gesondert
vergütet.
Zaunhöhe = 2,03 m. Stahlgitterzaun inkl,
Diebstahlsicherung (3 Stck je Pfosten). Pfosten mit
Deckleiste versehen.
Pfosten aus Stahl, regensicher abgedeckt, Abmessung
nach statischen Erfordernissen. Pfostenlänge = 2,50 m.
Betonfundament C12/15, Durchmesser = 40 cm,
Tiefe = 80 cm, bis 5 cm unter Oberkante.
Gelände. Feldlänge = 2,50 m.
Doppelstabmatte aus Drahtstäben. Senkrechte Drähte 6
mm,
zwei waagerechte Drähte, 8 mm, Maschenweite
50 × 200 mm. Oberer Abschluss überstehend.
Pulverbeschichtung anthrazit, RAL 7060.
Bodenklasse 3 bis 5, überschüssiges Aushubmaterial nach
Wahl des AN verwerten. Abstand zwischen Unterkante Zaun
und Betonstreifen max. 5 cm, Verschraubung/Abdeckleiste
der Zaunmatten an Pfosten ist nach innen gerichtet
anzubringen.
Menge: 180,000 m

**06.07.0007 Tor,zweiflügel.,f.St.gitterz.herst. H.2,03,Pf.L 2,75m*B.6,00,Fu80x80x80 Ra.60x40,Zacksch.*Doppelstabmatte*Drück.dre.3Schlüs Aushub verwerten**
StL-Nr. 2112823364219402
Tor, zweiflügelig, für Stahlgitterzaun, einschließlich
der erforderlichen Erdarbeiten herstellen. Tor mit
Feststeller für den geöffneten Zustand. Für den geschlossenen Zustand Auflaufbock mit Feststellriegel der
bei geschlossenem Tor nicht geöffnet werden kann.
Stahlteile feuerverzinkt. Zubehör- und Verbindungsteile
aus nichtrostendem Stahl mind. der Stahlsorte A2. Zaunanschluss herstellen.
Torhöhe = 2,03 m, Pfostenlänge = 2,75 m.
Torbreite = 6,00 m, beidseitig Pfosten aus Stahl,
140x140x4 mm, regensicher abgedeckt. Betonfundamente C
12/15, 80x80x80 cm.
Stahlrahmen, 60x40x2 mm, Übersteigschutz mit Zackenschiene.
Rahmenfüllung Doppelstabmatte aus Drahtstäben. Senkrechte Drähte 6 mm, zwei waagerechte Drähte 6 mm, Ma-
schenweite 50x200 mm.
Pfosten und Rahmen '= Pulverbeschichtung anthrazit, RAL
7060.'

Drückergarnitur drehbar, mit Zylinderschloss und 3
Schlüsseln.
Bodenklasse 3 bis 5, Überschüssiges Aushubmaterial nach
Wahl des AN verwerten.
Menge: 1,000 St

**06.07.0008 Tor,einflügelig,f.St.gitterz.herst. H.2,03,Pf.L 2,75m*B.1,50Fu.60x60x80 St.rahmen 60x40x2*Doppelstabmatte*Drück.dre.3Schlüs Aushub verwerten**
StL-Nr. 2112822962119402
Tor, einflügelig, für Stahlgitterzaun, einschließlich
der erforderlichen Erdarbeiten herstellen. Tor mit
Feststeller für den geöffneten Zustand. Tor
abschließbar, beidseitig bedienbar. Stahlteile
feuerverzinkt. Zubehör- und Verbindungsteile aus
nichtrostendem Stahl mind. der Stahlsorte A2.
Zaunanschluss herstellen.
Torhöhe = 2,03 m, Pfostenlänge = 2,75 m.
Torbreite = 1,50 m, beidseitige Pfosten aus Stahl,
100x100x4 mm, regensicher abgedeckt. Betonfundamente C
12/15, 60x60x80 cm.
Stahlrahmen, 60x40x2 mm.
Rahmenfüllung Doppelstabmatte aus Drahtstäben. Senkrechte Drähte 6 mm, zwei waagerechte Drähte 6 mm, Ma-
schenweite 50x200 mm.
Pfosten und Rahmen '= Pulverbeschichtung anthrazit, RAL
7060.'

Drückergarnitur drehbar, mit Zylinderschloss und 3
Schlüsseln.
Bodenklasse 3 bis 5, Überschüssiges Aushubmaterial nach
Wahl des AN verwerten.
Menge: 1,000 St
AKVS: 352

**06.07.0009 Eckausbild.f.St.gitterz.herst.(Zul)**
StL-Nr. 21128223
Eckausbildung für Stahlgitterzaun mit Eckverbindern und
Schrauben fachgerecht herstellen. Matten kürzen und anpassen. Korrosionsschutz an den Schnittstellen herstellen.
Menge: 35,000 St

**06.07.0010 Endausbild.f.St.gitterz.herst.(Zul)**
StL-Nr. 21128225
Endausbildung für Stahlgitterzaun fachgerecht herstellen. Matten eventuell kürzen und anpassen. Korrosionsschutz an den Schnittstellen herstellen.
Menge: 10,000 St
AKVS: 352

*Hinweis: Die Einbringung und der Rückbau des Grabensverbaus sind*
Die Einbringung und der Rückbau des Grabensverbaus sind
in die Position einzurechnen

**06.07.0011 Kunststoffrohrltg herst.m.Erdarb.*PVC-U-Rohr Bettung Typ 1*Tiefe bis 1,25 m Ringst. SN 16*LM 1, Statik Homogenb.,verw.*BM-0**
StL-Nr. 2411035893113361
Entwässerungsleitung aus Kunststoffrohren nach statischen und konstruktiven Erfordernissen herstellen. Erdarbeiten ausführen. Erforderlichen Verbau herstellen.
Wasserhaltung bis zu einer Pumpenleistung von 10 m3
Förderleistung und 5,00 m Förderhöhe je Stunde und Haltung ausführen. Schächte und Anschlüsse an Schächte so-
wie Formstücke werden gesondert vergütet.
Rohr 'DN/ID 150'

Rohr aus PVC-U.
Bettung nach DIN EN 1610, Typ 1 herstellen. Boden für
Leitungszone liefern und einbauen.
Fließsohlentiefe bis 1,25 m. Überdeckungshöhe nach Un-
terlagen des AG.
Ringsteifigkeit SN 16 nach DIN EN ISO 9969.
Straßenverkehrslast = LM 1 nach DIN EN 1991-2. Statische Berechnung aufstellen und liefern.
Homogenbereich nach Unterlagen des AG. Aushub nach Wahl
des AN verwerten. Baustoff nach Unterlagen des AG zum
Verfüllen des Leitungsgrabens liefern und einbauen.
Einbaudokumentation nach Unterlagen des AG übergeben.
Materialwerte nach EBV = BM-0
Menge: 55,000 m
AKVS: 352

**06.07.0012 Formstück einbauen (Zul.) Bogen DN 150 Rohr DN 150**
StL-Nr. 24110369089903
Formstück in Rohrleitung einbauen. Vergütet wird der
Mehraufwand für den Einbau des Formstückes gegenüber
der bis zur Innenfläche der Sammelrohrleitung durchgemessenen Rohrleitung.
Formstück = Bogen DN/ID 150.
Rohr aus '= PVC-U'

Durchgangsrohr DN/ID 150.
Menge: 10,000 St

**06.07.0013 Formstück einbauen (Zul.) Abzweig DN 150 Rohr DN 150**
StL-Nr. 24110369029903
Formstück in Rohrleitung einbauen. Vergütet wird der
Mehraufwand für den Einbau des Formstückes gegenüber
der bis zur Innenfläche der Sammelrohrleitung durchgemessenen Rohrleitung.
Formstück = Abzweig, Anschlussrohr DN/ID 150.
Rohr aus '= PVC-U'

Durchgangsrohr DN/ID 150.
Menge: 5,000 St
AKVS: 324

**06.07.0014 Straßenablauf einbauen mit Erdarb. Boden Form 1a*Schaft Form 5b 1 ZwTeil 6a*Aufl-Ring 10a Aufl. C 8/10,10cm*Tiefe bis 1,25 m Homogenb.,verf.*BM-0**
StL-Nr. 2411051711111141
Straßenablauf aus Betonfertigteilen einbauen. Fugen mit
Mörtel M20 dichten und glattstreichen. Aufsatz wird gesondert vergütet. Erdarbeiten ausführen.
Boden Form 1a, Abfluss im Boden.
Schaft Form 5b (295 mm hoch).
Ein Zwischenteil Form 6a (295 mm hoch).
Auflagering Form 10a (für quadratische Aufsätze).
Auflager aus Beton C 8/10, 10 cm dick, herstellen.
Aushubtiefe ab OK Straßenablauf bis 1,25 m.
Homogenbereich nach Unterlagen des AG. Aushub seitlich
lagern und zum Verfüllen verwenden. Überschüssigen Aushub nach Wahl des AN verwerten.
Materialwerte nach EBV = BM-0
Menge: 3,000 St

**06.07.0015 Aufsatz f. Straßenablauf aufsetzen 500x500, D, Guss*dämpf.Einlage Zinkeimer B 1*Höhe planmäßig Mörtel M20**
StL-Nr. 2411052302001311
Aufsatz für Straßenablauf aufsetzen.
Klasse D 400, Ausführung nach DIN 19 583, 500x500, mit
Rahmen aus Gusseisen.
Dämpfende Einlage.
Verzinkter Eimer, Form B 1.
Aufsatz auf planmäßige Höhe setzen.
Fuge zwischen Fertigteilen mit Mörtel M20 vollflächig
herstellen, Fugen glattstreichen.
Menge: 3,000 St

**06.07.0016 Boden bzw. Fels lösen und verwerten*profilg. lösen Planum nicht ges.*BM-0 Abrechnung Abtrag*Verwertung nachw.**
StL-Nr. 2410621391011101
Boden bzw. Fels aus Abtragsbereichen profilgerecht
lösen, laden und nach Wahl des AN verwerten. Beschreibung der Homogenbereiche nach Unterlagen des AG. Die
Herstellung von Mulden und Gräben wird gesondert vergütet.
Homogenbereich '= B'

Profilgerecht lösen.
Das Herstellen des Planums wird nicht gesondert
vergütet.
Materialwerte nach EBV = BM-0
Abrechnung nach Abtragsprofilen.
Verwertung nach Unterlagen des AG nachweisen.
Menge: 610,000 m3

**06.07.0017 Planum herstellen Ev2 = 45 MPa**
StL-Nr. 2410625001
Planum herstellen nach Unterlagen des AG.
Verformungsmodul Ev2 = 45 MPa.
Menge: 1010,000 m2
AKVS: 352

*Hinweis: Bordsteinanlage = Fahrbahnrand*

**06.07.0018 Bordstein aus Beton setzen BSt. HB 15x30 cm an Rinne mit BewF*gerader Stein**
StL-Nr. 2311531103091199
Bordstein aus Beton setzen. Breite der Rückenstütze
mind. 15 cm.
Bordstein = HB 15 x 30 cm.
Fuge '= Bordstein mit engen Fuge setzen, einschl.
Fugeneinlage.'

Bordstein mit Bewegungsfugen an Rinne.
Gerader Stein.
Rückenstütze '= Beton C20/25, X0, bis 10 cm unter OK.
Bordstein,

15 cm breit, mit Schalung herstellen.'

Fundamentbeton '= C20/25, X0, 20 bis 24 cm dick
herstellen.
Erforderliche Erdarbeiten ausführen.'
Menge: 100,000 m

**06.07.0019 Bordstein aus Beton setzen BSt. HB 15x30 cm an Rinne mit BewF*Halbm. ü. 1-2,5 m**
StL-Nr. 2311531103091499
Bordstein aus Beton setzen. Breite der Rückenstütze
mind. 15 cm.
Bordstein = HB 15 x 30 cm.
Fuge '= Bordstein mit engen Fuge setzen einsch.
ugeneinlage'

Bordstein mit Bewegungsfugen an Rinne.
Kurvenstein, Halbmesser größer 1,00 bis 2,50 m.
Rückenstütze '= Beton C20/25, X0, bis 10 cm unter OK.
Bordstein.
15 cm breit, mit Schalung herstellen.'

Fundamentbeton '= C20/25, X0, 20 bis 24 cm herstellen.
rforderliche Erdarbeiten ausführen.'
Menge: 10,000 m
AKVS: 334

**06.07.0020 Rinne mit Pflast. aus Beton herst.*160/240/140,längs o.F., o. Vorsatz.*1-zeilig Fundamentbeton*Fuge Typ B**
StL-Nr. 2311542193311190
Rinne mit Pflastersteinen aus Beton herstellen. Mehrzeilige Rinne ist mit beidseitigen Schnurkanten herzustellen.
Rinne '= einzeilige Rinne aus Betonpflastersteinen
entlang der Betonwand der RWBA.'

Format für Rastermaß des Pflastersteins = 160/240/140
mm. Verlegung längs zur Streifenrichtung.
Ohne Fase, ohne Vorsatzbeton.
Breite 1-zeilig.
Beton für Fundament und Rückenstütze mit einer Druckfestigkeit (Einzelwert) am Bohrkern von mind. 12 MPa.
Rückenstütze nach Unterlagen des AG.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Verlegung '= Verlegung gerade in Teilstücken
entsprechend der Beckengeometrie der RWBA.'
Menge: 120,000 m
AKVS: 334

**06.07.0021 Pflaster 2 4/16/14 schneiden**
Pflaster mit geeignetem Schneidgerät im Nassverfahren
schneiden. Betonpflaster 24/16/14 cm.
Reststücke sind zu beseitigen.
Menge: 50,000 St
AKVS: 334

**06.07.0022 Bordstein trennen HBSt. 18/30-15/22*BSt.nassschneiden**
StL-Nr. 231153261199
Bordstein auf Passmaß trennen.
Bordstein aus Beton ca. 18/30 bis 15/22 cm.
Bordstein trennen durch Nassschneiden.
Bordstein '= quer und auf Gehrung trennen.'
Menge: 10,000 St

**06.07.0023 Frostschutzschicht herstellen Bk0,3*0/45*URM n. Unterl. AG DPr min. 100 v.H. Abrechng. Auftrag**
StL-Nr. 2211220930061191
Frostschutzschicht herstellen. Erschwernisse durch
Einbauten, Schächte und Straßenabläufe werden gesondert vergütet.
In Verkehrsflächen der Belastungsklasse Bk0,3,
mehrlagig, oberer Lage mit Fertiger.
Baustoffgemisch 0/45.
Umweltrelevante Merkmale des Baustoffgemisches nach
Unterlagen des AG.
Verdichtungsgrad DPr mindestens 100 v.H.
Einbaudicke '= 44,5 cm'

Abgerechnet wird nach Auftragsprofilen.
Menge: 450,000 m3
AKVS: 352

**06.07.0024 Asphalttragsch. aus AC 32 TS herst. Bk3,2*Dicke 8 cm*Bitumen 50/70 Kalksteinfüller*mit Beschicker**
StL-Nr. 23113108461101
Asphalttragschicht aus Asphalttragschichtmischgut
AC 32 T S herstellen. Anlieferung des Asphaltmischguts
in thermoisolierten Transportbehältern.
In Verkehrsflächen der Belastungsklasse Bk3,2.
Einbaudicke = 8 cm.
Bindemittel = 50/70.
Fremdfüller = Kalksteinfüller.
Einbau mit Beschicker.
Menge: 870,000 m2

**06.07.0025 Unterlage reinigen Asphaltbefestig.*lose Teile aufn. zus. Flächen*selb.aufn.Kehrm.**
StL-Nr. 231130581111
Unterlage reinigen. Anfallendes Kehrgut nach Wahl des
AN verwerten.
Unterlage = Asphaltbefestigung.
Lose Bestandteile von Schadstellen aufnehmen.
Zusammenhängende Teilflächen.
Selbstaufnehmende Kehrmaschine.
Menge: 870,000 m2
AKVS: 352

**06.07.0026 Bitumenemulsion aufsprühen Bk1,8-Bk0,3*Asphalt frisch Rampenspritzgerät*C60BP4-S Menge 250 g/m2**
StL-Nr. 23113063211129
Bitumenemulsion zur Herstellung des Schichtenverbundes
aufsprühen.
Auf Verkehrsflächen der Belastungsklassen Bk1,8 bis
Bk0,3.
Unterlage = Asphaltbefestigung, frisch.
Mit Rampenspritzgerät.
Bindemittel = C60BP4-S.
Bindemittelmenge = 250 g/m2.
Vor Einbau '= der Binderschicht'
Menge: 870,000 m2

**06.07.0027 Asphaltbindersch.a. AC 16 B S herst Bk100 Bitumen 30/45*Kategorie C 95/1 Gestein SZ 18*Kalksteinfüller mit Beschicker**
StL-Nr. 2311321919521101
Asphaltbinderschicht aus Asphaltbinder AC 16 B S herstellen. Anlieferung des Asphaltmischguts in
thermoisolierten Transportbehältern.
In Verkehrsflächen der Belastungsklasse Bk100.
Einbau '= 4 cm'

Bindemittel = 30/45.
Grobe Gesteinskörnung = Kategorie C 95/1.
Grobe Gesteinskörnung = Kategorie SZ 18.
Fremdfüller = Kalksteinfüller.
Einbau mit Beschicker.
Menge: 870,000 m2
AKVS: 352

**06.07.0028 Unterlage reinigen Asphaltbefestig.*zus. Flächen selb.aufn.Kehrm.**
StL-Nr. 231130581011
Unterlage reinigen. Anfallendes Kehrgut nach Wahl des
AN verwerten.
Unterlage = Asphaltbefestigung.
Zusammenhängende Teilflächen.
Selbstaufnehmende Kehrmaschine.
Menge: 870,000 m2

**06.07.0029 Asphaltdecksch. aus AC 11 D S herst Bk3,2 Bitumen 50/70*Kalk.füller CC 70 mit Beschicker**
StL-Nr. 2311331829200101
Asphaltdeckschicht aus Asphaltbeton für Asphaltdeckschichten AC 11 D S herstellen. Anlieferung des
Asphaltmischguts in thermoisolierten
Transportbehältern.
In Verkehrsflächen der Belastungsklasse Bk3,2.
Einbau '= 3,5 cm'

Bindemittel = 50/70.
Fremdfüller = Kalksteinfüller Kategorie CC 70.
Einbau mit Beschicker.
Menge: 870,000 m2
AKVS: 352

**06.07.0030 Abstumpfungsmaßnahme durchführen LFK 1/3*Menge 1 kg/m2 maschinell**
StL-Nr. 231139521011
Abstumpfungsmaßnahme zur Erhöhung der Anfangsgriffigkeit durch gleichmäßiges Aufbringen und Einwalzen von
Abstreukörnung durchführen. Nicht gebundene Abstreukörnung aufnehmen und nach Wahl des AN verwerten.
Abstreukörnung = Lieferkörnung 1/3.
Abstreumenge = 1 kg/m2.
Maschinell abstreuen.
Menge: 850,000 m2

**06.07.0031 Randabdichtung herstellen Abd. 25/55-55 A*bis 5 cm**
StL-Nr. 231139220101
Flankenfläche des hochliegenden Randes der Asphaltschichten abdichten.
Abdichtung mit 25/55-55 A.
Dicke der abzudichtenden Asphaltbefestigung bis 5 cm.
Menge: 165,000 m
AKVS: 352

**06.07.0032 Anschl. a. Fuge m. B-fugenb. herst. Anschl. ADS*Anschluss längs Schichtd. 4 cm*über 20-100 m Breite 10 mm**
StL-Nr. 23113917115201
Anschluss als Fuge an bestehende Asphaltschicht oder
Bauteil in der Dicke der Asphaltschicht mit Bitumenfugenband einschließlich zugehörigem und zuvor aufgetragenem Voranstrichmittel herstellen.
Anschluss an Asphaltdeckschicht.
Längsfuge.
Dicke der Asphaltschicht = 4 cm.
Einzellängen über 20,00 m bis 100,00 m.
Breite des Bitumenfugenbandes = 10 mm.
Menge: 20,000 m
AKVS: 352

**06.07.0033 Erschwernis infolge Einbauten Erschw.herstellen*A.decks.+A.bind. Schächte**
StL-Nr. 231130785302
Erschwernis infolge Einbauten, Schächten und Straßenabläufen. Abgerechnet wird je Stück Einbauteil.
Erschwernis beim Herstellen von Asphaltschichten
Asphaltdeck- und Asphaltbinderschicht.
Schächte.
Menge: 10,000 St

**06.07.0034 Gel. Boden bzw. Fels des AG aufn.*BM-0 Planum nicht ges.*Abrechng. Auftrag**
StL-Nr. 2410623099911002
Gelagerten Boden bzw. Fels des AG aufnehmen. Beschreibung der Homogenbereiche nach Unterlagen des AG.
Homogenbereich '= A'

Einbaustelle '= zu Profilierung der Böschungsflächen
entlang der Zaunanlage.'

Boden '= Füllboden vom Lager des AN aufnehmen, laden zu
Einbaustelle transportieren und profilgerecht einbauen
und verdichten.'

Materialwerte nach EBV = BM-0
Das Herstellen des Planums wird nicht gesondert
vergütet.
Abrechnung nach Auftragsprofilen.
Menge: 190,000 m3
AKVS: 334

**06.07.0035 Oberboden liefern und andecken Böschungen*Andeck. ü.15-25cm Abrechng.Auftrag**
StL-Nr. 241061601031
Oberboden liefern und profilgerecht andecken.
Andeckung auf Böschungen. Vorhandene Böschung vor Auftrag des Oberbodens aufrauen und mit Rillen versehen.
Dicke der Andeckung über 15 bis 25 cm.
Abrechnung nach Auftragsprofilen.
Menge: 60,000 m3

**06.07.0036 Rasenansaat mit RSM Regio herst. Neigung 1:4-1:3 Feinplanum lock.*Menge 7 g/m2 UG 02*Grundmischung**
StL-Nr. 2110720419130210
Rasenansaat mit RSM Regio herstellen. Saatgut ohne Entmischung ausbringen, einarbeiten und andrücken.
Neigung der Fläche 1:4 bis 1:3.
Fläche '=auf Böschungsflächen und
geplanten Grünflächen'

Feinplanum feinkrümelig lockern.
Saatgutmenge = 7 g/m2.
Regiosaatgutmischung (RSM Regio), Ursprungsgebiet 2,
Westdeutsches Tiefland.
Standortvariante Grundmischung.
Menge: 210,000 m2
AKVS: 352

**06.07.0037 Mulde herstellen eingeb.verd. Bod.*Tiefe ü. 0,3-0,5m Boden a.verdicht.*BM-0**
StL-Nr. 2410651319920401
Mulde nach Unterlagen des AG herstellen.
In eingebautem und verdichtetem Boden.
Mulde '= Mulde zwischen der Zaunanlage und dem Fußweg
(westliche Zaunanlage der RWBA).'

Muldenbreite '= 1,50 bis 2,00 m'

Tiefe über 0,30 bis 0,50 m.
Boden bzw. Fels fördern und außerhalb der Baustelle auf
Flächen nach Unterlagen des AG einbauen und verdichten.
Materialwerte nach EBV = BM-0
Menge: 150,000 m
AKVS: 334

**06.07.0038 BW-Nr. - Schildherst. und mont.**
"Bauwerkstafel Typ 120 × 220 × 9 mm, aus hochwertigem
Kunststoff ASA, Grundfarbe grau (RAL 7004), mit
eingespritzter " durchfärbter" Beschriftung "BAUWERKS-
NR.:" schwarz (RAL 9 011)
Schrifthöhe 10 mm, zur Aufnahme von
Beschriftungsfeldern in der Größe 10 × 15 mm/
20 × 15 mm/40 x 15 mm / sowie in Größe 28 × 65 mm mit
integrierter Selbstsicherung, einschl. Aluminium-
Halteplatte und Befestigungszubehör aus nicht rostendem
Stahl.
Montage an Wand.
Bauwerksnummer: 4412830
Menge: 2,000 St
AKVS: 352

**06.07.0039 Rohrpfosten aufstellen**
Rohrpfosten mit Abdeckkappe für Verkehrsschild
aufstellen einschl. anfallender Aushubarbeiten.
Stahlteile feuerverzinkt. Umgebende Fläche entsprechend
dem früheren Zustand herstellen.
Pfostenlänge = über 2000 mm bis 2500 mm.
Rohr = Stahl 76,1/2,9 mm.
Pfosten mit biegesteifem Erdanker aus Rundstahl, ca.250
mm vom unteren Rohrende.
Aufstellung in Boden/Homogenbereich nach Unterlagen des
AG. Fundament aus Ortbeton C 12/15 0,40/0,40,
Tiefe 0,80 m herstellen.
Aushub nach Wahl des AN verwerten.
Menge: 7,000 St

**06.07.0040 Verkehrsschild anbringen**
Verkehrsschild liefern, nach Unterlagen des AG
anbringen.
Schild rund, Warnschild "Absturzgefahr": einseitig
Lackiert.
Schild = profilverstärkt.
Befestigung mit Stahl-Rohrschelle, feuerverzinkt, nach
IVZ-Norm, Standardplan I.Verschraubung aus nicht
rostendem Stahl mind. der Stahlsorte A 2.
Anbringung an Rohrpfosten im Bereich der RWBA
Menge: 5,000 St
AKVS: 352

**06.07.0041 Schild liefern und anbringen**
Schild aus Aluminium liefern, Materialstärke 2,0 mm,
randverstärkt zur Beschriftung von Warnhinweisen
anbringen.
Aluminiumschild, Alusilberoxidiert, rechteckig, bis
max. 0,75 m² Größe, nach Angabe der Bauleitung
beschriftet z. B. "Betreten verboten", an Rohrpfosten
im
Bereich RWBA anbringen.Verbindungsmittel aus nicht
rostendem Stahl, Stahlgruppe A4, Werkstoff-Nr. 1.4571
Menge: 2,000 St

**06.07.0042 Betriebsablaufs. 1000 × 650 × 4 mm**
Lieferung und Montage eines Hinweisschilds im Format 1.
000/650/4mm als Betriebsablaufschild (Lageplan der
RWBA-Behandlungsanlage). Material: 3 mm Aluminium
blank, abgerundete Ecken mit Aluminiumabdeckrahmen.
Beschriftung/Druck: mehrfarbiger (bunter) Digitaldruck
auf SK-Folie mit UV-Schutzlaminat. Beschriftung/Druck
nach Vorgabe des AG, einschl. Bohrungen. Bohrungen oder
rückseitig angebaute Befestigungsmöglichkeit, mit
Edelstahl-Schrauben/Schellen etc., einschl. verdreh-
und verschiebesicherer Montage an Schilderpfosten.
Inklusive Schilderpfosten 38 mm/2,0m liefern u.
einschl.
Nebenleistungen aufstellen mit den dazugehörigen Erd-
und
Fundamentarbeiten. Befestigungsmaterialien (Schellen,
Schrauben etc.) in Werkst.-Nr. 1.4571.
Menge: 2,000 St

**06.07.0043 Kleinbeschilderung anbrin. DN 300**
Kleinbeschilderung aus Aluminium liefern,
Materialstärke
2,0 mm, randverstärkt, zur Beschriftung von
Ausstattungen der Anlage anbringen. Aluminiumschild,
Alu silber oxidiert, rechteckig, bis max. 0,75 m²
Größe, nach Angabe der Bauleitung beschriftet, z. B.
"DN 300 geöffnet", an Ausstattungsgegenstand im Bereich
der RWBA anbringen. Verbindungsmittel aus
nichtrostendem Stahl,
Stahlgruppe A4,Werkstoff-Nr. 1.4571
Menge: 9,000 St
AKVS: 344

**06.07.0044 Kleinbeschilderung anbrin. DN 400**
Kleinbeschilderung aus Aluminium liefern,
Materialstärke
2,0 mm, randverstärkt, zur Beschriftung von
Ausstattungen der Anlage anbringen. Aluminiumschild,
Alu silber oxidiert, rechteckig, bis max. 0,75 m²
Größe, nach Angabe der Bauleitung beschriftet, z. B.
"DN 400 geöffnet", an Ausstattungsgegenstand im Bereich
der RWBA anbringen. Verbindungsmittel aus
nichtrostendem Stahl,
Stahlgruppe A4, Werkstoff-Nr. 1.4571
Menge: 6,000 St
AKVS: 344

**06.07.0045 Kleinbeschilderung anbrin. DN 800**
Kleinbeschilderung aus Aluminium liefern,
Materialstärke 2,0 mm, randverstärkt, zur Beschriftung
von Ausstattungen der Anlage anbringen.
Aluminiumschild, Alu silber oxidiert, rechteckig, bis
max. 0,75 m² Größe, nach Angabe der Bauleitung
beschriftet z. B. "DN 800 geöffnet", an
Ausstattungsgegenstand im Bereich der RWBA anbringen.
Verbindungsmittel aus nichtrostendem Stahl, Stahlgruppe
A4, Werkstoff-Nr. 1.4571
Menge: 1,000 St

**06.07.0046 Kleinbeschilderung anbrin. DN 900**
Kleinbeschilderung aus Aluminium liefern,
Materialstärke 2,0 mm, randverstärkt zur Beschriftung
von Ausstattungen der Anlage anbringen.
Aluminiumschild, Alu silber oxidiert, rechteckig, bis
max. 0,75 m² Größe, nach Angabe der Bauleitung
beschriftet, z. B. "DN 900 geöffnet", an
Ausstattungsgegenstand im Bereich der RWBA anbringen.
Verbindungsmittel aus nichtrostendem Stahl, Stahlgruppe
A4, Werkstoff-Nr. 1.4571
Menge: 1,000 St
AKVS: 334

**06.07.0047 Kleinbeschilderung anbrin. DN 1000**
Kleinbeschilderung aus Aluminium liefern,
Materialstärke 2,0 mm, randverstärkt zur Beschriftung
von Ausstattungen der Anlage anbringen.
Aluminiumschild, Alu silber oxidiert, rechteckig, bis
max. 0,75 m² Größe, nach Angabe der Bauleitung
beschriftet, z. B. "DN 1000 geöffnet", an
Ausstattungsgegenstand im Bereich der RWBA anbringen.
Verbindungsmittel aus nichtrostendem Stahl, Stahlgruppe
A4, Werkstoff-Nr. 1.4571
Menge: 1,000 St
AKVS: 334

**06.07.0048 Kleinbeschilderung anbrin. DN 300**
Kleinbeschilderung aus Aluminium liefern,
Materialstärke 2,0 mm, randverstärkt, zur Beschriftung
von Ausstattungen der Anlage anbringen.
Aluminiumschild, Alu silber oxidiert, rechteckig, bis
max. 0,75 m² Größe, nach Angabe der Bauleitung
beschriftet z. B. "DN 300 geschlossen", an
Ausstattungsgegenstand im Bereich der RWBA anbringen.
Verbindungsmittel aus nichtrostendem Stahl, Stahlgruppe
A4, Werkstoff-Nr. 1.4571
Menge: 1,000 St
AKVS: 334

**06.07.0049 Kleinbeschilderung anbrin. DN 400**
Kleinbeschilderung aus Aluminium liefern,
Materialstärke 2,0 mm, randverstärkt, zur Beschriftung
von Ausstattungen der Anlage anbringen.
Aluminiumschild, Alu silber oxidiert, rechteckig, bis
max. 0,75 m² Größe, nach Angabe der Bauleitung
beschriftet z. B. "DN 400 geschlossen", an
Ausstattungsgegenstand im Bereich der RWBA anbringen.
Verbindungsmittel aus nichtrostendem Stahl, Stahlgruppe
A4, Werkstoff-Nr. 1.4571
Menge: 1,000 St
AKVS: 334

**06.07.0050 Kleinbeschilderung anbrin. DN 800**
Kleinbeschilderung aus Aluminium liefern,
Materialstärke 2,0 mm, randverstärkt, zur Beschriftung
von Ausstattungen der Anlage anbringen.
Aluminiumschild, Alu silber oxidiert, rechteckig, bis
max. 0,75 m² Größe, nach Angabe der Bauleitung
beschriftet (z. B. "DN 800 geschlossen"), an
Ausstattungsgegenstand im Bereich der RWBA anbringen.
Verbindungsmittel aus nichtrostendem Stahl, Stahlgruppe
A4, Werkstoff-Nr. 1.4571
Menge: 1,000 St
AKVS: 334

**06.07.0051 Kleinbeschilderung anbrin. DN 900**
Kleinbeschilderung aus Aluminium liefern,
Materialstärke 2,0 mm, randverstärkt, zur Beschriftung
von Ausstattungen der Anlage anbringen.
Aluminiumschild, Alu silber oxidiert, rechteckig, bis
max. 0,75 m² Größe, nach Angabe der Bauleitung
beschriftet (z. B. "DN 900 geschlossen"), an
Ausstattungsgegenstand im Bereich der RWBA anbringen.
Verbindungsmittel aus nichtrostendem Stahl, Stahlgruppe
A4, Werkstoff-Nr. 1.4571
Menge: 1,000 St
AKVS: 334

**06.07.0052 Kleinbeschilderung anbrin. DN 1000**
Kleinbeschilderung aus Aluminium liefern,
Materialstärke 2,0 mm, randverstärkt, zur Beschriftung
von Ausstattungen der Anlage anbringen.
Aluminiumschild, Alu silber oxidiert, rechteckig, bis
max. 0,75 m² Größe, nach Angabe der Bauleitung
beschriftet (z. B. "DN 1000 geschlossen"), an
Ausstattungsgegenstand im Bereich der RWBA anbringen.
Verbindungsmittel aus nichtrostendem Stahl, Stahlgruppe
A4, Werkstoff-Nr. 1.4571
Menge: 1,000 St
AKVS: 334

**06.07.0053 Feuerwehr- Schlüsseldepot**
In Torpfosten montiert.
Feuerwehr- Schlüsseldepot DIN 14675-1, FSD 3
(hochsicheres) für ein überwachten Objektschlüssel,
einschließlich Schließzylinder der Feuerwehr einbauen.
Gehäuse aus nichtrostendem Stahl, mit Rundum-
Sabotageschutz.
Menge: 1,000 St
AKVS: 421
